# Leibniz-Zentrum f. Photonik in Infektionsforschung
Angebotsaufforderung (GAEB DA XML 3.3, DA83)
Projekt: 6211_...
Währung: EUR
Erstellt mit: GXML Toolbox V3.3 R20220330, ORCA AVA 26.0.8 26.00.08, 12.01.2026

## Allgemeine Projektbeschreibung
Allgemeine Projektbeschreibung

Das Leibniz-Zentrum für Photonik in der Infektionsforschung (LPI) verfolgt mit Hilfe einer in Jena entstehenden nutzeroffenen Translationsinfrastruktur für Photonik und Optik in der Infektiologie das Ziel, grundlegend neue Lösungen für die Diagnose, Überwachung und Therapie von Infektionen zu erforschen und zu entwickeln und in die Routineanwendung zu überführen.
Dabei unterteilt sich das Bauvorhaben in folgende Teilprojekte:
Zentrales Element des LPI, ist der Einsatz völlig neuer, weltweit einzigartiger photonenbasierter Methoden zur Entwicklung innovativer Diagnose- und Therapieverfahren, welche die Infektionsforschung nachhaltig verbessern werden. Hierfür wird eine neue, nutzeroffene Forschungsinfrastruktur benötigt, die die räumlichen und technischen Rahmenbedingungen für die wissenschaftliche Arbeit schafft.

Die Umbaumaßnahme, TEILPROJEKT B: FIRST-in-PATIENT-UNIT (FiPU), umfasst den Umbau von Teilbereichen der Intensivstation des Universitätsklinikums Jena oder laut PHB . Die FiPU dient dazu, neu entwickelte diagnostische Methoden und experimentelle Therapieverfahren am Patienten zu erforschen und anzuwenden. Somit wird in einer einzigartigen Weise das Zusammenspiel von exzellenter Forschung und innovativer Technik mit modernsten diagnostischen Methoden der direkten therapeutischen Anwendung am Patienten ermöglicht.

Patienten, die für Studien in der FiPU in Frage kommen, werden aus dem regulären ITS-Betrieb des UKJ durch das Personal der Site-Management-Unit (SMU) identifiziert. Die ausgewählten Patienten werden in der FiPU entsprechend weiter versorgt und erhalten somit Zugang zu experimentellen Therapien und neuen diagnostischen Verfahren.

Die Ebene 10 der Gebäude C1-C3 und A5 bildet am Standort den gesamten Intensivmedizinischen Bereich (ITS). Die Verortung der FiPU soll im Gebäude C1 und der Station C111 sowie einem Teil der C110 erfolgen.
Benötigt wird ein isolierter Bereich mit insgesamt 10 Intensivpflegebetten, der über eine Schleuse an eine Intensivstation des UKJ mit einem Präsenzlabor für die "vor Ort" oder gar bettseitige biophotonische Diagnostik oder Monitoring infektiöser Patienten angeschlossen ist.
Dies erlaubt einerseits die klinische Validierung von lichtbasierten Testsystemen zur Erfassung kritischer zellulärer Wirtsfunktionen (Immunantwort, Endothelfunktion/Mikrozirkulation), andererseits aber auch die Gabe innovativer
Therapeutika (wie die Gabe farbstofffunktionalisierter, nanoformulierter Wirkstoffe zur Wiederherstellung der Organfunktion) unter Monitoring der Pharmakokinetik und Organfunktionen mittels biophotonischer Technologien unter Anwendung von Demonstratoren, die im Infektionsbereich verbleiben müssen.

Benötigt werden neben Patientenzimmern, in denen die Patienten, von denen eine Infektionsgefahr ausgeht, isoliert untergebracht werden können, auch Räumlichkeiten für die Sicherstellung der Pflege (Pflegestützpunkt, Arbeitsraum rein/unrein, Pflegebad, Lager, Teeküche), Aufenthalts- und Diensträume sowie Ver- und Entsorgungsschleusen für Patienten, Personal und Güter. Räume für
Diagnostik und wissenschaftliche Experimente müssen dem Bereich der FiPU ebenfalls zugeordnet werden. Die FiPU umfasst damit insgesamt 391,50 m² Nutzfläche in 2 separat Arealen, von denen 53,50 m² aus vorhandener Nutzung übernommen werden können und 338,00 m² umzubauen sind. Der Umbau umfasst neben den Nutzflächen auch Eingriffe in die Technikbereiche der Technikzentrale, Schächten und den Versorgungswegen.

Vorgesehen ist eine "Kerneinheit" (C 111) mit 6 Einzelzimmern, die gemeinsam mit Pflegestützpunkt, Arbeits- und Diensträumen und dem Labor als eine abgegrenzte und durch Schleusen vom umgebenden Intensivbereich getrennte Funktionseinheit geplant ist. Die Einzelzimmer erhalten jeweils vorgelagerte Schleusen inkl. dem Bereich Arbeitsraumrein, So können kontagiöse Intensivbehandlungspatienten (Patienten der Gruppe A2 gemäß RKI-Richtlinie für Krankenhaushygiene  und Infektionsprävention) untergebracht werden.
Darüber hinaus gibt es einen zweiten abgegrenzten Bereich, bestehend aus zwei Doppelzimmern mit gemeinsamer Schleuse inkl. Bereich "Arbeitsraum-rein" und vorgelagerten Flur.
Diese bedürfen gemäß RKI-Richtlinie keiner gesonderten Filterung in der raumlufttechnischen Anlage (sog. "Kittelpflege", d.h. Kleidungswechsel des Pflegepersonals in der dem Patientenzimmer vorgelagerten Schleuse) und würden in diesen Betten behandelt werden können.

## Allgemeine Baustellenordnung
Allgemeine Baustellenordnung (Universitätsklinikum Jena)

Baumaßnahme:  Errichtung einer First in Patient Unit (FiPU)

1 Allgemeines
1.1 Lage der Baustelle

Pläne über die Lage und Anbindung der Baustelle an das öffentliche Verkehrsnetz sind als Anlage beigefügt.

1.2 Anschriften und Rufnummern

- Standortleitung/Unfallarzt: Universitätsklinikum Jena, Am Klinikum 1, in 07747 Jena  Tel. 03641 9-32 20 50
- Bauleitung: SGP3 - Dr. Scholz Gesamtplan GmbH, Neuwerkstr.. 29 in 99084 Erfurt
  Tel. 0361 3494680

- SiGeKo: wird noch bekanntgegeben...............  Tel. ...........
- Brandschutzbeauftragte: wird noch bekanntgegeben.  Tel. .............
- Krankenhaushygiene der Ansprechpartner Herr Mitic  Tel. .............
- Abfallbeauftragter: wird noch bekanntgegeben  Tel. .............
- Thüringer Landesamt für Verbraucherschutz, TLV Abteilung Arbeitsschutz
Tennstedter Str. 8/9, 99947 Bad Langensalza  Tel.0361 57 3815-000
- Berufsgenossenschaft der Bauwirtschaft - BG BAU,
 Koenbergkstraße 01, 99084 Erfurt,  Tel. 030 - 85781-0
- Stadt Jena, Am Anger 15, 07743 Jena,  Tel. 03641 49-0
- Finanzamt Jena, Leutragraben 8, 07743 Jena,  Tel. 03641 - 3780
- Polizei  Tel. 110
- Feuerwehr  Tel. 112

1.3 Koordination und Überwachung der Arbeitssicherheit und Gesundheitsschutz

Der vom Bauherrn gemäß Verordnung über Sicherheit und Gesundheitsschutz auf Baustellen (BaustellV) eingesetzte SiGeKo ist über seine Rechte nach BaustellV hinaus gegenüber den ausführenden Firmen sowie deren Arbeitnehmern weisungsbefugt.

Der Auftragnehmer hat dem SiGeKo vor Beginn der Arbeiten seine Arbeitsverfahren sowie die vorgesehenen Sicherheitsmaßnahmen anzugeben. Der SiGeKo legt dabei die Ausschreibung, den SiGe-Plan und den Bauablaufplan zu Grunde und prüft die Angaben daraufhin, ob die Arbeiten wie vorgesehen und ohne gegenseitige Gefährdung durchgeführt werden können. Ergibt die Prüfung, dass die Sicherheitsmaßnahmen unzureichend sind, veranlasst der SiGeKo notwendige Änderungen der Arbeitsverfahren oder des Arbeitsablaufs.

Der SiGeKo kontrolliert die Einhaltung dieser Baustellenordnung, des SiGe-Plans, der Arbeitsschutzvorschriften und schreitet bei erkennbaren Gefahrenzuständen ein. Die Auftragnehmer sind zur unverzüglichen Mängelbeseitigung verpflichtet. In Abstimmung mit der Baustellenleitung arbeitet der SiGeKo einen Terminplan für Sicherheitsbesprechungen und Baustellenbegehungen aus. Über diese Aktivitäten führt er Protokoll.

Die Tätigkeit des SiGeKo befreit den Auftragnehmer nicht von seiner Abstimmungspflicht mit anderen Unternehmern. Übernimmt der Unternehmer Aufträge, deren Durchführung zeitlich und örtlich mit Aufträgen anderer Unternehmer zusammenfällt, ist er verpflichtet, sich mit dem für die Baustelle bestellten SiGeKo des Auftraggebers abzustimmen, soweit dies zur Vermeidung einer gegenseitigen Gefährdung erforderlich ist.

Die Verantwortlichkeit des Auftragnehmers für die Erfüllung der Arbeitsschutzpflichten gegenüber seinen Beschäftigten bleibt unberührt.

1.4 Bautagebuch

Der Auftragnehmer hat in geeigneter Form den Personaleinsatz, den Geräteeinsatz, die Materiallieferungen, die Arbeitsleistungen und den Arbeitsfortschritt zu dokumentieren sowie notwendige Angaben nach Richtlinie 411 VHB-Bund zu machen und regelmäßig, spätestens vierwöchentlich, an den Bauherrn zu berichten.
Bautagesberichte des Auftragnehmers/der Nachunternehmer sind der örtlichen Bauleitung des Auftraggebers spätestens wöchentlich vorzulegen.

1.5 Personal

Das Personal des Auftragnehmers muss für die ihm übertragene Arbeit geeignet sein. Personen, die gegen Arbeitsschutz- und Unfallverhütungsvorschriften verstoßen oder den Anweisungen des Bauherrn oder seiner Beauftragten hierzu nicht Folge leisten, sind abzuberufen und zu ersetzen. Werden Arbeitnehmer eingesetzt, die der deutschen Sprache nicht mächtig sind, muss ständig eine der deutschen Sprache kundige, fachlich geeignete Person als Ansprechpartner vor Ort sein, der sich auch mit ausländischen Arbeitnehmern entsprechend deren Sprache hinreichend verständigen kann. Dieses Aufsichtspersonal muss stets auf der Baustelle zugegen sein.
Für alle ausländischen Beschäftigten sind, falls erforderlich, eine gültige Arbeitserlaubnis oder ein Sozialversicherungsausweis der örtlichen Bauüberwachung vorzulegen und auf der Baustelle vorzuhalten.

1.6 Arbeitszeiten

Normalarbeitszeit: Mo.-Fr. 7:00 - 17:00 Uhr, an Samstagen von 8:00 -17:00 Uhr
Lieferzeiten: innerhalb der Normalarbeitszeit
Arbeiten außerhalb der Normalarbeitszeit sind grundsätzlich vom AG zu genehmigen.
Sonderregelung für lärm- und erschütterungsintensive Tätigkeiten
Um störende Auswirkungen von lärm- und erschütterungsintensiven Arbeiten auf den unmittelbar angrenzenden Krankenhausbetrieb soweit als möglich zu mindern, können diese Arbeiten im Zeitfenster Montag bis Freitag von 17:00 Uhr bis 20:00 Uhr ausgeführt werden. An Samstagen von 08:00 Uhr -12:30 Uhr und von 14:00 Uhr - 17:00 Uhr.
Da die Arbeiten in unmittelbarer Nachbarschaft zu hochsensiblen Bereichen des Krankenhausbetriebs (Operationssäle, Intensivpflege, etc.) stattfinden, kann es aus krankenhausbetrieblichen Gründen auch innerhalb der benannten Zeitfenster zu kurzfristig vom AG angeordneten Unterbrechungen von lärm- und erschütterungsintensiven Tätigkeiten.
Andere Zeitfenster für lärm- und erschütterungsintensive Arbeiten sind nur einzelfallbezogen nach rechtzeitiger vorheriger Abstimmung mit dem AG und einzelfallbezogener Freigabe des AG zulässig. Die Zustimmung des AG ist rechtzeitig, jedoch mind. 5 Arbeitstage vor Aufnahme der Arbeiten durch den AN in Textform vom AG einzuholen.

1.7 Weitergabe von Arbeiten

Leistungen dürfen nur mit dem Einverständnis des Bauherrn auf der Grundlage dieser Baustellenordnung und entsprechend der VOB/B an Nachunternehmer weitergegeben werden. Der Auftragnehmer hat bei der Vergabe von Arbeiten an andere Unternehmen seiner Abstimmungspflicht entsprechend § 8 ArbSchG sowie § 6 Abs. 1 UVV "Allgemeine Vorschriften" nachzukommen.

2 Arbeitsstätten
2.1 Baustelleneinrichtung, Baustellenverkehr

Der Auftragnehmer hat seine Baustelleneinrichtung auf den vom Bauherrn zugewiesenen Flächen vorzunehmen. Die Nutzung der ihm zugewiesenen Flächen ist 14 Tage vor Arbeitsaufnahme mit dem SiGeKo abzustimmen. Er darf die Baustelle nur durch gekennzeichnete Zugänge betreten und verlassen.
Verkehrsflächen sind besonders gekennzeichnet. Darüber hinaus werden sie im Baustelleneinrichtungsplan ausgewiesen.
Die Zu- und Abfahrt zur Baustelle sowie zu den Containern (Material-, Werkzeug und Sanitärcontainern) erfolgt von der Erlanger Allee über die Planstraße A und retour.
Auf der Baustelle gilt grundsätzlich die Straßenverkehrsordnung. Davon abweichend wird die Höchstgeschwindigkeit auf 10 km/h festgelegt. Verkehrsflächen dürfen nicht durch Bau- oder Montagearbeiten beeinträchtigt werden. Ausnahmen sind mit dem überwachenden Bauleiter bzw. dem SiGeKo zu vereinbaren. Rückwärtsfahren ist nur in Ausnahmefällen erlaubt. Es besteht Einweisungspflicht.
Es ist verboten, Motoren im Standgas laufen zu lassen!
Zufahrtswege für Feuerwehr-, Rettungs-, Polizei- und sonstige Hilfsfahrzeuge sind freizuhalten.
Das Befahren und Parken des gesamten Klinikums und Baustellengeländes mit Privatfahrzeugen durch Mitarbeiter des AN, seiner Nachunternehmer, Besucher, Lieferanten etc. ist untersagt.
Widerrechtlich geparkte Fahrzeuge werden auf Kosten des AN entfernt.
Firmenfahrzeuge sind innerhalb des Baustellenbereiches zu parken bzw. zu be- und entladen.
Vom AG werden Transponder für das Öffnen der Schranken an der Klinikum-Zufahrt gegen Unterschrift an die AN zur Verfügung gestellt. Die Nutzung der Transponder ist lediglich für die Zufahrt von Firmen- und Lieferfahrzeugen zulässig.  Die vollständige und dokumentierte Rückgabe der Transponder durch den AN an den AG hat vor Schlussrechnungslegung zu erfolgen

2.2 Unterkünfte und soziale Anlagen

Der Bauherr stellt Flächen mit den erforderlichen Ver- und Entsorgungsmöglichkeiten für die nach der Arbeitsstättenverordnung (ArbStättV) erforderlichen Waschräume, Toiletten und sonstigen Einrichtungen. Durch den Bauherren werden ausreichend Sanitäranlagen zur Nutzung durch alle AN errichtet.

Übernachtungsunterkünfte werden auf der Baustelle nicht gestattet.

2.3 Winterfeste Arbeitsplätze

Leistungen zur Schaffung winterfester Arbeitsplätze, einschließlich der Räum- und Streuarbeiten in erforderlichem Umfang übernimmt der Auftragnehmer in seinem Verantwortungsbereich.
Der Auftragnehmer hat dabei grundsätzlich die Forderungen des Anhangs der ArbStättV (insbesondere Abschnitt 5.1) einzuhalten.
Der Auftraggeber übergibt lediglich zu Beginn das zu Erbringung der Bauleistung geeignete (geräumte) Grundstück bzw. Baufeld. Der Bauherr übernimmt in der Folge die Verkehrssicherheitspflicht für bereits vorhandene Straßen und Wege zum Baugelände, Baustraßen und -wege sind davon ausgeschlossen.
Sind mehrere Firmen gleichzeitig tätig, erfolgt eine klare Absprache zur Aufgabenzuweisung, Kompetenzabgrenzung, Sicherungspflichten durch die örtliche Bauleitung, die schriftlich festgehalten wird.

2.4 Sanitätsraum

Der Bauherr unterhält in unmittelbarer Nachbarschaft eine Notaufnahme. Weitere Anforderungen nach der ArbStättV oder der DGUV-Information "Erste Hilfe im Betreib" hat der Auftragnehmer zu erfüllen.

2.5 Baustromversorgung, Baustellenbeleuchtung, Bauwasser
2.5.1 Baustromversorgung, Baustellenbeleuchtung:

Der Auftraggeber beliefert den Auftragnehmer mit Strom. Der bauseits zur Verfügung gestellte Baustromanschluss beinhaltet keine Notstromversorgung.

Die Stromversorgung erfolgt entsprechend dem Baustelleneinrichtungsplan. Der Auftraggeber übernimmt die Einrichtung des Anschlusspunkts und der Hauptverteilung. Ab der Hauptverteilung liegt die Unterverteilung in der Verantwortung des Auftragnehmers und ist mit dem SiGeKo sowie der örtlichen Bauleitung abzustimmen.

Die Weiterberechnung der Stromkosten an die Unternehmen erfolgt über eine pauschale Umlage in Höhe von 0,25 % (netto) des jeweiligen Schlussrechnungsbetrags.

Der Auftragnehmer ist dadurch nicht von seinen Leistungspflichten befreit. Eigene elektrische Anlagen und Betriebsmittel dürfen nur von Speisepunkten versorgt werden, die mit einer FI-Schutzschaltung ausgerüstet sind (Baustromverteiler). Alle elektrischen Anlagen und Betriebsmittel müssen den einschlägigen VDE-Richtlinien und UVV entsprechen und nachweislich auf ihren ordnungsgemäßen Zustand geprüft sein.

Der Auftraggeber stellt die Allgemein-, Not- und Wegebeleuchtung. Für eine ausreichende Arbeitsplatzbeleuchtung hat der Auftragnehmer selbst zu sorgen.

2.5.2 Bauwasser:

Bauwasserbereitstellung:
Der Bauherr übernimmt die Bereitstellung des Bauwassers. Hierzu wird im Rahmen der Baustelleneinrichtung, durch den vom Bauherrn beauftragten Unternehmer, eine zentrale Wasserentnahmestelle (z. B. Standrohr, Wasseranschluss oder Zapfstelle) eingerichtet und betriebsbereit zur Verfügung gestellt.

Kosten für Bauwasser:
 Die Kosten für den Bauwasserverbrauch sowie für die Herstellung, Unterhaltung und den Betrieb der zentralen Wasserentnahmestelle trägt der Bauherr. Zur anteiligen Umlage dieser Kosten auf die ausführenden Unternehmen erfolgt eine pauschale Weiterberechnung in Höhe von 0,25 % (netto) des jeweiligen Schlussrechnungsbetrages.

Wasserversorgung der einzelnen Gewerke:
Die Verteilung des Bauwassers von der zentralen Entnahmestelle zu den jeweiligen Arbeitsplätzen sowie die erforderliche Wasserentsorgung (z. B. Abpumpen, Ableiten oder Sammeln von Abwasser) liegt in der Verantwortung der jeweiligen Auftragnehmer (Folgegewerke). Diese haben die notwendige Wasserzuführung, -verteilung und -entsorgung auf eigene Kosten und Verantwortung sicherzustellen.

2.6 Funksprechverkehr

Bei Funksprechverkehr sind Gerätezahl und -typ sowie die verwendete Frequenz der überwachenden Bauleitung zu melden und ist die Nutzungsberechtigung hierfür einzuholen. Die Anforderungen des Post- und Fernmeldewesens sind einzuhalten. Gegebenenfalls ist Rücksprache mit dem SiGeKo einzuholen, da Nähe zur Notaufnahme besteht.

Auf mit dem Schild "Handyverbot" gekennzeichnete Bereiche ist zu achten

2.7 Ordnung, Sauberkeit und Hygiene

Die Auftragnehmer sind verpflichtet, ihren Arbeitsbereich sowie ihre Tagesunterkünfte und sanitären Anlagen in ordentlichem Zustand zu halten.

Verunreinigungen sind unverzüglich zu beseitigen. Andernfalls vergibt die überwachende Bauleitung den Auftrag hierfür und legt die Kosten auf die Verursacher um. Unterkünfte und Sozialanlagen müssen den Anforderungen der ArbStättV entsprechend vorgehalten und betrieben werden.

2.8 Rauchverbot, Verbot von Alkohol und anderen Rauschmitteln

Es besteht ein generelles Rauchverbot auf der gesamten Baustelle. Rauchen ist nur in festlegten Raucherzone erlaubt.

Der Auftragnehmer hat Personen, bei denen der begründete Verdacht auf Alkohol- und Drogeneinfluss besteht, unverzüglich von der Baustelle zu entfernen. Der Bauherr behält sich vor, solchen Personen Baustellenverbot zu erteilen.

3 Arbeitssicherheit
3.1 Allgemeines

Jeder Auftragnehmer ist dafür verantwortlich, dass seine auf der Baustelle tätigen Unternehmer-Bauleiter bzw. Aufsichtführenden, einschließlich seiner Nachunternehmen, Kenntnis über den SiGe-Plan, diese Baustellenordnung sowie die einschlägigen Arbeitsschutz- und Unfallverhütungsvorschriften haben.

Der Auftragnehmer verpflichtet sich, für die von ihm durchzuführenden Arbeiten Gefährdungs- und Belastungsanalysen dem SiGeKo vorzulegen und von diesem genehmigen zu lassen.

Durch den SiGeKo wird eine "Firmenauskunft Arbeitssicherheit" von den beteiligten Unternehmen und deren Nachunternehmen abgefordert

Greifen Arbeitsvorgänge verschiedener Auftragnehmer ineinander, sind die vorgefundenen Gegebenheiten zu prüfen. Dies gilt insbesondere für Baugruben und Gräben, hochgelegene Arbeitsplätze sowie alle Verkehrswege, Gerüste, für die Stromversorgung und die Allgemeinbeleuchtung der Baustelle.

Ein Arbeitsablauf oder ein Arbeitsverfahren weist dann einen Mangel auf, wenn bei einem oder mehreren Arbeitsschritten Gefahren nicht sicher ausgeschlossen werden können. Dies ist z. B. der Fall, wenn die für bestimmte Arbeiten benötigten speziellen Arbeitsmittel nicht zur Verfügung stehen. Stellt der Auftragnehmer Mängel fest, sind diese unverzüglich dem SiGeKo zu melden und es ist auf deren Abstellung hinzuwirken. Nimmt ein Auftragnehmer trotz erkennbarer Mängel seine Arbeit auf, ist er zur Mängelbeseitigung verpflichtet.

Die einschlägigen Arbeitsschutz- und Unfallverhütungsvorschriften sind auf der Baustelle vorzuhalten.

Der Auftragnehmer hat der überwachenden Bauleitung und dem SiGeKo Name und Anschrift seiner Montageleiter bzw. Aufsichtführenden und die der Sicherheitsfachkräfte mitzuteilen.

Erlaubnispflichtige Arbeiten sind rechtzeitig bei den zuständigen Behörden zu beantragen

Dem SiGeKo sind alle Arbeitsunfälle und Schadensfälle unverzüglich telefonisch oder per mail zu melden, damit ggf. eine Unfalluntersuchung durchgeführt werden kann. Die gesetzlich vorgeschriebene Meldepflicht an Behörden und Berufsgenossenschaften bleibt davon unberührt.

3.2 Unterweisung

Erstmalig auf der Baustelle eingesetztes Personal ist vor Beginn der Arbeiten über die besonderen Bedingungen auf der Baustelle durch ihren Aufsichtführenden zu unterweisen. Die Unterweisung ist zu dokumentieren und bei der Bauleitung zu hinterlegen.

3.3 Erste Hilfe Personal

Alle Auftragnehmer haben die Anforderungen nach der Arbeitsstättenverordnung, Betriebssicherheitsverordnung bzw. der DGUV A1 zu erfüllen. Das entsprechend ihrer Beschäftigtenzahl erforderliche Erste-Hilfe-Material und die vorgeschriebene Anzahl von Ersthelfern auf der Baustelle vorzuhalten

3.4 Arbeitsmedizinische Vorsorge

Der Auftragnehmer hat dafür zu sorgen, dass in Bereichen, in denen Arbeiten mit gesundheitsschädigenden Einwirkungen ausgeführt werden, nur Personal eingesetzt wird, das dazu geeignet ist und durch arbeitsmedizinische Voruntersuchungen überwacht wird. Der Nachweis hierfür muss dem SiGeKo bei Bedarf vorgelegt werden.

3.5 Erdarbeiten

Erdarbeiten dürfen nicht ausgeführt werden.

3.6 Baumaschinen und Geräte

Bei Maschinen, Geräten, Werkzeugen, elektrischen Anlagen und Betriebsmitteln sowie überwachungsbedürftigen Anlagen, die einer Sachverständigen- oder Sachkundigenprüfpflicht unterliegen, verpflichtet sich der Auftragnehmer, die entsprechenden Nachweise, Aufbauanleitungen, Zulassungsbescheide, Erlaubnisse, Prüf-und Kontrollbücher an der Baustelle vorzuhalten. Prüfaufkleber sind anzubringen

Der Auftragnehmer hat dafür zu sorgen, dass Baumaschinen und Geräte nur von dazu beauftragten Personen bedient werden. Sofern eine schriftliche Beauftragung in Rechtsvorschriften vorgesehen ist, muss die beauftragte Person diese ständig bei sich haben. Gefahrenbereiche sind abzusperren. Personen dürfen sich dort nicht aufhalten.

3.7 Montagearbeiten

Bei Montagearbeiten ist eine Montageanweisung, in der die erforderlichen Sicherheitsmaßnahmen sowie die zum Einsatz kommenden Maschinen, Geräte und Werkzeuge erkennbar sind, dem SiGeKo vorzulegen und von diesem genehmigen zu lassen.

3.8 Gerüste und Leitern

Der Auftragnehmer hat die Brauchbarkeit der von ihm eingesetzten Arbeits-, Schutz- und Traggerüste nachzuweisen und die Betriebssicherheit zu überwachen. Zulassungsbescheide sowie Aufbau- und Verwendungsanleitungen sind auf der Baustelle vorzuhalten. Jeder Benutzer hat den ordnungsgemäßen Zustand zu prüfen und ihn zu erhalten. Veränderungen am Gerüst dürfen nur vom Gerüsthersteller vorgenommen werden. Gesperrte Gerüste dürfen nicht benutzt werden. Eine Gerüstfreigabe ist vorzuhalten.
Am Gerüst ist sichtbar eine Kennzeichnung nach DIN 4420 anzubringen.
Es dürfen nur Arbeitsleitern (Steh-, Anlege-, Podest-, Schiebeleitern etc.) sind mit einer Sicherheits- kennzeichnung und gültiger Prüfplakette verwendet werden.

3.9 Gefahrstoffe

Beim Umgang mit Gefahrstoffen sind die Betriebsanweisungen auf der Baustelle vorzuhalten.
Vor dem Einsatz gefährlicher Arbeitsstoffe im Zuge der Ausführung ist dies rechtzeitig dem SiGeKo mitzuteilen, wenn infolge des Einsatzes eine Gefahr (z. B. Explosion, Brand, gesundheitsschädliche Atomsphäre) für Arbeitnehmer anderer Arbeitgeber entsteht

3.10 Persönliche Schutzausrüstung

Personen ohne Schutzhelm und Schutzschuhe S3 haben keinen Zutritt zur Baustelle. Sind darüber hinaus weitere Schutzausrüstungen erforderlich (z. B. Augen- oder Gesichtsschutz, Gehörschutz, Atemschutz, Warnkleidung), hat der Auftragnehmer deren Benutzung sicherzustellen. Zuwiderhandelnde Personen können nach einmaliger Verwarnung von der Baustelle gewiesen werden.

3.11 Abbrucharbeiten

Bei der Durchführung von Abbrucharbeiten ist eine Abbruchanweisung, in der die erforderlichen Sicherheitsmaßnahmen und die zum Einsatz kommenden Maschinen, Geräte und Werkzeuge erkennbar sind, dem SiGeKo vorzulegen und von diesem genehmigen zu lassen.

4 Brand- und Explosionsschutz
4.1 Allgemeines

Der Bauherr erlässt eine Brandschutzordnung und benennt einen Brandschutzbeauftragten. Dieser ist spätestens mit Baubeginn dem AN bekannt zu geben. Zu seinen Aufgaben gehört die Durchsetzung der Brand- und Explosionsschutzmaßnahmen. Jeder Auftragnehmer muss die für seinen Arbeitsbereich erforderlichen Brand- bzw. Explosionsschutzmaßnahmen mit dem Brandschutzbeauftragten des Bauherren abstimmen. Werden in brandgefährdeten Bereichen Schweiß- bzw. Schneidarbeiten durchgeführt, ist eine schriftliche Schweißerlaubnis einzuholen. Durch die Auftragnehmer sind an den jeweiligen Arbeitsstellen Feuerlöscher in ausreichender Zahl vorzuhalten.
Anzahl, Ausführung und Größe ist mit dem SiGeKo eigenverantwortlich abzustimmen. Die Beschäftigten müssen im Gebrauch der Löscheinrichtungen unterwiesen sein.

Bei Schweiß-, Löt- und Flammarbeiten oder Arbeiten mit funkenschlagenden Geräten ist immer ein Feuerlöscher direkt neben jeden Arbeitsplatz bereitzuhalten. Die Arbeiten dürfen nicht allein ausgeführt werden.

4.2 Brandfall

Im Brandfall ist umgehend eine Meldung an die angegebene Telefonnummer abzusetzen. Ausgenommen davon sind entstehende Brände, die mit den vorhandenen Löscheinrichtungen gelöscht werden können. Diese Fälle sind dem Brandschutzbeauftragten nach dem Löschen zu melden.

Sammelplatz im Falle eines Feueralarms oder einer anderen Evakuierung gemäß Flucht- und Rettungsplan des Universitätsklinikums Jena (UKJ).

4.3 Bereitstellung und Lagerung von Materialien, insbesondere brennbarer Stoffe

An Arbeitsplätzen dürfen leicht entzündliche, Brand fördernde oder selbstentzündliche Stoffe nur in
einer Menge bereitgehalten werden, die für den Fortgang der Arbeiten erforderlich ist, nicht mehr als der Tagesbedarf. Das gilt auch für Gasflaschen.
Die Lagerung von Materialien und brennbaren Stoffen ist ausschließlich auf den zugewiesenen Lagerflächen erlaubt. Nur in Ausnahmefällen dürfen diese Materialien ausdrücklich nur mit Zustimmung der örtlichen Bauüberwachung bzw. des Technischen Dienstes und unter Einhaltung entsprechender Sicherheitsvorschriften im Gebäude gelagert werden.

Bei Nichtbeachtung dieser Regelung erfolgt die Beseitigung der entstandenen Schäden auf Kosten des Verursachers.

5 Umweltschutz
5.1 Abfall

Jeder Auftragnehmer ist verpflichtet, die aus seinen Arbeiten stammenden Reststoffe, Verpackungen und Abfälle entsprechend den gesetzlichen Vorgaben, insbesondere dem Kreislaufwirtschaftsgesetz (KrWG) und der Gewerbeabfallverordnung (GewAbfV), getrennt zu erfassen und ordnungsgemäß zu entsorgen. Das Verbrennen von Abfällen ist verboten. Sondermüll und Bauschutt sind getrennt zu lagern und umgehend einer ordnungsgemäßen Entsorgung zuzuführen.

Das Gewerk Abbruch organisiert und koordiniert die Entsorgung der im Zuge seiner Arbeiten anfallenden Abfälle einschließlich Bauschutt und gefährlicher Abfälle in eigener Verantwortung. Für die Entsorgung von Rest- und Verpackungsmaterialien anderer Gewerke ist ausschließlich das jeweilige Gewerk verantwortlich.

Der Bauherr stellt geeignete Sammel- und Lagerflächen bereit und behält sich vor, die Einhaltung der abfallrechtlichen Verpflichtungen zu kontrollieren. Kommt ein Auftragnehmer seiner Entsorgungspflicht nicht nach, kann der Bauherr die Entsorgung auf Kosten des Verursachers veranlassen.

Bei der Übernahme und Entsorgung der Abfälle gilt das Verursacherprinzip. Tritt Sondermüll (z. B. Asbest) auf, ist dieser nach den besonderen gesetzlichen Vorschriften zu behandeln, zu lagern und zu entsorgen.

5.2 Lärm

Aufgrund der Lage der Baumaßnahme im Krankenhausgelände gelten gemäß den Bestimmungen der Allgemeinen Verwaltungsvorschrift zum Schutz gegen Baulärm - Geräuschimmissionen - die Immissionsrichtwerte gemäß AVV Baulärm Abschnitt 3.1.1 Buchstabe f.
Alle notwendigen Maßnahmen zur Minderung des Baulärms nach Anlage 5 AVwV sind zu berücksichtigen.
Arbeiten, bei denen voraussichtlich der Beurteilungspegel von 55 dB(A) länger als 2,5 h Stunden (Betriebsdauer) überschritten wird, sind dem SiGeKo zu melden.

5.3 Gewässerschutz

Beim Umgang mit wassergefährdenden Stoffen sind die einschlägigen Rechtsvorschriften einzuhalten und der Umgang ist dem SiGeKo zu melden.

Die Einleitung von flüssigen Stoffen in das Erdreich ist verboten. Abwässer aus Reinigungsvorgängen sind aufzufangen und vom Auftragnehmer zu entsorgen. Bei Zuwiderhandlung behält sich der Auftraggeber einen Bodenaustausch zulasten des Verursachers vor.

6 Sicherung der Baustelle

6.1 Eingrenzung

Die Baustelle und die Baustelleneinrichtung werden durch einen Bauzaun (vom AN, wenn in der Leistungsbeschreibung zu kalkulieren) gesichert. Das Betreten der Baustelle und der Baustelleneinrichtung für Unbefugte ist untersagt und es ist mittels Beschilderung darauf hinzuweisen. Der Bauzaun dient ebenfalls  als Diebstahlschutz für Geräte und Baumaterial.

6.2 Fotografieren

Das Fotografieren und Filmen auf der Baustelle sind nur mit Einwilligung des Bauherrn gestattet. Entsprechende Anträge sind schriftlich an den Bauherrn zu stellen.

6.3 Besucher

Für Besichtigungen und Führungen ist das Einverständnis der überwachenden Bauleitung einzuholen.

6.4  Firmenwerbung

Firmenwerbung ist nur am Bauschild zugelassen, diese muss von der örtlichen BL des Auftraggebers genehmigt werden.

7 Hausinterne Ordnung
7.1 Benutzung von Einrichtungen

Werden Baustellen- und Sicherheitseinrichtungen der Baustelle mitbenutzt, so sind diese auf offensichtliche Mängel zu prüfen. Vorhandene Mängel sind dem SiGeKo mitzuteilen.
Werden Einrichtungen, die dem Schutz der Arbeitnehmer dienen, aus arbeitstechnischen Gründen entfernt, so sind vom Unternehmen, das die Einrichtungen entfernt, in Absprache mit der örtlichen Bauleitung und dem SiGeKo entsprechend wirksame Schutzmaßnahmen zu ergreifen. Nach Beendigung der Arbeiten ist der ursprüngliche Zustand wiederherzustellen. Es ist strikt verboten, Maßnahmen/Einrichtungen, die zum Fernhalten von Unbefugten dienen, zu entfernen.
Vor dem Betreten von Kontrollbereichen, die durch Schilder mit dem Flügelradsymbol und der Aufschrift "Kontrollbereich Radioaktivität" bzw. "Röntgen - Nicht eintreten" gekennzeichnet sind, ist mit dem zuständigen Strahlenschutzbeauftragten des Standorts Kontakt aufzunehmen.
Eine Infektionsgefährdung besteht für Sie in der Regel nicht. Wenn Sie in diesem Sinne eine konkrete Besorgnis haben, steht Ihnen die hausinterne Hygienefachkraft des Standortes für Fragen zur Verfügung. Es besteht Zutrittsverbot bei Gefährdung durch Tröpfcheninfektion wie offene Tuberkulose. Nur in dringenden Ausnahmefällen ist Zutritt mit persönlicher Schutzausrüstung nach Anweisung des zuständigen Arztes möglich. Schnitt-/Stichverletzungen mit Kontakt zu infektiösem Material (z.B. Patientennadel) dürften bei Ihnen nicht vorkommen. Gegebenenfalls sofort den jeweiligen Arzt hinzuziehen. Stellen sie sich anschließend beim Betriebsärztlichen Dienst und/oder in der Chirurgischen Nothilfe (Durchgangsarzt) vor. Bagatellverletzungen sind wie üblich in den Dokumentationsbogen (Verbandsbuch) Ihres Betriebes einzutragen.

Defekte elektrische Arbeitsmittel sind nicht zu benutzen. Es ist nur Strom aus den Baustromkästen zu benutzen. Die Entnahme von Strom aus den Haussteckdosen ist verboten. Bauwasser ist nur an den dafür vorgesehen Entnahmestellen mit Messeinrichtung zu entnehmen. Die Entnahme von Wasser aus dem Trinkwassernetz des UKJ ist verboten.

Jeder Unfall (Personen-, Umwelt-, Sachschaden) sowie Beinaheunfälle sind der Bauüberwachung des Arbeitgebers unverzüglich zu melden

Die Nutzung von Radio oder Musik auf der Baustelle wird aus Rücksicht auf Patienten und Personal generell untersagt

8 Hygieneverantwortung

1. Die bauausführende Firma benennt vor Beginn der Arbeiten einen verantwortlichen Ansprechpartner für alle hygienerelevanten Belange.
Auf Seiten des Krankenhauses ist der Hygieneverantwortliche des betroffenen Geschäftsbereiches des UKJ als zentraler Ansprechpartner benannt.

Kommunikationswege:
Hygienerelevante Informationen (z. B. Bauablaufänderungen, Arbeiten mit erhöhter Staub- oder Lärmentwicklung, Störungen technischer Sicherungseinrichtungen) sind ausschließlich zwischen den benannten Ansprechpartnern auszutauschen. Die Kommunikation erfolgt grundsätzlich schriftlich (z. B. per E-Mail oder durch Einträge in das Baustellen-Hygienetagebuch).

Abstimmungstermine:
Es finden regelmäßig (mindestens wöchentlich) Abstimmungsgespräche zwischen der bauausführenden Firma und dem Hygieneverantwortlichen statt. Besondere Maßnahmen oder Abweichungen vom geplanten Ablauf sind unverzüglich in einem Protokoll festzuhalten und allen Beteiligten zur Verfügung zu stellen. Melde- und Eskalationspflicht Jede Abweichung von den festgelegten hygienischen Sicherungsmaßnahmen ist unverzüglich dem Hygieneverantwortlichen zu melden. Dieser ist berechtigt, bei akuter Gefährdung von Patienten, Mitarbeitenden oder Besuchern bis zur Behebung der Mängel einen sofortigen Baustopp anzuordnen.

Dokumentation:
Sämtliche Hygienemaßnahmen, Abstimmungen und Abnahmen werden in einem Baustellen-Hygienetagebuch dokumentiert.
Das Tagebuch ist während der gesamten Bauphase aktuell zu führen und auf Verlangen dem Hygieneverantwortlichen vorzulegen.

2. "Bei kurzfristigen Umbaumaßnahmen im Erdgeschoss wird durch die beauftragte Reinigungsfirma eine erhöhte Reinigungsfrequenz sichergestellt. Dies umfasst mindestens eine sofortige Beseitigung sichtbarer Verschmutzungen während der Arbeiten, eine tägliche Schlussreinigung nach Beendigung der Arbeiten sowie eine unverzügliche Sonderreinigung bei unvorhergesehenem Staubaustritt. Die Freigabe
der betroffenen Bereiche erfolgt in Abstimmung mit dem Hygieneverantwortlichen UKJ ."

3. Abschnitt "Ordnung und Sauberkeit auf der Baustelle"
Baustellen innerhalb und außerhalb von Gebäuden sind jederzeit in einem ordentlichen und aufgeräumten Zustand zu halten.
Arbeits- und Verkehrsflächen sind frei von unnötigen Materialien, Abfällen und Stolperstellen zu halten.
Baustellenbereiche in unmittelbarer Nähe zu Patientenbereichen sind täglich
mindestens besenrein zu verlassen.
Bei erhöhter Staubentwicklung oder starker Frequentierung angrenzender Bereiche ist die Reinigungsfrequenz entsprechend zu erhöhen.
Die Fachbauleitung ist verantwortlich für die Überwachung der Einhaltung von Ordnung und Sauberkeit auf der Baustelle.
Sie hat dafür zu sorgen, dass die Baustellen täglich überprüft werden, Reinigungsmaßnahmen in angrenzenden Bereichen bei Bedarf angepasst oder erhöht werden, die bauausführende Firma und ggf. die Reinigungsfirma entsprechend instruiert und kontrolliert werden, Abweichungen oder Verstöße gegen die Vorgaben umgehend dokumentiert und behoben werden.

Dokumentation und Nachweis :
Die Fachbauleitung dokumentiert die regelmäßigen Kontrollen (z. B. im Baustellenprotokoll oder Hygienetagebuch). Festgestellte Mängel und die getroffenen Korrekturmaßnahmen sind nachvollziehbar
festzuhalten und an den Hygieneverantwortlichen zu kommunizieren.

4. Die Fachbauleiter Hochbau und Lüftungstechnik sind für die technische und bauliche Umsetzung der hygienischen Sicherungsmaßnahmen verantwortlich. Hierzu zählen die regelmäßige Kontrolle der Baustelle unter infektionsprophylaktischen Aspekten, die Überprüfung der Abschottungen sowie der technischen Anlagen (z. B. Unterdruckführung, Lüftungsanlagen). Bei festgestellten Abweichungen oder Havarien ist unverzüglich die Krankenhaushygiene zu informieren. Die Anordnung und Durchführung mikrobiologischer Untersuchungen obliegt ausschließlich der Krankenhaushygiene, die Fachbauleiter unterstützen jedoch durch technische Zuarbeit und Dokumentation."

## ATV Bauarbeiten jeder Art
ATV - ALLGEMEINE TECHNISCHE VERTRAGSBEDINGUNGEN für Bauarbeiten jeder Art

1. Geltungsbereich und Ausführungsgrundlage

1.1) Die Ausführung der Bauarbeiten jeder Art erfolgt nach den allgemein anerkannten Regeln der Technik und nach VOB Teil C DIN 18299. Die für Bauarbeiten jeder Art gültigen Allgemeinen Technischen Vertragsbedingungen werden ergänzt durch die auf die einzelnen Leistungsbereiche bezogenen Zusätzlichen Technischen Vertragsbedingungen.

1.2) Die Grundlagen der allgemein anerkannten Regeln der Technik sind beispielhaft:
DIN-Normen des Deutschen Institutes für Normung e.V., insbesondere
- DIN 18202  Maßtoleranzen im Hochbau
- DIN 18230  Baulicher Brandschutz im Industriebau
- DIN 1055  Lastannahme im Hochbau, Verkehrslasten, Windlasten
- DIN 4102  Brandverhalten von Baustoffen und Bauteilen
- DIN 4108  Wärmeschutz im Hochbau
- DIN 4109  Schallschutz im Hochbau
- DIN 4420  Arbeits- und Schutzgerüste, Leitergerüste
Einheitliche technische Baubestimmungen (ETB), Allgemeinen technische Vertragsbedingungen für Bauleistungen (VOB/C), Europäische Normen (EN) des Europäischen Komitees für Normung (CEN), Technische Richtlinien des Vereins Deutscher Ingenieure (VDI), Bestimmungen des Verbandes Verband der Elektrotechnik Elektronik Informationstechnik e.V. (VDE), Bestimmungen des Deutschen Ausschusses für Stahlbeton, Bestimmungen vom Deutschen Verein des Gas- und Wasserfach (DVGW), Unfallverhütungsvorschriften der Bauberufsgenossenschaften und Herstellervorschriften zur Verarbeitung eines bestimmten Produkts

1.3) Soweit in der Leistungsbeschreibung auf Technische Spezifikationen, z. B. nationale Normen, mit denen Europäische Normen umgesetzt werden, europäische technische Zulassungen, gemeinsame technische Spezifikationen, internationale Normen, Bezug genommen wird, werden auch ohne den ausdrücklichen Zusatz: oder gleichwertig, immer gleichwertige Technische Spezifikationen in Bezug genommen.

1.4) An Auflagen ist zu beachten:
- Landesbauordnungen und Technische Baubestimmungen (MVV TB) der Länder
- Die Auflagen der Genehmigungsbehörden
- Auflagen von Sachverständigen, Gutachtern und Prüforganisationen (z.B. TÜV, DEKRA, etc.)
- Anschlussbedingungen der Ver- und Entsorgungsunternehmen, Netzbetreiber, etc.

2. Stoffe, Bauteile

2.1 Allgemein

2.1.1) Innerhalb von 10 Tagen nach Auftragserhalt, in jedem Fall rechtzeitig vor Materialdisposition und Ausführungsbeginn übergibt der AN dem AG den Teil seiner späteren Dokumentation, aus dem alle bauaufsichtlichen Zulassungen, Prüfungszeugnisse, Einbaubedingungen und technischen Eigenschaften der vom AN zum Einbau vorgesehenen Produkte ersichtlich sind.

2.1.2) In der Beschaffenheit und Ausstattung müssen alle angebotenen Bauprodukte, Bauteile und -systeme den einschlägigen Vorschriften für die Erstellung und den Betrieb der in der Baugenehmigung definierten Gebäudeklasse entsprechen.

2.1.3) Bauteile, die einer Feuerwiderstandklasse entsprechen müssen, sind den Anforderungen der DIN 4102 entsprechend güteüberwacht herzustellen und nach Herstellersystem auszuführen. Der AN hat für Brandschutzelemente Prüfzeugnisse, Zulassungsbescheide etc. vorzulegen. Alle Bauelemente müssen einer allgemein gültigen bauaufsichtlichen Zulassung entsprechen.

2.1.4) Zulassung im Einzelfall. Für angebotene Konstruktionen und Produkte, die nicht den anerkannten Regeln der Technik entsprechen (z.B. absturzsichernde Verglasungen, sicherheitsrelevante Sonderbauteile, etc.), hat der AN für den AG im Auftragsfall die Zustimmung im Einzelfall einzuholen.

2.2 Lieferungen

2.2.1) Stoffe und Bauteile, die laut Leistungsbeschreibung einer Zulassung bedürfen, sind mit einem Übereinstimmungszertifikat zu liefern.

2.2.2) Lieferbedingungen des Auftragnehmers (AN) haben keine Gültigkeit.

3. Ausführung

3.1) Die vom Auftragnehmer eingesetzten Werkzeuge und Geräte müssen sich in einwandfreiem Betriebs- und Sicherheitszustand befinden.

3.2) Gemäß der Baustellenordnung hat der AG einen SiGeKo eingeschaltet. Den Anweisungen des Koordinierenden (auch Festlegungen im SiGe-Plan) ist unbedingt Folge zu leisten.

3.3) Der AN hat für seine Leistungen einen verantwortlichen Sicherheitsbeauftragen i. S. der UVV (Unfallverhütungsvorschriften allgemeine Vorschriften) der Bau Berufsgenossenschaft für seine zu erbringenden Arbeiten zu stellen.

3.4) Bauseits ist in unmittelbarer Nähe eine Höhenmarke vorhanden. Alle weiteren Messungen die zur Leistungserfüllung des AN erforderlich sind, sind Sache des AN und entsprechend Pkt. 4.1.3 VOB/C DIN 18299 Nebenleistung.

4. Leistungen

4.1) Die vertraglichen Leistungen, die auf der VOB basieren, sind Leistungen im Sinne des Werkvertrages nach § 631 BGB. Grundsätzlich ist in den einzelnen Positionen des Leistungsverzeichnis die gebrauchs- fertige Leistung beschrieben.
Dies bedeutet, dass regelmäßig die fertige Leistung unter Beachtung aller technischen, bauphysikalischen, formalen und bauaufsichtlichen Anforderungen nach Aufmaß am Bau wartet wird. Eingeschlossen sind somit auch die Lieferung der Stoffe und Bauteile nach VOB/C ATV DIN 18299 und alle Tätigkeiten wie Herstellen, Montieren, Einbauen, Anschließen usw. die zur restlosen Erfüllung der nachfolgend beschriebenen Leistung gehören, auch wenn diese nicht ausdrücklich erwähnt werden.
Etwas anderes gilt nur dann, wenn Leistungen in den Texten ausdrücklich als gesondert zu erbringen erwähnt sind.

4.2) Nebenleistungen sind in den Einheitspreisen enthalten, sofern sie nicht als gesonderte Positionen oder Ausführungsvorgaben in der Leistungsbeschreibung aufgeführt sind.

Sie umfassen insbesondere in Ergänzung zur VOB Teil C DIN 18299:
- Anfertigung von Abbruchanweisungen für eigene Abbruchleistungen und Vorlage bei der Bauleitung.
- Anfertigung von Montageanweisungen für die Montage von Massivelementen bzw. Fertigteilmontage
- Einmalige Einweisung bzw. Unterweisung des Personals des Bauherrn für alle vom AN erstellten gebäudetechnischen Anlagen (z.B. digitale Schließanlage, BMA, LRA, Rauchabzugsanlagen, Medizintechnik, Küchentechnik, Aufzüge, Rohrpost, Gebäudeautomation) und Sicherheitseinrichtungen (z.B. Benutzung persönlicher Schutzausrüstung) nach einem mit dem Bauherrn abzustimmenden Einweisungsplan
- Bei Bedarf Erstellen eines Anwenderschulungsplan in Zusammenarbeit mit dem Bauherrn nach einer vorher durchgeführte Schulungsbedarfsanalyse

4.3) Sofern durch behördliche Vorschriften die öffentlich-rechtliche Abnahme von einzelnen Bauteilen und Baustoffen vor bzw. nach dem Einbau vorgeschrieben ist, sind diese eigenverantwortlich durch den AN zu beantragen und vorzunehmen. Die Übernahme etwaiger Prüfgebühren erfolgt durch den AN.

4.4) Die für die Ausführung erforderlichen Maße sind zuvor vom AN am Bau zu entnehmen. Sofern nicht aus Detailzeichnungen ersichtlich, sind Maße für Vorleistungen anderer Gewerke mit der Bauleitung und dem Folgegewerk abzustimmen.

5. Bau- und Montageablauf

5.1) Der Bauablauf erfolgt gemäß Bauzeitenplan in Abstimmung mit der Bauleitung/Fachbauleitung

5.2) Die Arbeiten sind zeitlich so auszuführen, dass im Zuge der Gesamtarbeiten ein möglichst unterbrechungsfreies Arbeiten ermöglicht wird. Einzelne Leistungen sind, auch unabhängig vom Gesamtablauf, vor und nach den allgemeinen Leistungen zu erbringen. Dafür werden -sofern nicht vorgesehen - keine zusätzlichen Vergütungen über Stundenlohnarbeiten gewährt.

5.3) Während der gesamten Baumaßnahme läuft der Betrieb in den umliegenden Gebäuden außerhalb des Neubaubereiches ohne Einschränkung weiter. Erforderliche Umbauten, Umschlüsse die Bestandsanlagen tangieren, erfolgen dabei in enger Abstimmung mit dem Bauherrn und der Bauleitung. Die Arbeiten sind vom Bauablauf so zu organisieren, dass die Zeitdauer auf das Nötigste begrenzt wird.

5.4) Alle Arbeiten, die ein Auslösen von automatischen Rauchmeldern verursachen können, sind rechtzeitig mit der Bauleitung abzustimmen und die Freischaltung muss sich der AN vor Ausführungsbeginn durch den technischen Mitarbeiter des AG schriftlich bestätigen lassen. Kosten für Fehlalarme, die aufgrund Nichtbeachtung dieser Vorschrift entstehen, hat der Auftragnehmer zu tragen.

5.5) Die ausreichende Tragfähigkeit der vorhandenen Bestandsbauteile ist örtlich zu überprüfen. Ggf. sind die vorhandenen Bauteile in Absprache mit dem Statiker zusätzlich zu verstärken.

6. Abrechnung
Die abzurechnende Leistung ist aus Zeichnungen oder der Revisionsunterlagen zu ermitteln. Sind solche Zeichnungen nicht vorhanden, ist die Leistung gemeinsam aufzumessen. Es werden nur effektiv ausgeführte Leistungen abgerechnet.

## ZTV Baustelleneinrichtung des AN (Nebenleistung)
ZTV - Zusätzliche Technische Vertragsbedingungen - Baustelleneinrichtung des AN (Nebenleistung)

1. Geltungsbereich und Ausführungsgrundlage

Die Allgemeinen Technischen Vertragsbedingungen (ATV) für Bauleistungen sind als Teil C der VOB
gem. § 1 Abs. 1 S. 2 VOB/B Bestandteil des Vertrages.
Dazu gehört auch die ATV DIN 18299 - Allgemeine Regelungen für Bauarbeiten jeder Art. Ihre Bestimmungen sind bei der Ausführung und Abrechnung zugrunde zu legen, sofern und soweit nicht speziellere Bestimmungen aus dem Bauvertrag oder aus anderen ATV gelten.
Nebenleistungen gem. Abschnitt 4.1 der DIN 18299 oder anderen ATV werden nicht gesondert vergütet;
sie sind mit den vereinbarten Einheitspreisen abgegolten, es sei denn, eine Vergütung ist in besonderen Positionen des LVs ausgewiesen.

2. Angaben zur Ausführung

2.1 Allgemeine Angaben zur Ausführung

2.1.1) Der AN hat eine eigene Baustelleneinrichtung für die vorgesehenen Arbeiten einzurichten, zu unterhalten und wieder zurückzubauen. Ein Baustelleneinrichtungsplan ist vor Beginn als Teil des Abbruchkonzeptes der örtlichen Bauleitung des AG vorzulegen.
Der den Ausschreibungsunterlagen beigefügte Vermessungsplan dient zur Orientierung auf der Baustelle und ist vom Bieter in seine Überlegungen einzubeziehen.

2.1.2) Die Zuweisung der für die Baustelleneinrichtung des AN erforderlichen Flächen erfolgt durch
den AG nach Maßgabe der zur Verfügung stehenden Flächen. Lager- und Montageflächen im Gebäude
sind untersagt

2.1.3) Alle Arbeits- und Schutzgerüste, Hubarbeitsbühnen und Unterstützungen für Rückbau-, Demontage- und Abbrucharbeiten auch höher 3,50 m sind in die Einheitspreise einzukalkulieren, sofern sie nicht gesondert ausgeschrieben sind.
Bei den Förderwegen für alle auszuführenden Arbeiten sind in die Positionen einzukalkulieren, dass der längste vertikale Förderweg zum Lager- / Ladeplatz bis zu 50 m und der längste horizontale Förderweg
zum Lager-/Ladeplatz bis zu 500 m, von der Arbeitsstelle betragen kann.

2.1.4) Schutz- und Sicherungsmaßnahmen
Bei den angrenzenden Gebäuden wird während der gesamten Bauzeit der Klinikbetrieb weiterhin aufrechterhalten. Insbesondere muss darauf geachtet werden, dass die Zufahrtswege zum Klinikum,
die alle auch Feuerwehrzufahrten sind, nicht behindert werden.
Baufahrzeugen sind ständig im sauberen Zustand zu halten. Insbesondere ist die Staubentwicklung geringstmöglich zu halten. Eine separate Vergütung für die Reinigungen erfolgt nicht.

2.1.5) Das Herstellen und der Rückbau erforderlicher Baustraßen und Standflächen für Großgerät sind
in die Einheitspreise einzukalkulieren. In die Überlegungen ist der abschnittsweise Abbruch von einzelnen Gebäuden oder Gebäudeteilen sowie die Abbruchrichtung einzubeziehen.

2.1.6) Bauschild
Nicht genehmigte Eigenwerbung ist untersagt.

2.2 Besondere Angaben zur Ausführung

2.2.1) Auf Grund der beengten Verhältnisse auf der Baustelle ist davon auszugehen, dass Aufstellflächen, Lagerplätze, Transportwege usw. nicht jederzeit zur Verfügung stehen. Absprachen sind mit der örtlichen Bauleitung zu treffen.

2.2.2) Unbefugtes Betreten der Baustelle ist zu vermeiden, um Arbeitssicherheit auf dem Bau zu gewährleisten. Eine Absicherung ist so auszuführen, dass unbefugtes Betreten nicht ohne Weiteres möglich ist. Die Sicherungen sind hierbei den örtlichen Gegebenheiten anzupassen. Schilder mit der Aufschrift "Eltern haften für ihre Kinder ist nicht ausreichend.

Alles in Allem ist Arbeitssicherheit ein Thema, das insbesondere durch die täglich wechselnden Aufgaben auf einer Baustelle wichtig ist. Der Bauherr ist in seinem und dem allgemeinen Interesse dazu verpflichtet, die Sicherheit auf der Baustelle zu gewährleisten. Es gilt vieles zu beachten und viele Maßnahmen zu ergreifen, um Unfälle zu vermeiden. Unter Umständen lassen sich so Leben retten, daher ist die Baustellensicherung keinesfalls zu vernachlässigen!

3. Leistungen des Auftraggebers

Die Leistungen des Auftraggebers für die Baustelle Uniklinikum Jena werden in der Baustellenordnung erläutert. Verbrauchskosten werden nach Angaben in den Besonderen Vertragsbedingungen vom AG gegenüber dem AN in Rechnung gestellt.

3.1) Baustrom
Für das Bauvorhaben wird eine bauseitige Baustromeinrichtung zur Verfügung gestellt. Der Umfang der notwendigen Einrichtungen ist vom Auftragnehmer mindestens zwei Wochen vor Beginn der Arbeiten anzumelden (z.B. benötigte Gesamtleistung am Netzanschluss (kW), Anlaufstrom für Kräne oder Bauaufzug)

3.2) Bauwasser
Für das Bauvorhaben wird eine bauseitige Bauwasserentnahmestelle mit Messeinrichtung zur Verfügung gestellt. Der Umfang der notwendigen Einrichtungen ist vom Auftragnehmer mindestens zwei Wochen vor Beginn der Arbeiten anzumelden.

## ATV Plan- und Ausführungsunterlagen
ATV - Allgemeine Vertragsbedingungen - Plan- und Ausführungsunterlagen

1. Angaben zur Ausführung
Die Ausführung der Arbeiten erfolgt nach den Architektenzeichnungen sowie der genehmigten "zur Ausführung freigegebenen" Werk- und Montageplanung (soweit eine W+M-Planung erforderlich ist).
Gehört die Erstellung der "M+W-Planung", aus der "Konstruktion, Maße, Einbau, Befestigung, Bauanschlüsse inklusive aller Sonder- und Anschlussdetails der Bauteile sowie die Einbaufolge erkennbar sein" müssen, zum Leistungsumfang des Auftragnehmers, muss der Auftragnehmer alle Maße prüfen und Unstimmigkeiten sowie etwaige Bedenken gegen die vorgegebene Konstruktion frühzeitig anmelden.
Die freigegebene W+M-Planung sind der Ausführung zu Grunde zu legen und zeitgleich auf der Baustelle vorzuhalten und gegeneinander abzugleichen bzw. zu prüfen. Werden bei den Arbeiten Abweichungen oder Besonderheiten festgestellt, so hat der AN dies dem AG sofort anzuzeigen.

1.1) Mitwirkungspflicht
Der Auftragnehmer wird hiermit auf seine Mitwirkungspflichten nach § 3 Absatz 5 VOB/B vor dem Beginn der Ausführung hingewiesen. Innerhalb von 14 Werktagen nach Übergabe der Ausführungspläne erstellt der AN die zur fachgerechten Ausführung erforderlichen Herstellerunterlagen (Werk- und Montageplanung; Anschluss- und Installationspläne) zur Prüfung und Freigabe in Abstimmung mit dem Auftraggeber (AG) und auf Grundlage des Ausführungsplanung des AG und den eigenverantwortlich am Bau genommenen Maßen.
Die Architekten- und Detailzeichnungen sind Systemvorschläge. Ansichten sowie Konstruktionsmaße müssen erhalten bleiben.
Auf das Fehlen bzw. das Erfordernis einer Gewerke übergreifenden Planung muss der Auftragnehmer den Auftraggeber hinweisen.
Bei neuartigen Baukonstruktionen ist der dafür eingesetzte Auftragnehmer als Spezialunternehmer vor dem Architekten verantwortlich. Der Architekten muss insoweit nicht über ein spezielleres Wissen als der Auftragnehmer verfügen.
Notwendige Änderungen in der Ausführung sind in den Zeichnungen zu dokumentieren und mit dem Architekten des AG zu besprechen. Prüfzeugnisse sind vorzulegen.

1.2) Maßstäbe
- Hauptmaßstab 1:50
- Ansicht-, Schnittzeichnungen im Maßstab  1:25 oder 1:50
- Detailzeichnungen 1:20, 1:10, 1:5, 1:1 je nach Erfordernis
- Bewehrungszeichnung 1:50; 1:25, 1:20
- Anschlüsse an angrenzende Bauteile im Maßstab 1:2 mit Darstellung des Baukörpers

1.3) Bemaßung
Maße sind in Meter [m] anzugeben.
Bezugspunkte, auf die sich Maßlinie bezieht, müssen eindeutig erkennbar sein.

1.4) Änderung und Aktualisierung von Zeichnungen
Im Plankopf ist analog der Architektenpläne eine Änderungshistorie anzulegen und sind Änderungen durch Einwolken der betroffenen Zeichnungsinhalte kenntlich zu machen.

1.5) Darstellung der Hauptbauteile
Alle Hauptbauteile sind in der Hauptansicht (bei Vorhandensein analog der Stückliste) zu benennen. Schnittführungen sind in dieser Hauptansicht einzutragen.
Die Anbauteile sind in den Ansichten der Hauptbauteile und in Schnitten darzustellen, zusätzlich sind die Einzelteile, mit der entsprechenden Stücklisten-Nr. bezeichnet, zeichnerisch darzustellen.
Sämtliche Materialien, Profile, Befestigungsmittel, Beschläge etc. sowie die vor Ort festgestellten Abmessungen sind positionsbezogen auf den Werkszeichnungen zu benennen.

1.6) Planbereitstellung
Der Planaustausch erfolgt elektronisch über eine speziell eingerichtete Projekt-E-Mail-Adresse. Ausdrucke und Vervielfältigungen sind auf eigene Kosten zu erstellen.

1.7) Prüfpflicht des AN
Vor Fertigung hat der AN seine Zeichnungen, Berechnungen usw. eigenverantwortlich falls erforderlich durch den Prüfstatiker des AG prüfen zu lassen und die geprüften Unterlagen in 3-facher Ausführung dem AG zu überlassen.

1.8) Prüfung durch den Architekten des AG
Die vom Auftragnehmer verwendeten Ausführungspläne müssen den Freigabevermerk des Auftraggebers oder seines Bevollmächtigten tragen. Nicht freigegebene bzw. überholte Pläne oder Unterlagen dürfen nicht verwendet werden und sind entsprechend eigenverantwortlich zu entfernen.

Für die Prüfung und Freigabe durch den Architekten oder die Objektüberwachung TGA sind mindestens 10 Werktage einzuplanen. Die Prüfung des Architekten umfasst lediglich die Einhaltung der vorgegebenen Planung in Bezug auf Konstruktion und Gestaltung. Die Verantwortung zur sach- und fachgerechten Ausführung unter Einhaltung der betreffenden Regeln und Vorschriften verbleibt beim AN und geht mit der Prüfung in keinem Fall auf den Architekten über.
Korrekturen und Änderungen sind durch den AN umgehend in die Werkszeichnungen einzuarbeiten.
Die korrigierten und mit allen erforderlichen Änderungen versehenen Pläne sind innerhalb von 10 Werktagen nach Vorlage des Prüfexemplars beim AN als Belegexemplar beim Architekten des AG einzureichen.

2. Besondere Angaben zur Ausführung
Sofern im Leistungsverzeichnis keine Detailunterlagen beigefügt sind, treffen die Pläne des Architekten in erster Linie eine formale Gestaltungsaussage. Es gehört zu den Aufgaben des AN in Abstimmung mit dem Architekten des AG und den anerkannten Regeln der Technik den zu erwartenden Gebrauchswert herzustellen.

Ausführungsunterlagen sind alle das Werk betreffenden Hilfsmittel, die außer Arbeit, Material oder Boden zur Vorbereitung und mangelfreien sowie rechtzeitigen Durchführung der Bauleistung benötigt werden und ohne die der AN die Bauleistung nicht so wie vertraglich vorgesehen oder gar überhaupt nicht erbringen kann; dazu zählen u.a. auch Proben, Muster und Modelle, sowie statische und sonstige Berechnungen oder bestimmte Planungen anderer Sonderfachleute.
Tragwerkspläne und statische Berechnungen oder bestimmte Planungen anderer Sonderfachleute sind in die bauseits zu stellende Ausführungsplanung zu integrieren. Sollten sich bei den Ausführungsunterlagen Änderungen ergeben, welche auch die Leistungen des AN betreffen, werden diese Änderungen durch den AG gekennzeichnet und dem AN unverzüglich schriftlich verbindlich mitgeteilt

Installationshöhen der Fachplanung (TGA) sind einzuhalten oder es bedarf einer schriftlichen Freigabe durch den zuständigen Planer / Objektüberwachung

Zeichnungen sind in den Dateiformaten pdf und dwg zu fertigen.

3. Plananlagen
Pläne bzw. Gutachten liegen dem Leistungsverzeichnis als Kalkulationsgrundlage gemäß Plananlagenliste zugrunde.

## ATV Inhalt und Umfang der Dokumentationsunterlagen
Alle gemäß den jeweiligen ATV zu liefernden Konstruktionszeichnungen, Darstellungen, Beschreibungen und sonstige Dokumentationsunterlagen sind nach Ausführung der Arbeiten vom Auftragnehmer (AN) dem tatsächlichen Ausführungsstand anzupassen und der Dokumentation beizufügen. Durch den Auftragnehmer sind folgende Unterlagen für die Dokumentation zu liefern:
1. Abnahme-, Einweisungs- und Prüfprotokolle
2. Nachweise zur Bauart
3. Bauprodukt-Datenblätter, Sicherheitshinweise
4. Materialisten/Herstellerunterlagen
5. Wartungs- und Pflegehinweise
6. Hersteller-/Fabrikatsverzeichnis
7. Montage- und Werkstattzeichnungen nach dem Stand der Ausführung

DATENÜBERGABFORMAT
Grundsätzlich sind die Dokumentationsunterlagen einmal in Papier und einmal digital abzugeben. Der digitale Ordner ist deckungsgleich des Papierordners aufzubauen. Der Inhalt der Dokumentation ist der Dokumentationsrichtlinie des Universitätsklinikums Jena zu entnehmen. Diese Richtlinie bezieht sich auf Neubauten, ist aber als Richtschnur für An- und Umbauten zu betrachten und entsprechend anzupassen.
Das CAD-Austauschformat muss der beim Datenempfänger eingesetzten Software entsprechen (z. B. DWG, DXF, IGES, Easy Data).

## Hygienemaßnahmen bei Um- und Neubau
Hygienemaßnahmen bei Um- und Neubau

Die Durchführung von Baumaßnahmen im laufenden Klinikbetrieb erfordert eine Abwägung zwischen
Aufwendungen zur Risikominimierung und Nutzen. Ist die Maßnahme im laufenden Betrieb unvermeidlich,
muss eine Patienten-, Mitarbeiter- und Besuchergefährdung sicher vermieden werden, ohne den laufenden
Krankenhausbetrieb zu beeinträchtigen. Bei Baumaßnahmen wird Baustaub freigesetzt, der in erheblichem
Umfang mit krankheitserregenden Mikroorganismen, einschließlich Schimmelpilzsporen kontaminiert sein
kann. Die zu ergreifenden Maßnahmen zielen im Wesentlichen darauf ab, die Entstehung und Verfrachtung
von Baustaub zu unterbinden und die Lärmemission zu begrenzen. Die Schutzmaßnahmen müssen dem
tatsächlichen Gefährdungspotenzial angepasst werden, weshalb eine Grundvoraussetzung die Abstimmung
zwischen den Mitarbeitern des Geschäftsbereiches Betreibung und Beschaffung, des betroffenen Bereiches,
der bauausführenden Firmen und der Krankenhaushygiene ist. Der verantwortliche Bauleiter ist auch für die
strikte Einhaltung der hygienischen Sicherungsmaßnahmen während der Bauphase verantwortlich. Der
AG sorgt dafür, dass alle an der Baumaßnahme beteiligten, einschließlich der Mitarbeiter von
Fremdfirmen, über die hygienischen Sicherungsmaßnahmen nachweislich informiert werden.

Hygienische Grundregeln für das Bauen im Krankenhaus:

1. Sicherung der Baustelle, u.a. durch Anbringen entsprechender Schilder, vor dem Betreten durch Unbefugte
2. Festlegung von Ruhezeiten, Benennung von Verantwortlichen für die Abstimmung von eventuell notwendigen Änderungen im Arbeitzeitregelung
3. staubdichte Abschottung des Baustellenbereiches vor Beginn der Arbeiten - keine "wedelnden" Folien, sondern vom Boden bis zur Decke reichende Staubschutzwände (Gipskarton einseitig, einfach, gespachtelt und gedichtet oder vergleichbare technische Lösungen)
4. Abschottungen sind während der Bauzeit ständig auf Dichtigkeit zu prüfen und ggf. zu erneuern; Abdichtungen können Silikon, Klebeband, Abdichtmasse u. ä. sein
5. separate An- und Abtransportwege für Handwerker und Material ("Zugang von außen").
6. während Abbrucharbeiten und anderer Tätigkeiten mit Staubentwicklung müssen die Fenster im Baustellenbereich und den benachbarten Klinikbereichen geschlossen gehalten werden
7. soweit möglich innerhalb der Bauzone Abkleben der Zu- und Abluftkanäle, Schließen von Absperrklappen, Abstellung der Zuluftversorgung und Abluftleitung von raumlufttechnischen Anlagen
8. Verwendung geschlossener Schuttrutschen und geschlossener Schuttcontainer
9. laufende sachgerechte Straßenreinigung, Lagergut abdecken, staubende Abbruchmaterialien vor ggf. erforderlichen Umschlagarbeiten im Freien befeuchten, Bauschutt zügig vom Klinikgelände abfahren
10. laufende Fassadengerüstreinigung, Fassadengerüste am Bestand mit Staubsauger reinigen
11. Strahlarbeiten an der Fassade nur mit angefeuchteten Strahlmitteln, abzustrahlende Bereiche allseitig und dicht verplanen
12. Verwendung geeigneter Absaugeinrichtungen (Trockenstaubsauger mit Hochleistungsschwebstofffilter) beim Einsatz entsprechender Maschinen (z.B. Bohrmaschine, Schlitzfräse)
13. Schneidarbeiten mittels Trennscheiben unter Wasserzufluss durchführen
14. Ordnung auf der Baustelle innerhalb- und außerhalb von Gebäuden, Baustellen innerhalb des Gebäudes in der Nähe von Patientenbereichen täglich besenrein verlassen, ggf. Erhöhung der Reinigungsfrequenz in angrenzenden Bereichen
15. rechtzeitige Information und Absprache mit den Betroffenen bei Veränderungen im Bauablauf
16. Realisierung des Bauvorhabens ohne Stillstandszeiten
17. Entfernung der Abschottung erst nach Durchführung der Bauendreinigung
18. desinfizierende Reinigung aller Flächen und Gegenstände vor Übergabe der Baumaßnahmen
19. regelmäßige Kontrolle der Baustelle auch unter infektionsprophylaktischen Aspekten, ggf. Durchführung mikrobiologischer Untersuchungen (Luftkeimsammeluntersuchungen in Risikobereichen,  mikrobiologische Kontrolle der Raumluftanlagen
20. Bei Havarien oder akut auftretenden hygienerelevanten Problemen auf der Baustelle ist umgehend auch die Krankenhaushygiene zu informieren

Besondere Hygienemaßnahmen für das Projekt FIPU:

- Gewährleistung eines leichten Unterdrucks auf der Baustelle, damit der Staub nicht in den Klinikbereich gelangt.
- In den Bereichen der Ebene 0 liegen Untersuchungs- und Behandlungsräume, welche während der Baumaßnahme weiterhin medizinisch betrieben werden. Aus diesem Grund dürfen dort nur die durch die Krankenhaushygiene eingewiesenen und namentlich benannten Mitarbeiter der beauftragten Unternehmen tätig werden.
- Zugang zur Baustelle (BA 1 und BA 2) ausschließlich von außen
- Kein Zugang für Bauarbeiter über die Magistrale
- Festinstallierte Staubschutzwände, die keine Türen haben, sind gefordert
- Bei der Planung des Wasserversorgung und Abwasserentsorgung (z. B. De- und Neuinstallation von Handwaschbecken) ist Herr Dr. van der Wall, Hygiene-Ingenieur, zu informieren und einzubeziehen
- Während des Umbaus muss das Wassersystem alle 72 Stunden gespült werden. Dafür ist der Spülplan durchzuführen.

## ZTV Sicherheits- und Baustelleneinrichtung
ZTV - Zusätzliche Technische Vertragsbedingungen - Baustelleneinrichtung

1. Geltungsbereich und Ausführungsgrundlage

Die Allgemeinen Technischen Vertragsbedingungen (ATV) für Bauleistungen sind als Teil C der VOB
gem. § 1 Abs. 1 S. 2 VOB/B Bestandteil des Vertrages.
Dazu gehört auch die ATV DIN 18299 - Allgemeine Regelungen für Bauarbeiten jeder Art. Ihre Bestimmungen sind bei der Ausführung und Abrechnung zugrunde zu legen, sofern und soweit nicht speziellere Bestimmungen aus dem Bauvertrag oder aus anderen ATV gelten.

2. Angaben zur Ausführung

2.1 Allgemeine Angaben zur Ausführung

Bauzaun

2.1.1) Grundsätzlich haftet der Auftragnehmer, der den Bauzaun aufstellt, für dessen Standfestigkeit vom Aufstellen bis zur endgültigen Entfernung des Zauns. Das gilt auch, wenn die Firma ihre Arbeiten beendet und die Baustelle verlassen hat. Anfahrt zu Beseitigung von festgestellten Mängel sind Nebenleistung.
Dem Auftragnehmer obliegt die sogenannte "Verkehrssicherungspflicht" für den Bauzaun.
Diese Verpflichtung endet nicht durch das zwischenzeitliche Verlassen und Räumen einer Baustelle nach Fertigstellung der eigenen Arbeiten für die Einrichtung der Baustelleneinrichtung.

Containeranlagen

2.1.2) Containeranlagen sind nach Maßgabe der Bauleitung auf den dafür vorgesehenen Flächen, planeben zu errichten, vorzuhalten und wieder zu beseitigen.
Ver- und Entsorgungsleitungen sind seitens des AN an den definierten Übergabestellen in ca. 25 m Entfernung in betriebsfertigem Zustand anzuschließen. Die Lage der Anschlussleitungen sind bestandsmäßig zu erfassen und dem AG zu übergeben. Die Leistung des Auftragnehmers umfasst die Montage inkl. aller Einmess- und Anpassarbeiten, inkl. aller Befestigungsmittel und Hebegeräte.

2.1.3) Die gesetzlichen Vorgaben bezüglich des Brandschutzes sind einzukalkulieren und gemäß Angabe des SiGeKo auszuführen.

2.1.4) Die Technischen Regeln für Arbeitsstätten (ASR) A4.1 in der neusten Fassung ist für das Einrichten und Betreiben (Vorhalten) von Sanitärräumen einzuhalten, insoweit kann der Auftraggeber davon ausgehen, dass die entsprechenden Anforderungen der Verordnung erfüllt werden.
Wählt der Auftragnehmer eine andere Lösung, muss er damit mindestens die gleiche Sicherheit und den gleichen Gesundheitsschutz für die Beschäftigten erreichen.

2.1.5) Die Elektrospeicherheizung in allen Räumen für +21 Grad C ausgelegt, bis -16 Grad C Außentemperatur, Beleuchtung mit mind. 200 Lux, mit getrennten Stromkreisen für Beleuchtung und Steckdosen, Fußbodenbelag aus PVC auf wärmegedämmten Bodenelementen

2.1.6) Die Container erfüllen die Anforderungen des Gebäudeenergiegesetz (GEG) für eine temporäre Nutzung von bis zu 36 Monaten.

## ZTV Abbruch- und Rückbauarbeiten
Zusätzliche Technische Vertragsbedingungen für Abbruch- und Rückbauarbeiten (ZTV)

1. Geltungsbereich und Ausführungsgrundlage

1.1) Die Ausführung der Abbruch- und Rückbauarbeiten erfolgt nach VOB Teil C DIN 18 459.

1.2) Es gelten alle zum Zeitpunkt der Erstellung des Leistungsverzeichnis gewerkespezifischen und/oder gewerketangierenden Regelwerke. Zusätzlich sind die Empfehlungen und Vorschriften sowie die neuesten Richtlinien der Fachverbände zu beachten.

1.3) Sämtliche aus diesen Zusätzlichen Technischen Vorbemerkungen resultierenden Kosten sind in die Einheitspreise einzurechnen. Eine gesonderte Vergütung für die ausgeführten Leistungen erfolgt nicht, sofern nicht in besonderen Positionen ausgewiesen.

2. Allgemeine Angaben zur Ausführung

2.1) Wird in den Leistungsbeschreibungen Ausbauen, Rückbauen, Demontieren oder Abbrechen von Stoffen oder Bauteilen beschrieben, so gehört zur vertraglichen Leistung auch das Laden, Transportieren der Stoffe oder Bauteile vom Ausbau-, Rückbau-, Demontage- oder Abbruchort bis zu zum Lagerplatz (wenn nicht direkt Geladen wird), Sortieren nach Stoffgruppen, der ordnungsgemäße Transport zur Verwertungs- bzw. Entsorgungsort sowie die rechtsichere Entsorgung inkl. der anfallender Gebühren und Entsorgungskosten (falls die Entsorgung nicht in gesonderter Leistungsposition ausgeschrieben ist).
Einzurechnen ist sämtlicher Aufwand, der bis zur ordnungsgemäßen und endgültigen Entsorgung anfällt, inkl. interner Baustellenlogistik, wie z. B. Ladung bereitgestellter Behälter, Transporte, Entladung, Rückführung der Sammelbehälter nach Leerung, sämtliche Deponiegebühren der Annahmestellen, speziell erforderlicher Deponiebehälter, Wiegegebühren, Gebühren für behördliche Genehmigungen, Gestellung, Vorbereitung und Führen der Abfallnachweisbelege/ Verbleibdokumente, Dokumentation, etc.

2.2) Ab Überschreitung der Mindermenge von 20 Tonnen sind die Nachweise gemäß Nachweisverordnung elektronisch zu führen und der Erzeuger muss ein Register führen. Dieses Register besteht aus einer Zusammenstellung der zu führenden Entsorgungsnachweise und den zugehörigen elektronischen Begleit- und Übernahmescheinen.

2.3) Staubschutz
Staubemissionen, die durch Tätigkeiten im Zusammenhang mit Baustellen entstehen können, sind sowohl durch Maßnahmen nach dem Stand der Technik zur Staubbegrenzung bei den eingesetzten Maschinen und Arbeitsprozessen als auch durch organisatorische Maßnahmen bei Betriebsabläufen so weit als möglich zu begrenzen

2.4) Ist bei Ausführung der Arbeiten mit der Entstehung oder der Freisetzung von Stäuben zur rechnen, sind die Gefahrenstoffverordnung Anhang I Nr. 2.3 "Ergänzende Schutzmaßnahmen für Tätigkeiten mit Exposition gegenüber einatembaren Stäuben" sowie die Technischen Regeln für Gefahrstoffe TRGS 500 "Schutzmaßnahmen" und TRGS 559 "Mineralischer Staub" zu beachten.
Hierbei sind insbesondere die folgenden Punkte zu berücksichtigen:
- Gefährdungsbeurteilung des Unternehmers (Auftragnehmers),
- Betriebsanweisung und Unterweisung der Beschäftigten,
- Arbeitsmedizinische Vorsorgeuntersuchungen,
- Anforderungen an Maschinen und Geräte
- Umgebungsschutz
- Verwendung von persönlichen Schutzausrüstungen.

2.5) Bei Arbeiten mit Staubexposition ist eine Ausbreitung des Staubes auf unbelastete Arbeitsbereiche zu verhindern, soweit dies nach dem Stand der Technik möglich ist.

2.6) Technische, organisatorische und persönliche Schutzmaßnahmen sind regelmäßig auf ihre Wirksamkeit zu überprüfen. Zur Überprüfung der Wirksamkeit der Schutzmaßnahmen nach § 6 Abs. (1) Nr. 7 GefStoffV kann es erforderlich sein, Arbeitsplatzmessungen durchzuführen.

2.7) Die im Folgenden aufgeführten Anforderungen zur Staubminderung sind - soweit zutreffend - beim jeweiligen Baustellenbetrieb zu berücksichtigen und in die Einheitspreise einzukalkulieren, soweit sie nicht gesondert vergütet werden.

Auf Baustellen sind die Stäube und Aerosole durch entsprechende Maßnahmen an der Quelle zu reduzieren. Insbesondere bei staubenden Tätigkeiten (Schleifen, Fräsen, Bohren, Strahlen, Behauen, Spitzen, Abbauen, Brechen, Mahlen, Schütten, Abwerfen, Trennen, Sieben, Be-/Entladen, Greifen, Wischen, Transportieren) sind folgende Maßnahmen zu treffen:
- Kein Reinigen des Arbeitsbereiches durch trockenes Kehren oder Abblasen mit Druckluft
- Staubablagerungen mit Feucht- oder Nassverfahren nach dem Stand der Technik oder mit saugenden Verfahren unter Verwendung geeigneter Staubsauger oder Entstauber beseitigen
- Staubbindung durch Feuchthalten des Materials z.B. mittels gesteuerter Wasserbedüsung.
- Bauschutttransport und Umschlagverfahren mit geringen Abwurfhöhen, kleinen Austrittsgeschwindigkeiten und geschlossenen oder abgedeckten Auffangbehältern (auch bei Fahrzeugen). Sind größere Höhen nicht vermeidbar, sind Fallrohre, abgedeckte Schuttrutschen usw. einzusetzen. Rohrschlüsse sind mit Manschetten staubdicht zu verbinden.
- Unterlassen des Abwerfens von Abrissgut aus Entkernungs- und Innenausbaumaßnahmen (Balken, Türen, Leichtbauelemente usw.) sowie Transport und Ablagerung dieser Materialien per Hand oder mit Hilfe von Bauaufzügen.
- Abbruch-/Rückbauobjekte möglichst großstückig mit geeigneter Staubbindung (z.B. Benetzung) zerlegen. Zerkleinern auf externen, gering belasteten Lagerplätzen außerhalb des Klinikgeländes in Gewebegebieten oder Verwertungsanlagen vornehmen.
- Einplanung des Gerüstes und staubmindernde Abdeckungen bei Abbruchmaßnahmen.
- möglichst emissionsarme und gering staubfreisetzende Arbeitsgeräte verwenden, z.B. Geräte mit Emissionsraten nach dem Stand der Technik, Absaugung an Arbeitsöffnungen, Entstehungs- und Austrittsstellen, eingehauste Staubquellen, Partikelfilter-Systemen
- Die Laufzeiten der Maschinen sind zu optimieren, Leerlauf ist zu vermeiden. Abschalten der Motoren, der zum Be- und Entladen wartenden Fahrzeuge, soweit dies betriebsbedingt möglich ist.

Die am Bau beteiligten Auftragnehmer sind verantwortlich für die korrekte Umsetzung der, in der Baugenehmigung, dem Leistungsverzeichnis, dem Werkvertrag und vom SiGeKo festgelegten emissionsbegrenzenden Maßnahmen und sorgen für eine entsprechende Einweisung des eingesetzten Personals

2.8) Schallemissionen, die durch Tätigkeiten im Zusammenhang mit Baustellen entstehen können, sind sowohl durch Maßnahmen nach dem Stand der Technik zur Schallbegrenzung bei den eingesetzten Maschinen und Arbeitsprozessen als auch durch organisatorische Maßnahmen bei Betriebsabläufen so weit als möglich zu begrenzen.
Grundsätzlich haben alle Maschinen und Geräte, die auf der Baustelle für die Baumaßnahmen eingesetzt werden, dem aktuellen Stand der Technik zu entsprechen. Die diesbezüglichen Anforderungen sind in der 32. BlmSchV und den Richtlinien 2000/14/EG und 2005/88/EG des Europäischen Parlaments (Abschnitt 3) definiert.
Geräte und Maschinen nach dem Anhang der 32. Verordnung zur Durchführung des Bundes-Immissions- Schutzgesetzes (Geräte- und Maschinenlärmschutzverordnung - 32. BImSchV; BGBl. I S. 3478) müssen mit einer CE-Kennzeichnung, ergänzt durch die Angabe des garantierten Schallleistungspegels, versehen sein.
Um die Gefahr von Gesetzesverstößen auszuschließen, ist der Betrieb an der Baustelle möglichst geräuscharm abzuwickeln. Zu diesem Zweck sind nach Möglichkeit lärmarme Baumaschinen einzusetzen und Abschirmmaßnahmen zu treffen.

3. Besondere Angaben zur Ausführung

3.1 Ortsbesichtigung
Eine Ortsbesichtigung durch den Auftragnehmer (AN) vor der Erstellung eines Angebotes wird ausdrücklich empfohlen. Ein Terminvereinbarung ist möglich über die örtliche Bauleitung, Herr May (Tel. 0176 - 47000500).

3.2 Abfallschlüsselnummern
Die im Leistungsverzeichnis zugewiesenen Abfallschlüsselnummern sind im Zuge der Ausführung
nochmals zu prüfen. Je nach Trennung/Separierung/Sortierung der Rückbaumaterialien beim Abbruch können auch weitere AVV-Nummern möglich sein.

3.3 Baulärm
Aufgrund der Lage der Baumaßnahme im Krankenhausgelände gelten gemäß den Bestimmungen der Allgemeinen Verwaltungsvorschrift zum Schutz gegen Baulärm - Geräuschimmissionen - die Immissionsrichtwerte gemäß AVV Baulärm Abschnitt 3.1.1 Buchstabe f.
Alle notwendigen Maßnahmen zur Minderung des Baulärms nach Anlage 5 AVwV sind zu berücksichtigen.
Arbeiten, bei denen voraussichtlich der Beurteilungspegel von 55 dB(A) länger als 2,5 h Stunden (Betriebsdauer) überschritten wird, sind dem SiGeKo zu melden.

4. Besondere Angaben zur Ausführung

4.1) Der Zugang zu den Baufelder erfolgt über in der Fassade hergestellte Bauzugänge in den zu bearbeitenden Gebäudeebenen, in denen ein Fensterelement ausgebaut und die Brüstung herausgeschnitten wird. Der Zugang wird mit einer abschließbaren Bautür abgesichert. Treppentürme und Überstiege zum Gebäude sind Leistungsbestandteil.

4.2) Für den Teilabbruch im Bestand eines Klinikums ist mit einer entsprechenden technischen Installation im Deckenraum zwischen Unterhangdecke und Rohdecke zu rechnen, die zum Teil erhalten bleibt. (z.B. Lüftungskanäle, Abwasserleitungen).

## ZTV Trockenbauarbeiten
Zusätzliche Technische Vorbemerkungen - Trockenbauarbeiten (ZTV)

1 Geltungsbereich und Ausführungsgrundlage
1.1) Die Ausführung der Leistungen erfolgt nach VOB/C ATV DIN 18 340 Trockenbauarbeiten.

1.2) Zusätzlich zu den Empfehlungen und Vorschriften sind die Richtlinien der Industrie- und Fachverbände zu beachten. Außerdem sind Verarbeitungsrichtlinien der Hersteller zu beachten. Abweichungen zu den DIN-Vorschriften sind anzuzeigen.

2 Stoffe, Bauteile und Richtfabrikate

2.1) Die Wand- und Deckenkonstruktionen sind auf Grund von Ausführungsempfehlungen sowie Verwendbarkeitsnachweisen/Prüfzeugnissen der marktüblichen Systemhersteller auszuwählen.

2.2) Alle Kassetten von Metall-Kassetten-Deckensystemen sind nach Maß werkseitig zu produzieren. Ein nachträgliches Anschneiden und Aufkanten der Kassetten ist nicht zulässig.

2.3) Für die Montage von Gipsplatten und Unterkonstruktion mittels Abhängesystemen sind ausschließlich Befestigungsmittel zulässig, die den Anforderungen der Normen DIN EN 14566 und DIN 18182-2 entsprechen und über eine allgemeine bauaufsichtliche Zulassung (abZ) oder eine Europäische Technische Bewertung (ETA) verfügen. Die Verwendung nicht zugelassener oder nicht normgerechter Verbindungsmittel ist unzulässig.

2.4) Für alle in dieser Ausschreibung vorgesehenen Dämmstoffe und akustisch wirksamen Materialien gilt:
Der längenbezogene Strömungswiderstand muss gemäß DIN EN ISO 29053 mindestens 5 kPa·s/m² betragen, soweit kein höheren Werte in Leistungsbeschreibungen verlangt werden.

2.5 Es ist durchgängig eine Dämmschicht aus Mineralwolle für Wand-, Vorsatz-, Schacht- und Unterdecken nach DIN EN 13162 Baustoffklasse A1 nichtbrennbar nach DIN 4102 und EN 13501-1 Bemessungswert der Wärmeleitfähigkeit 0,040 W/(m*K)

3 Allgemeine Angaben zur Bauausführung

3.1) In Feuchträumen sind gemäß DIN 18181 feuchtigkeitsbeständige, imprägnierte Gipsplatten einzubauen. Geschnittene Kanten imprägnierter Platten sind nachzuimprägnieren.

3.2) Querschnittsschwächungen von Brandschutzkonstruktionen in Durchgangs- oder Fugenbereichen sowie bei Einbauten sind so auszugleichen, dass die geforderte Feuerwiderstandsklasse erhalten bleibt. Für Einbauten der Luft- und Beleuchtungstechnik gilt dies ebenfalls. Ein Nachweis des Herstellers der Einbauteile kann verlangt werden

3.3) Sind zusätzliche Verstärkungen, Profile usw. in den Konstruktionen als Anbindepunkte bzw. zur Lastverteilung für haustechnische Installationen oder als Unterkonstruktionen für Türelemente anzuordnen, so ist die Lage vor Ausführung mit dem Architekten und ggf. der Fachbauleitung Haustechnik abzustimmen. Nach Fertigstellung der Beplankung ist die Lage dieser Verstärkungen deutlich über die gesamte Konstruktionslänge und -breite auf der letzten Beplankungslage zu markieren. Die Ausführung der Verstärkungen erfolgt nach Angaben in der freigegebenen Ausführungsplanung.

3.4) Das Einbringen der Flächendämmung im Wandhohlraum und die Beplankung der zweiten Wandseite hat nach der bauseitigen Erstellung der Haustechnikinstallationen in Absprache mit der Bauleitung zu erfolgen. Auf eine exakte und vollflächige Ausfachung der Wandflächen ist zu achten. Es dürfen keine Schallbrücken entstehen.

3.5) In Einfachständerwerken sind plattenförmiger Dämmschicht aus Mineralwolle einlagig, dicht und abgleit-/abrutschsicher im Zwischenraum einzubauen. In Doppelständerwerken (auch Installationswänden und vorsatzschalen) ist die Dämmung in jedem Ständerwerk zwischen den Profilen einzubauen. Hier bleibt der Zwischenraum zwischen den beiden Ständerwerken  frei (ungefüllt).

3.6) Abhängungen dürfen nicht an Kabelpritschen, Lüftungskanälen und Rohrleitungen befestigt werden. Eine Belastung abgehängter Decken durch haustechnische Installationen muss gleichfalls ausgeschlossen sein.

3.7) Die Montage der Decken erfolgt unter Berücksichtigung der notwendigen Einbauteile wie Leuchten, Schlitzlüfter, Vorhangschienen, Durchdringungen für Verdunkelungen und dergleichen sowie in Abstimmung auf die Rohrführungspläne einer eventuell vorhandenen Be- und Entlüftungsanlage. Die bauseits montierten Elemente sind vom AN auszurichten und in die exakte endgültige Lage zu bringen, Kabel für Deckenaufbauten sind durch Decke herauszuführen.

3.8) Sämtliche Anschlüsse der Decke an begrenzende Bauteile sind so auszubilden, dass keine der an die Unterdecke gestellten Anforderungen gemindert wird. Die Anschlüsse müssen die Bewegungen der angrenzenden Bauteile sowie der Decke selbst ohne Beeinträchtigung ermöglichen. Nach Austrocknung der Spachtelmasse ist der verwendete überstehende Trennstreifen ohne Mehrkosten abzuschneiden.

4. Besondere Angaben zur Ausführung

4.1) Der Aufriss aller Grundrisse nach Maßgabe der Ausführungspläne auf dem Rohboden sowie das Anbringen von zusätzlichen Meterrissen erfolgt eigenverantwortlich durch den AN.

4.2) Montagewände, Schachtwände und freistehende Vorsatzschalen sind in der Regel von OK Estrich bis UK Rohdecke auszuführen.

4.3) Es ist zu beachten, dass in Folge von Installationseinbauten in den Montagewänden und Vorsatzschalen, diese in zwei Arbeitsgängen herzustellen sind. Dies ist bei der Kalkulation zu berücksichtigen und wird nicht gesondert vergütet. Die gleiche Regelung gilt für alle Deckensysteme.

4.4) Die Unterkonstruktion für die Montagewände sind als Standardständerprofile mit Aussparungen (H-Ausstanzungen) zur Durchführung der Elektrokabel auszuführen. Stegausschnitte in Profilen müssen zulässig sein.  Für Aussteifungen im Türbereich und freispanende Decken sind U-Aussteifungsprofile und Türzargenwinkelprofil mit Langloch zu verwenden. Die Langlöcher im Steg der UA-Profile und dem Anschlusswinkel ermöglichen die Aufnahme begrenzter Deckendurchbiegungen und den Ausgleich geringer Raumhöhentoleranzen. Wegen der zu erwartenden Durchbiegung der Rohdecke sind die UA-Aussteifungsprofile entsprechend kürzer zuzuschneiden.

4.5) Anpassungen und Anschlüsse sind nach VOB/C DIN 18340 (Abschnitt 3.1.9) auszuführen. Für eine fachgerechte Ausführung ist zusätzlich das Merkblatt Nr. 3 ‚Fugen und Anschlüsse bei Gipsplatten- und Gipsfaserplattenkonstruktionen‘ des Bundesverbands der Gipsindustrie e.V. zu berücksichtigen
Das Anarbeiten an Installationen sowie das Abdichten der Installationsdurchführungen mit elastischer Fugendichtungsmasse in allen Trockenbauelementen hat unter Berücksichtigung entsprechend der Brandschutz- und Schallschutzanforderungen der umgebenden Trockenbauwand zu erfolgen.
Das Abdichten wird durch die Gewerke der Technischen Gebäudeausrüstung durchgeführt, wenn diese Position nicht in diesem Leistungsverzeichnis ausgeschrieben wird. .

4.6) Das brandschutztechnische Schotten von haustechnischen Durchführungen sind in den entsprechenden Gewerken der TGA beauftragt.

4.7) Die Klassifizierung der Bauteile (Brandschutz, Schallschutz) ist vor Montage durch Prüfzeugnisse nachzuweisen, wenn keine Normklassifizierung zutrifft. Sämtliche Anschlüsse der betreffenden
Bauteile sind diesen Anforderungen entsprechend fachgerecht herzustellen.

4.8) Für die Trockenbauelemente sind nur bauaufsichtlich zugelassene Systeme und Befestigungsmittel zu verwenden.

4.9) Dübel zur Befestigung müssen auf den Untergrund abgestimmt sein; ihre Spreizkräfte dürfen keine zu großen Spannungen erzeugen. Bei nicht ausreichend festem Untergrund sind Injektionsanker zu verwenden.

4.10) Es dürfen für sämtliche Deckenkonstruktionen nur amtlich zugelassene, nicht rostende Metalldübel verwendet werden. Der für die jeweilige Befestigung vorgesehene Dübeltyp und das Fabrikat, sind einschließlich Zulassungsbescheide vor der Auftragserteilung vorzulegen.

4.11) Bei Schleifarbeiten dürfen nur Geräte mit Absaugung verwendet werden. Feinstaubverschmutzungen sind durch den AN sofort zu beseitigen.

4.12) Die Oberflächenausbildung der Verspachtelung in Qualitätsstufe Q2 ist Standard. Wenn Qualitätsstufe Q1, Q3 oder Q4  verlangt wird, ist das in den Leistungspositionen vermerkt.

4.13) Das Vorliegen einer nicht wesentlichen Abweichung ist vor Bauausführung ist eigenverantwortlich vom Auftragnehmer mit den für den Brandschutz verantwortlichen Personen und/oder Behörden abzustimmen.

5. Bauablauf und Koordinierung

5.1) Der Bieter/Auftragnehmer wird darauf hingewiesen, dass die Arbeiten nicht in einem Zug durchgeführt werden können. Eine besondere Vergütung hierfür erfolgt nicht.

5.2) Der Auftragnehmer hat die Arbeiten bauabschnitt- und abschnittsweise, entsprechend den Erfordernissen des übrigen Ausbaus, nach Festlegung durch die Bauleitung zügig auszuführen.

5.3) Den Ablauf der Arbeiten wird durch die Bauleitung vorgegeben.

5.4) Die Nutzung von Räumen im Gebäude für Unterkunfts- und Lagerzwecke ist nicht gestattet.
Der AN hat für Unterkunftszwecke und Lagerzwecke geeignete Container im Außenbereich aufzustellen.

5.5) Alle Arbeitsgerüste und Schutzvorrichtungen sind mit den Angebotspreisen abgegolten.
Auch für zu bearbeitender Flächen über 3,50 m über der Standfläche des hierfür erforderlichen Gerüstes sind in die Einheitspreise einzukalkulieren. Angegebene Höhen in den Leistungspositionen bis 3,85 m für zu bearbeitende Flächen sind einkalkuliert.

## ZTV - LEDscreen-beleuchtetes Glaselement mit Motivdruck
Zusätzliche Technische Vorbemerkungen - LEDscreen-beleuchtetes Glaselement mit Motivdruck (ZTV)

Es darf nur zugelassenes systemeigenes Elektrozubehör verwendet werden.
Die Verarbeitung darf nur durch ausgebildetes Fachpersonal erfolgen.

Für ein bestmögliches Druckergebnis sind hochauflösende und möglichst nicht
komprimierte Bilddatei zu verwenden. Die beträgt Bildauflösung 300 dpi
(im 1:1 Format),
Bei der Bildaufnahme ist auf professionelle Aufnahmegeräte mit hoher Auflösung (40-80 Megapixel) und entsprechender Belichtung (Dämmerungs- / Nachtaufnahmen) zurückzugreifen.
Alternativ kann ein sogenanntes "Stockfoto" verwendet werden.
Ungünstiges Seitenverhältnis, zu groß skalierte Bildbereiche, unscharfe und/oder schlecht belichtete Aufnahmen sowie eine geringe Bildauflösung die sich negativ auf das Druckergebnis auswirken, dürfen nicht verwendet werden.

Die rückseitige Oberfläche des Leuchtpanels muss plan an der bauseitigen Konstruktion anliegen

Die Verwendung von ESG-H wird vorgeschrieben.

Silikon, Dicht- und Klebstoffe müssen mit dem gelieferten Produkt verträglich (kompatibel) sind.

## Produktbeschreibung - LEDscreen-beleuchtetes Glaselement mit Motivdruck
PRODUKTBESCHREIBUNG

LEDscreen ® Beleuchtetes Glaselement mit Motivdruck

Leuchtpanel ca. 19,5 mm bestehend aus:
ESG_H 6 mm Weißglas eisenoxydarm nach DIN EN 12150, Glaskanten umlaufend CNC matt geschliffen,
Glasstempel nicht sichtbar (Kantenstempel), vollflächige Motivbedruckung "Day & Night" für Hinterleuchtung nach Vorgabe AG, als Wandbeleuchtung.

Für die gleichmäßige Verteilung des Lichts über die Glasfläche sorgt eine Streuscheibe hinter der Vorsatzscheibe.
LED-Streuscheibe aus PMMA 6 mm, mit berechneter Punktraster-Laserung, um eine optimale und
homogene Lichtstreuung zu gewährleisten (+/- 5% Toleranz auf der ganzen Fläche),
LED-Streuscheibe mit 2-seitiger LED-Lichteinspeisung, Lichtfarbe neutralweiß
ca. 4.000 - 4.500 K, ca. 14,4 Watt/mtr., 120 LEDs / mtr., PCB weiss, 24 Volt, CRI > 90,
LED-Sticks seitlich verbaut und austauschbar und demnach mit Revisionsöffnung, Reflektorplatte 2mm weiß reflektionsverstärkt,

Trägerblech-Konstruktion umlaufend mit Sonderverbindung am ESG-H Glas verklebt,
Senkrechte Trägerbleche mit Laschen zur bauseitigen Montage in die Ständerwand geeignet;
Gesamtstärke ca. 19,5 mm
Leistung in Watt incl. Sicherheit gemäß Leistungsposition

Es sind ausschließlich vom angebotenen Hersteller freigegebene Komponenten zu verwenden.

## PLANUNTERLAGEN
PLANUNTERLAGEN

Der Leistungsbeschreibung liegen folgende Planunterlagen bei:

- Baustelleneinrichtung BA I + II
- Baustelleneinrichtung E10 Zugang Baustelle
- Schnitt 1-1; A-A
- Abbruchplan E00 (Öffnungen für TGA)
- E10 1.OG - Bauabschnitt 1 (Grundriss)
- E10 1.OG - Bauabschnitt 2 (Grundriss)
- Trockenbau 1.OG E10 - Bauabschnitt 1
- Trockenbau 1.OG E10 - Bauabschnitt 2
- Deckenspiegel 1.OG - Bauabschnitt 1
- Deckenspiegel 1.OG - Bauabschnitt 2
- Deckenspiegel 1.OG - Bauabschnitt 1 (FP)
- Deckenspiegel 1.OG - Bauabschnitt 2 (FP)
- Übersichtsgrundriss Laserschutz - Bauabschnitt 1
- Übersichtsgrundriss Laserschutz - Bauabschnitt 2
- S&D-Trockenbau 1.OG E10 - 1.BA
- S&D-Trockenbau 1.OG E10 - 2.BA

Details
TB01 - Trockenbauwände auf Estrich
TB02 - Anschluss Dehnfuge Wand
TB03 - Anschluss an Fenster
TB04 - Anschluss Vorsatzschale an Fenster
TB05 - Dehnfuge Wand F90
TB06 Leitdetail LED- Bild + Durchblickfenster (Regelfall)
TB07 Leitdetail LED- Bild + Durchblickfenster (Sonderfall)
TB08 - Wandtyp 1 Metallständer 2-Fach
TB10 - Vorwand F0
TB11 - Anschluss GK-Decke an MK-Decke ohne LED-Band
TB12 - Anschluss GK-Decke an MK-Decke mit LED-Band
TB13 - Dehnungsfuge GK-Decke
TB14 - Anschluss (F30) GK-Decke an MK-Decke mit LED-Band
TB15 - Dehnungsfuge (F30) GK-Decke
TB16 - Anschluss Dehnungsfuge_Bewegungsfuge Wand
TB17 - Anschluss Dehnungsfuge_Bewegungsfuge Wand
Laserschutz Detail

## 3910 Trockenbauarbeiten

### Los 01 Trockenbauarbeiten, BA I

#### Titel 01.01 Metall-Deckensystem, Metalllangfeldpaneel mit GK-Fries

**01.01.1 Werk- und Detailplanung F0-Metall-Paneeldecke**
*** Pauschalposition
Erstellung einer Werk- und Detailplanung für F0-Metallpaneel-Langfeldecke, entsprechend den aktuellen Systemangaben, Technischen Richtlinien
und Normen.

Es sind Grundriss- und Detailpläne, basierend
auf der Planung der Architekten sowie den örtlichen
Aufmaßen zu erstellen, in denen die Angaben der Fachingenieure und die aufgemessenen Bestandsbauteile (Lüftungsauslässe etc.) einzuarbeiten sind.

Die Werk- und Detailplanung ist zu erstellen:
- Grundrissauszug M 1:50 (1 Teilbereich)
- Detailpläne M 1:5

Detailausführungen erforderlich für:
- Friesanschluss längs und quer, mit Abhängungen
- Anschluss/Einbau Lüftungsauslässe
- Leuchteneinbau- bzw. -anbauten
- Kabeldurchführungen

Die Pläne sind den Architekten rechtzeitig zur Baufreigabe, vor Fertigung/Ausführungsbeginn, einzureichen, 1 Ausfertigungen x digital.

Korrekturen und Änderungen sind durch den AN umgehend, rechtzeitig in die Werkplanung einzuarbeiten und wieder als Pläne digital einzureichen.

Die Werkplanung ist spätestens sechs Wochen nach Auftragserteilung vorzulegen.
Menge: 1,000 psch

**01.01.2 Metall-Kassetten, Abklapp-Schiebe-System, Kassetten 1600 x 397 mm, weiß**
Metall-Kassette 400 mm, Sichtflächen in weiß pulverbeschichtet komplett werkseitig nach TAIM Qualitätsstandard fertiggestellt, einbaufertig liefern und montieren von Metallkassette im Abklapp-Schiebesystem ohne Unterkonstruktion.
Die Elemente sind so auszuführen, dass ein leichtes Abklappen und Verschieben der Elemente über die Längsachse gewährleistet ist. Jede Kassette ist so einzeln abklappbar und abnehmbar.

Oberfläche:
glatte und pflegeleichte Pulverbeschichtung ähnlich RAL 9010
Schichtdicke: 60-70µm

Kassettenaufbau:
allseitig mit 50 mm hohen Umbügen, zusätzlich an allen 4 Seiten mit 20 mm breiten Umkantungen nach innen
Oberen Umbüge im Überlappungsbereich an allen 4 Ecken formschlüssig miteinander verbunden, für hohe Verwindungssteifigkeit auch bei häufiger Revisionstätigkeit
genaue Distanzierung der Kassettenlängsstege zueinander mit einer Fuge von 3 mm mittels eingeprägter Abstandsnoppen,
exakte Zentrierung zwischen den G - förmigen Randprofilen mit einer Fuge von 3 mm an beiden Stirnseiten ist durch Spezialgleitrollen sicherzustellen,
Öffnen der Kassette durch unsichtbare Drehriegel, mit integrierter Sicherungsfedern, bedienbar durch stirnseitigen Fugen.
Herstellung und Ausführung der Systemdecke auf Basis der DIN EN 13964 und dem technischen Regelwerk des TAIM e.V.

Es sind nur nach DIN EN 13964 geprüfte und zugelassene Systemteile anzubieten. Dies ist in einer Leistungserklärung basierend auf der Bauprodukte-Verordnung (EU) Nr. 305/2011 darzulegen.

Material: Stahlblech verzinkt, 0,7 mm
Systembreite: 400 mm
Kassettenlänge: 1600 mm
Kassettenformat: ca. 600 x 397 mm
Kassettenrand: umlaufend scharfkantig
Längs- und Querstege: C-förmig 50/20 mm abgekantet und Überlappungen der oberen Umbüge vernietet
Distanznoppen: 3 mm an einem Längssteg,
Stirnstege mit Auflagerollen und Drehriegelverschluss

Untersicht: glatt (ohne Perforation)
Perforation in gesonderter Position

Baustoffklasse:
Die Metallkassette aus verzinktem Stahlblech, mit Akustikvlies, inkl. Pulverbeschichtung der Sichtfläche, hat nach DIN EN 13501-1 "A1" zu erreichen.

Abhanghöhe: ca. 120 cm
Einbauhöhe (UK Abhangdecke): ca. 2,70 mm
Arbeitshöhe: bis 3,85 m über Bestandsestrich
Alle hierfür erforderlichen Arbeitsgerüste und Schutzvorrichtungen sind mit dem Einheitspreis abgegolten.

Der Auftragnehmer hat die Eignung des Bauproduktes auf Basis eines Untersuchungsberichtes für den Inneneinsatz in Gebäuden vorzuweisen. Es ist nachzuweisen, dass die angebotene Metallkassette zur Deckenverkleidung, die Richtwerte des AgBB - Bewertungsschema für VOC aus Bauprodukten einhält. NIK-Werte-Liste entsprechend dem aktuellsten Stand Juni 2021

Ein Nachweis für die Schallabsorption in Verbindung mit dem angebotenen Metalldeckenelement ist mittels Prüfzeugnis vom AN vorzulegen.

Die einzelnen Langfeldkassettendecke erhalten jeweils einen umlaufenden GK-Fries, GK-Fries/Tragprofil in separaten Positionen.

Abrechnung: Unterdecken in m2 Deckenfläche nach DIN 18340, neueste Fassung Pkt. 5.4.1.

Einbauort Flure: Flur 10.F13A, Flur 10.F15, Flur 10.F15A
nach Deckenspiegelplanung: Deckenspiegel 1.OG - Bauabschnitt 1
Details:
TB11 - Anschluss GK-Decke an MK-Decke ohne LED-Band und TB12 - Anschluss GK-Decke an MK-Decke mit LED-Band
sind zu beachten
Menge: 86,000 m2

**01.01.3 Zulage für Ausschnitt mittig über zwei Paneele 400/400mm**
*** Bezugsbeschreibung
Zulage für werksseitigen Ausschnitt in Metall-Kassette, Langfeldkassetten mit Systembreite 400 mm, Sichtflächen in weiß pulverbeschichtet im Abklapp-Schiebesystem, in Langfeldmitte über zwei Langfeldkassette hinweg mit allseitiger Aufkantung, inkl. Aussteifungsprofilen zur Aufnahme zur flächenbündigen Integration von bauseitgen Zulufbauteilen (Drallauslass) mit Kassettenuntersicht. Ausschnitte werkseitig, vor der Pulverbeschichtung
Abmessung Zuluftbauteil: 400mm x 400mm
Ausschnitt je Langfeldkassette: 400mm x 200 mm

Ausführung nach vorheriger Abstimmung mit dem AN Lüftung über die örtliche Bauleitung.
Menge: 3,000 St

**01.01.4 Zulage für Ausschnitt mittig über zwei Paneele 600/600mm**
*** wie Position 01.01.3
Abmessung Zuluftbauteil: 600mm x 600mm
Ausschnitt je Langfeldkassette: 600mm x 300 mm
Menge: 4,000 St

**01.01.5 Zulage, Perforation Rg 0,7 - 4%, mit schwarzem Akustikflies**
Zulage Perforation Rg 0,7 - 4%- schwarzes Vlies zur Deckenposition für perforierte Ausführung mit ca. 10 mm lochfreiem Rand an der Längsseite und ca. 25 mm lochfreiem Rand an der Stirnseite, inkl. werkseitig vollflächig eingeklebtem Akustikvlies

Lochung nach DIN 24041: Rg 0,7 - 4%
Lochdurchmesser: 0,7 mm
Lochanordnung: gerade
Lochanteil: 4,0 %
Vlies: schwarz, werkseitig eingeklebt

Die Kombination aus Perforation und Vlies erreicht dabei einen Schallabsorptionsgrad von "Alpha W = 0,75 (L)" (Prüfwert für Absenkhöhe von 200 mm)
Schallabsorptionsklasse: C
Gemäß DIN EN ISO 11654 ist die Klasse C ohne zusätzliche Einlagen zu erreichen. Ein entsprechendes Prüfzeugnis ist unter Berücksichtigung des angebotenen Metalldeckenelement vor Auftragserteilung beizubringen.

Das Vlies hat die Anforderungen des AgBB-Prüfkonzeptes entsprechend den Zulassungsgrundsätzen zur gesundheitlichen Bewertung der Emissionen von flüchtigen organischen Verbindungen aus Bauprodukten zu erfüllen. Ein entsprechender Nachweis ist beizulegen.

Abrechnung: m2 belegte Fläche
Menge: 76,000 m2

**01.01.6 LED Leuchte HCL als Zulage zur Pos. F0-Metall-Paneel-Decke**
LED Leuchte HCL,
als Zulage zur Pos. F0-Metall-Paneel-Decke.
Flächenbündig, rahmenlos in Kassettenmitte eingebauen.
LED-Inlay-Leuchte, einschl. allseitiger Aufkantung und Aussteifungsprofilen, mit 10 mm lochfreien Rand um die Leuchte, keine Durchdringung der oberen Abdeckung der Kassette, Ausführung als selbsttragendes, verwindungssteifes Gehäuse aus vorlackiertem Stahlblech mit LED-Platinen und Betriebsgerät (Treiber), extraflach, werkseitig mittels Befestigungssatz in Metallkassette montiert, opale Leuchtenabdeckung mit hoher Lichtdurchlässigkeit für gleichmäßige Oberflächenausleuchtung, zu Wartungszwecken demontierbar, Austausch von der Deckenunterseite möglich, Elektroanschluss über vormontiertes Anschlusskabel (Länge ca. 1,2 m, Wieland-Steckverbindung), Kabeldurchführung durch die obere Abdeckung,
Beistellung und Übergabe Kupplungs-Gegenstück für Montage an bauseitige Elektroanlage
Abmessungen der Leuchte: ca. LxB 1152x59 mm, Leuchtenlichtstrom 3150 lm,
Systemleistung 32W,
Betriebsgerät (Treiber) DALI2-dimmbar HCL
Lichtfarbe 2700-6500K

Einschl. Anschluss an bauseitig montierte Steckverbindung, betriebsfertig
Menge: 12,000 St

**01.01.7 G-Tragprofilmontage, verdeckte Ausführung mit GK-Fries**
Systemgerechtes G-Tragprofilmontage mit Flachrundschraube M6 x 16 mm, Mutter M6 und Scheibe M8 am GK-Fries zweilagig verschrauben, in verdeckter Ausführung inkl. Längsverbindern.
Material: Stahl verz. 20/78/20/20/1,5 mm für zu vor beschriebenes Abklapp-Schiebe-System

Abhanghöhe: ca. 118 cm
Einbauhöhe (UK Unterkonstruktion): ca. 2,72 m
Arbeitshöhe: bis 3,85 m über Bestandsestrich
Alle hierfür erforderlichen Arbeitsgerüste und Schutzvorrichtungen sind mit dem Einheitspreis abgegolten.
Menge: 97,000 m

**01.01.8 L-Tragprofilmontage, verdeckte Ausführung mit GK-Fries**
Systemgerechtes L-Tragprofilmontage mit Flachrundschraube M6 x 16 mm, Mutter M6 und Scheibe M8 am GK-Fries zweilagig verschrauben, in verdeckter Ausführung, mit Distanzprägung (Anschlagdämpfung) für zu vor beschriebenes Abklapp-Schiebe-System
Material: Stahl verz. 20/68//1,5 mm

Abhanghöhe: ca. 150 cm
Einbauhöhe (UK Unterkonstruktion): ca. 2,720 m
Menge: 19,200 m

**01.01.9 Zulage, Eck-Verbinder G-/L-Tragprofil**
Zulage für Eck-Verbinder für die Verbindung von Innenecken aus G-Tragprofil der Längsseiten und L-Tragprofil der Stirnseiten für zu vor beschriebenes Abklapp-Schiebe-System.
Menge: 24,000 St

**01.01.10 Bewegungsfuge als Zulage für G-Tragprofil**
Ausbildung einer Bewegungsfuge als Zulage für G-Tragprofimontage, inkl. Trennung de Profils im Bereich der Bewegungsfuge und einseitige Befestigung des Längsverbinders, Hinterlegung weiß
Menge: 2,000 St

**01.01.11 Anschluss m. GKB-Selbstbau-Fries, Abhangh.115 cm, Flurlängsseite Breite bis 400mm**
*** Bezugsbeschreibung
Wandanschluss F0, für abklapp- und verschiebbare Kassetten mit Fries, mit variabler Friesbreite des GKB-Frieses in Selbstbau, flurlängsseitig, bestehend aus einem horizontalen doppelten GKB-Streifen,2 x 12,5 mm starken GKB-Platten von der Decke mit einem teleskopierbaren Abhänger und Sicherungselement im Querschnitt des Frieses abgehängten Deckenprofil aus Stahl verz. 1,0 mm und einem vertikalen GKB-Streifen, verschraubt mit dem Deckenträger, und verklebt mit dem doppelten GKB-Streifen für die Aufnahme des G-Profil, wie vor beschrieben.
inkl. Wandanschluss mit U-Profil, Wandanschlussprofil als Stahlblechprofil, Dimension 27/28/27/0,6 mm und zusätzlichem Tragprofil quer zwischen Wandanschlussprofil und Deckenprofil, Dimension 27/28/27/0,6 mm, im Abstand der Deckenabhängungen eingebaut
GKB-Steifen zur unteren Abdeckung des doppelten horizontalen GKB-Streifen und des vertikalen GKB-Steifens flächengleich mit der Unterkante des G-Tragprofils
Material:
GKB-Streifen vertikal: aus Gipsplatten 1 x 12,5 mm
GKB-Streifen horizontal: aus Gipsplatten 2 x 12,5 mm
GKB-Abdecksteifen unterseitig: aus Gipsplatte 1 x 12,5 mm
GKB nach DIN 18180 bzw. Typ A EN 520

Befestigung Abhängung aus Ober- und Unterteil mit mechanischer Sicherung an Stahlbetondecke
Befestigungsgrund Wandanschluss: Trockenbau/Betonwand/-stützen

GK-Friesbreite bis 400 mm
Gesamtaufbauhöhe von Unterkante Kassette bis Oberkante vertikaler Gipsplattenstreifen beträgt: max. 65 mm.

Befestigung: Die Befestigungsmittel sind nach statischen Erfordernissen und dem vorhandenen Befestigungsuntergrund zu wählen.
Die Montage erfolgt waag- und fluchtgerecht.
Abhanghöhe: bis 115 cm
Einbauhöhe (UK Abhangdecke): ca. 2,70 m
Arbeitshöhe: bis 3,85 m über Bestandsestrich
Alle hierfür erforderlichen Arbeitsgerüste und Schutzvorrichtungen sind mit dem Einheitspreis abgegolten.

Abrechnung: in lfm Wandanschluss

Einbauort Flure: Flur 10.F15
nach Deckenspiegelplanung: Deckenspiegel 1.OG - Bauabschnitt 1 und Detail:
TB12 - Anschluss GK-Decke an MK-Decke mit LED-Band
Menge: 59,000 m

**01.01.12 Anschluss m. GKB-Selbstbau-Fries, Abhangh.115 cm, Flurlängsseite Breite bis 300mm**
*** wie Position 01.01.11
GK-Friesbreite: bis 300 mm
Menge: 31,500 m

**01.01.13 Anschluss m. GKB-Selbstbau-Fries, Abhangh. 115 cm, Flurstirnseiten Breite bis 400 mm**
*** wie Position 01.01.11
flurstirnseitig
Menge: 11,000 m

**01.01.14 Anschluss m. GKB-Selbstbau-Fries, Abhangh. 115 cm, Flurstirnseiten Breite bis 500 mm**
*** wie Position 01.01.11
flurstirnseitig,

GK-Friesbreite bis 500 mm
Menge: 2,500 m

**01.01.15 Anschluss m. GKB-Selbstbau-Fries, Abhangh. 115 cm, Flurstirnseiten Breite bis 250/550 mm, Schrägschnitt**
*** wie Position 01.01.11
flurstirnseitig, für Anschluss an schräge Wand, inkl. der erforderlichen Schrägschnitte der horizontalen Bekleidungsplatten und Anpassung der Unterkonstruktion

GK-Friesbreite: 250 mm bis 550 mm

Einbauort: Flur 10.F15A
nach Deckenspiegelplanung: Deckenspiegel 1.OG - Bauabschnitt 1
Details:
TB11 - Anschluss GK-Decke an MK-Decke ohne LED-Band ist zu beachten.
Menge: 1,000 St

**01.01.16 Zwischenfries, GKB Selbstbau, Abhänghöhe 115 cm, Friesbreite bis 300mm, Flurkreuzung**
*** Bezugsbeschreibung
Zwischenfries ohne Wandanschluss, F0, für abklapp- und verschiebbare Kassetten mit Fries, mit variabler Friesbreite des GKB-Frieses in Selbstbau, bestehend aus einem horizontalen doppelten GKB-Streifen, von der Decke mit zwei Abhängung aus Ober- und Unterteil mit mechanischer Sicherung im Querschnitt des Frieses abgehängten Deckenprofilen aus Stahl verz. 1,0 mm und zwei vertikalen doppelten GKB-Streifen für die Aufnahme des G- und L-Tragprofils, wie vor beschrieben.

Material:
2 x GKB-Streifen vertikal: aus Gipsplatten 2 x 12,5 mm
GKB-Streifen horizontal: aus Gipsplatten 2 x 12,5 mm
GKB-Abdecksteifen unterseitig: aus Gipsplatte 1 x 12,5 mm
GKB nach DIN 18180 bzw. Typ A EN 520

Befestigung mit Abhängung aus Ober- und Unterteil mit mechanischer Sicherung an Stahlbetondecke
Befestigungsgrund Wandanschluss: Trockenbau/Betonwand/-stützen

GK-Friesbreite: bis 300 mm
Gesamtaufbauhöhe von Unterkante Kassette bis Oberkante vertikaler Gipsplattenstreifen beträgt: max. 65 mm.

Befestigung: Die Befestigungsmittel sind nach statischen Erfordernissen und dem vorhandenen Befestigungsuntergrund zu wählen.
Die Montage erfolgt waag- und fluchtgerecht.
Abhanghöhe: bis 115 cm
Einbauhöhe (UK Abhangdecke): ca. 2,70 m
Arbeitshöhe: bis 3,85 m über Bestandsestrich
Alle hierfür erforderlichen Arbeitsgerüste und Schutzvorrichtungen sind mit dem Einheitspreis abgegolten.

Ausführung: Zwischenfries für den Anschluss von Metall-Kassetten- Unterdecke flurlängsseitig und flurquerseitig im Bereich einer rechtwinkligen Flurkreuzung, mit zwei vertikalen doppelten GKB-Streifen für die Aufnahme von G-Profil/L-Profilen, von der Decke mit zwei  teleskopierbaren Abhänger und Sicherungselement im Querschnitt des Friese abgehängten Deckenprofil, ohne Wandanschluss mit U-Profil.
Der Abdeckstreifen ist beidseitigen mit Kantenschutz zu montieren

Abrechnung: in lfm Metall-Kassetten-Längsseite

Einbauort Flurkreuzung: Flur 10.F15
nach Deckenspiegelplanung: Deckenspiegel 1.OG - Bauabschnitt 1
Menge: 2,250 m

**01.01.17 Zwischenfries, GKB Selbstbau, Abhanghöhe 115 cm, Friesbreite > 300mm bis 700 mm, Flurkreuzung**
*** wie Position 01.01.16
Friesbreite über 500mm bis 700 mm

Einbauort Flurkreuzung: Flur 10.F13A zu 10.F13
nach Deckenspiegelplanung: Deckenspiegel 1.OG - Bauabschnitt 1
Menge: 2,500 m

**01.01.18 Fries, L-/T-förmiger Richtungswechsel, Friesbreite bis 700 mm**
Zulage für die Ausbildung von rechtwinkligen Richtungswechseln der GKB Selbstbau-Deckenfriese, wie zuvor beschrieben, von Fries an der Flurlängsseite zum Fries an der Flurstirnseite oder Zwischenfriesen, abgehängt (Eckausbildung), inkl. Fugenbewehrung und Gehrungsschnitt des Kantenschutzes,
inkl. Anpassung der Unterkonstruktion
für GK-Friesbreite: bis 700 mm
Menge: 16,000 St

**01.01.19 Zwischenfries, GK-Selbstbau, Abhangh.115 cm, Metall-/Rasterdecke Breite bis 650mm, für Lichtband**
*** Bezugsbeschreibung
Zwischenfries ohne Wandanschluss, F0, für abklapp- und verschiebbare Kassetten und Akustik-Rasterdecke jeweils mit Fries, mit variabler Friesbreite des GKB-Frieses in Selbstbau, bestehend aus einem horizontalen GKB-Streifen, von der Decke mit zwei Abhängungen aus Ober- und Unterteil mit mechanischer Sicherung im Querschnitt des Frieses abgehängten Deckenprofil aus Stahl verz. 1,0 mm mit zusätzlichem Tragprofil quer zwischen den Deckenprofilen, Dimension 27/28/27/0,6 mm, im Abstand der Deckenabhängungen eingebaut, und zwei vertikalen doppelten GKB-Streifen an beiden Frieskanten für die Aufnahme des G-Tragprofils der Metall-Kassettendecke bzw. Wandprofil der Akustik-Rasterdecken
Horizontaler Abdeckstreifen unter horizontalem dem GK-Streifen über das G-Tragprofil und Wandprofil in Friesbreite unterseitig mit einem 10 mm starken GKB-Streifen
Der Abdeckstreifen ist mit einem beidseitigen Kantenschutz zu montieren, der einzuspachteln ist.

Material:
2 x GKB- Streifen vertikal: aus Gipsplatten 2 x 12,5 mm
GKB-Streifen horizontal:
aus Gipsplatten 1 x 12,5 mm und 1 x 15 mm
GKB-Abdecksteifen unterseitig: aus Gipsplatte 1 x 10 mm
GKB nach DIN 18180 bzw. Typ A EN 520

Befestigung mit Abhängung aus Ober- und Unterteil mit mechanischer Sicherung an Stahlbetondecke

GK-Friesbreite inkl. Abdeckungsbreite: über bis 400 mm
Gesamtaufbauhöhe von Unterkante Kassette bis Oberkante vertikaler Gipsplattenstreifen beträgt: max. 78 mm.

Befestigung: Die Befestigungsmittel sind nach statischen Erfordernissen und dem vorhandenen Befestigungsuntergrund zu wählen.
Die Montage erfolgt waag- und fluchtgerecht.
Abhanghöhe: bis 115 cm
Einbauhöhe (UK Abhangdecke): ca. 2,70 m
Arbeitshöhe: bis 3,85 m über Bestandsestrich
Alle hierfür erforderlichen Arbeitsgerüste und Schutzvorrichtungen sind mit dem Einheitspreis abgegolten.

Der flächengleiche unterseitige Übergang zu den anschließenden GL-Selbstbaufriesen an den Flurlängsseiten, wie vor beschrieben ist sicherzustellen und in den Einheitspreis einzukalkulieren.

Abrechnung: in lfm Deckenübergang Metall- zu Rasterdecke

Einbauort: Flur 10.F15 zu Pflegestützpunkt 10.149
nach Deckenspiegelplanung: Deckenspiegel 1.OG - Bauabschnitt 1
Menge: 3,500 m

**01.01.20 Zwischenfries, GK-Selbstbau, Abhangh.115 cm, Metall-/Rasterdecke Breite bis 900mm, für Lichtband**
*** wie Position 01.01.19
GK-Friesbreite inkl. Abdeckungsbreite: bis 900 mm
Menge: 1,500 m

**01.01.21 Fries, L-förmiger Richtungswechsel, mm, Friesbreite über 500 mm bis 1000 mm**
Zulage für die Ausbildung von rechtwinkligen Richtungswechseln der GKB Selbstbau-Zwischenfriese im Übergang von Metall-Kassettendecke zu Akustik-Rasterdecke, wie zuvor beschrieben, von Zwischenfriesen, abgehängt (Eckausbildung), inkl. Fugenbewehrung und Gehrungsschnitt des Kantenschutzes,
inkl. Anpassung der Unterkonstruktion
für GK-Friesbreite inkl. Abdeckungsbreite: über 500 mm bis 1000 mm
Menge: 1,000 St

**01.01.22 Lichtbandfuge als Zulage für Unterdeckenfries**
Lichtbandfuge als Zulage für Unterdeckenfries, als ca. 25 mm tiefe U-Fräsung/U-Ausschnitt von unten in das 3-lagige Fries für Lichtbänder, für LED Streifen-Profil
Dicke der zu fräsenden Gipsplatte: 12,5mm + 12,5 mm,
Fugenbreite: bis ca. 25 mm
Fugentiefe: bis ca. 25 mm

Details:
TB12 - Anschluss GK-Decke an MK-Decke mit LED-Band
Menge: 34,000 m

**01.01.23 Lichtbandfuge über Eck, Zulage**
Lichtbandfuge wie für Eckausbildung als Zulage, rechtwinklige Ausführung
Menge: 1,000 St

**01.01.24 Bewegungsfuge als Zulage für GKB-Friese mit Lichtband**
Bewegungsfuge, als Zulage für Unterdecke (GKB-Friese) mit GK-Platte hinterlegt, Deckenprofil unterbrochen, für Flurlängsseite Breite bis 400mm, für Fries mit Lichtband

Bauteil: GKB-Fries

Einbauort Flure: Flur 10.F15
nach Deckenspiegelplanung: Deckenspiegel 1.OG - Bauabschnitt 1
Details:
TB12 - Anschluss GK-Decke an MK-Decke mit LED-Band ist zu
beachten
Menge: 1,000 St

**01.01.25 Bewegungsfuge als Zulage für GKB-Friese ohne Lichtband**
Bewegungsfuge, als Zulage für Unterdecke (GKF-Friese) mit GK-Platte hinterlegt, Deckenprofil unterbrochen, für Flurlängsseite Breite bis 300mm, für Fries ohne Lichtband

Bauteil: GKF-Fries

Einbauort Flure: 10.F15
nach Deckenspiegelplanung: Deckenspiegel 1.OG - Bauabschnitt 1
Details:
TB11 - Anschluss GK-Decke an MK-Decke ohne LED-Band ist zu beachten
Menge: 1,000 St

**01.01.26 Anschluss, Schattenfuge, Unterdecke, Abschlussprofil**
Wandanschluss der Unterdecke mit Schattenfuge und Metallwinkel, Metallwinkel waagerecht, an Deckenkanten.
Unterdecke mit gleichmäßigem Abstand an die Wand heranführen.
Bauteil: Unterdecke
Anschluss: Schattenfuge
Material: Aluminium, 13/23 mm
Breite Fuge: 8 mm

Ausführung im Anschlussbereich Fries zur Deckenschürze bzw. Wandschott an Bestandstüren
Menge: 14,000 m

**01.01.27 Demontieren Platten, Unterdecke, Lagern**
Öffnen von elementierten Unterdecken durch Herausnehmen eingelegter Platten sowie Lagern der Platten bis zum Wiedereinbau; für nachträgliche Arbeiten an der Rohdecke.
Deckensystem : Langfeld-Metalldecke
Abmessung Platte bis 2,00 x 0,30 m

Ausführung: Flur 10.F13A, Flur 10.F13B
Menge: 5,000 m2

**01.01.28 Schließen Unterdecke, Wiedereinbau**
Schließen der Unterdecke durch Wiedereinbau seitlich gelagerter Platten; nach nachträglichen Arbeiten an der Rohdecke.
Deckensystem : Langfeld-Metalldecke
Abmessung Platte bis 2,00 x 0,30 m

Ausführung: Flur 10.F13A, Flur 10.F13B
Menge: 5,000 m2

**01.01.29 Lautsprecherausschnitt, rund 250 mm**
Herstellen von runden Öffnungen in den Metalldeckenelementen, für den bauseitigen Einbau von beigestellten Lautsprechern mit Auflagerand, jedoch ohne Anschluss der Lautsprecher. Die Lage des Lautsprechers ist mittig und innerhalb einer Kassette, Ausschnitte werkseitig, vor der Pulverbeschichtung

Lausprechergröße (Ø): 200 bis 250 mm

Einbauort Flure: Flur 10.F13A, Flur 10.F15, Flur 10.F15A
nach Deckenspiegelplanung: Deckenspiegel 1.OG - Bauabschnitt 1 (FP)
Menge: 9,000 St

**01.01.30 Verstärkung Metall-Langfeldkassetten**
Verstärkungen der Metallkassette, Kassettenformat: 1600 x 397 mm, für Anbauten in der Mitte der Metall-Langfeld-Kassetten (Rauchmelder, Lautsprecher, deckenhängende Displays etc.),
mit oberseitiger Holz-, Gips- bzw. Stahlblechverstärkung,
für Punktlast: bis 1,5 kg

Abmessungen Bauteile:
Rauchmelder ca. 30 x 30 cm
Anzeigedisplay/Antenne ca. 40 x 30 cm
für Anbauleuchte ca. 40 x 15 cm

Einbauort Flure: Flur 10.F13A, Flur 10.F15, Flur 10.F15A
nach Deckenspiegelplanung: Deckenspiegel 1.OG - Bauabschnitt 1 (FP)
Menge: 14,000 St

**01.01.31 Verstärkung Abhängung für Einbauteile**
Verstärkung bzw. zusätzliche Abhängung der Unterkonstruktion der Friese für Metallkassettendecke, bei Überschreitung der zulässigen Flächenlast, im Bereich von Ein- und Anbauteilen wie z.B. Einbauleuchten, Anbauleuchten, Beschilderung, Lüftungsein- und -auslässen etc., die nicht gesondert an der Rohdecke befestigt sind.

Abrechnung: nach Stück zusätzlich montierte Abhänger
Menge: 70,000 St

**01.01.32 UA75 Weitspannträger 2,25m wandbefestigt**
Weitspannträger im Deckenhohlraum, als UK für GK-Unterdecke/Randfries und Metallunterdecke,
aus UA 75-Profil, Befestigung mit systemzugehörigen Montagewinkeln an Wänden,
Gewicht Unterdecke: bis 25 kg/m2
Achsabstand: ca. 1,00 m bzw. nach Systemvorgabe
Befestigungsgrund: Trockenbauwand/Stahlbeton
Einbauhöhe: bis ca. 3,30 m
Spannweite/Einzellänge: 2,25 m
Abrechnung nach Anzahl Weitspannträger
Menge: 8,000 St

**01.01.33 Bohrung, Kabeldurchführung bis 20 mm**
Bohrungen für Kabeldurchführung bis 20 mm in vorbeschriebenen Metallpaneelen herstellen, Kabel durchführen und abdichten.
Menge: 28,000 St

#### Titel 01.02 Hygiene-Deckensystem, Akustik/Hygiene-Rasterdecke mit GK-Fries

**01.02.1 Hygiene-Deckensystem mit Mineralplatte 20mm (quadratisch), Abhangh. 85 cm, Friesanschluss**
*** Bezugsbeschreibung
Hygiene-Deckensystem mit Mineralplatte 20mm (quadratisch), vlieskaschiert, sichtbares Tragsystem mit 24 mm breiten Profilen, herausnehmbar, für den Einsatz als Hygiene- und Reinraumdecke, abwischbar, wischdesinfizierbar, ISO-Klasse 3, mit Unterkonstruktion abhängen, inkl. Ausrichten und Nivellieren der Unterkonstruktion.
Ausführung als Unterdecken ohne Wandanschluss mit Einfassung aus flächengleichen Gipsplattenflächen.
Die GKB-Fries/die GKB-Decke werden in einer separaten. Position beschrieben.

Deckenraster LxB (mm): 625x625

Technische Daten:
Mineralplatten nach DIN EN 13964 und DIN 18177
Verwendbarkeitsnachweis gemäß EU-Bau PVO:
CE-Kennzeichen und Leistungserklärung (DoP)
Luftdurchlässigkeitsklasse: PM 1
Formaldehydklasse: FH 1
Abgabe VOC: TVOC 1

Farbe: weiß, endbehandelt (fertig beschichtet), keine weitere Beschichtung erforderlich
Lichtreflexionsgrad: ca. 84 (ISO 7724-2, ISO 7724-3)
Baustoffklasse: A2-s1,d0 nach DIN EN 13501-1
Kante: 3, ringsum scharfkantig, versiegelt
Plattenstärke: 20 mm
Schallabsorption: Alpha w = 0,95, Absorptionsklasse A (EN ISO 11654)
NRC = 0,95 (ASTM E 1264)
Schall-Längsdämmung: Dn,f,w= 24 dB (EN ISO 10848)
Feuchtigkeitsbeständigkeit: bis 100% RH
Reinraumklasse: ISO 3 nach ISO 14644-1

Anforderung:
Wischdesinfizierbar in Anlehnung an DIN EN 16615:2015, DIN EN ISO 15883.
Abwaschbar und scheuerbeständig gem. ASTM 2486;
ASTM 4828.
Hydrophobe Oberfläche.

Stahlblechprofile, verzinkt, Sichtseite matt weiß.
Sichtflächen höhengleich, kein Auflegen der Profile.

Befestigung:
über Schnellabhänger an Betondecke, D 4 mm
mit Hauptschiene Abmessung LxBxH (mm): 3700x24x38
mit Querschienen Abmessungen LxBxH (mm):1250x24x32 bzw. 625x24x32
sowie Wandprofile ca. 3000x32x19 0,5 mm stark, seitlich an Gipsplatten-Friese montiert, als Übergangsprofil zum GK-Fries oder GK-Decke glatt, Untersicht ca. 19 mm, als Übergang auf die GK-Platten (12,5 mm), alle Innen- und Außenecken sauber in Gehrung geschnitten, das Profil und GK-Platte werden miteinander verschraubt,
erforderliche Verbindungsprofile (Verbinder, T-Verbinder, Querverbinder, Verbindungswinkel usw.), Sichtseiten weiß

UK-Rohdecke bis Rückseite Platte:
Abhanghöhe (mm): bis 90 cm
OKF-Fußboden bis UK-Unterdecke:
Einbauhöhe (mm): 3,00 m
Arbeitshöhe: bis 3,85 m über Bestandsestrich
Alle hierfür erforderlichen Arbeitsgerüste und Schutzvorrichtungen sind mit dem Einheitspreis abgegolten.
Passplatten sind vor Ort herzustellen.

Einbauort: Räume
ohne Flure, Lagerräume, Teeküche, Gerätewerkstatt, Schleuse 10.158A, Schleuse 10.159A
nach Deckenspiegelplanung: Deckenspiegel 1.OG - Bauabschnitt 1
Menge: 110,000 m2

**01.02.2 Hygiene-Deckensystem m. Mineralpl 20mm (quadratisch), Abhangh. 85 cm, Friesanschl. bis 2,50 m2**
*** wie Position 01.02.1
Kleinfläche bis 2,50 m2

Raum 10.145A mit 0,625 m x 0,625 m x 6 Platten = 2,35 m2
Raum 10.146A mit 0,625 m x 0,625 m x 6 Platten = 2,35 m2
Menge: 2,000 St

**01.02.3 Hygiene-Deckensystem m. Mineralpl 20mm (quadratisch), Abhangh. 85 cm, Friesanschl. bis 3,00 m2**
*** wie Position 01.02.1
Kleinfläche bis 3,00 m2

Raum 10.147A:
0,625 m x 0,625 m x 6 Platten + Fries ≤ 0,30m = 2,87 m2
Menge: 1,000 St

**01.02.4 Hygiene-Deckensystem m. Mineralpl 20mm (quadratisch), Abhangh. 85 cm, Friesanschl. bis 4,00 m2**
*** wie Position 01.02.1
Kleinfläche bis 4,00 m2

Raum 10.147A:
0,625 m x 0,625 m x 9 Platten= 3,52 m2
Menge: 1,000 St

**01.02.5 Hygiene-Deckensystem m. Mineralpl 20mm (quadratisch), Abhangh. 85 cm, Friesanschl. bis 5,00 m2**
*** wie Position 01.02.1
Kleinfläche bis 5,00 m2

Raum 10.147A:
0,625 m x 0,625 m x 6 Platten + Fries ≤ 0,30 m = 4,78 m2
Menge: 1,000 St

**01.02.6 Hygiene-Deckensystem mit Mineralplatte 20mm (quadratisch), Abhangh. 115 cm, Friesanschluss**
*** wie Position 01.02.1
UK-Rohdecke bis Rückseite Platte:
Abhanghöhe (mm): bis 115 cm
OKF-Fußboden bis UK-Unterdecke:
Einbauhöhe (mm): 2,70 m
Menge: 30,000 m2

**01.02.7 Hygiene-Deckensystem m. Mineralpl.20mm (quadratisch), Abhangh. 115 cm, Friesanschl. bis 3,00 m2**
*** wie Position 01.02.1
UK-Rohdecke bis Rückseite Platte:
Abhanghöhe (mm): bis 115 cm
OKF-Fußboden bis UK-Unterdecke:
Einbauhöhe (mm): 2,70 m

Kleinfläche bis 3,00 m2

Raum 10.147A:
0,625 m x 0,625 m x 6 Platten + Fries ≤ 0,30 m = 2,87 m2
Menge: 1,000 m2

**01.02.8 Hygiene-Deckensystem m. Mineralpl.20mm (quadratisch), Abhangh. 115 cm, Friesanschl. bis 3,50 m2**
*** wie Position 01.02.1
UK-Rohdecke bis Rückseite Platte:
Abhanghöhe (mm): bis 115 cm
OKF-Fußboden bis UK-Unterdecke:
Einbauhöhe (mm): 2,70 m

Kleinfläche bis 3,50 m2

Raum 10.145A:
0,625 m x 0,625 m x 6 Platten + Fries ≤ 0,30 m = 3,02 m2
Raum 10.146A:
0,625 m x 0,625 m x 6 Platten + Fries ≤ 0,30 m = 3,02 m2
Raum 10.156A:
0,625 m x 0,625 m x 8 Platten = 3,13 m2
Menge: 3,000 St

**01.02.9 Hygiene-Deckensystem m. Mineralpl.20mm (quadratisch), Abhangh. 115 cm, Friesanschl. bis 4,00 m2**
*** wie Position 01.02.1
UK-Rohdecke bis Rückseite Platte:
Abhanghöhe (mm): bis 115 cm
OKF-Fußboden bis UK-Unterdecke:
Einbauhöhe (mm): 2,70 m

Kleinfläche bis 4,00 m2

Raum 10.151: 0,625 m x 0,625 m x 9 Platten = 3,52 m2
Menge: 1,000 St

**01.02.10 Hygiene-Deckensystem m. Mineralpl.20mm (quadratisch), Abhangh. 115 cm, Friesanschl. bis 5,00 m2**
*** wie Position 01.02.1
UK-Rohdecke bis Rückseite Platte:
Abhanghöhe (mm): bis 115 cm
OKF-Fußboden bis UK-Unterdecke:
Einbauhöhe (mm): 2,70 m

Kleinfläche bis 5,00 m2

Raum 10.147B: 0,625 m x 0,625 m x 12 Platten  = 4,69 m2
Menge: 1,000 St

**01.02.11 Hygiene-Deckensystem m. Mineralpl. 20mm (quadratisch/rechteckig), Abhangh. 115 cm, bis 3,00m2**
*** wie Position 01.02.1
Ausführung jedoch als Unterdecken mit dreiseitigem direkten Wandanschluss, Fries-Anschluss nur einseitig (Längsseite)
UK-Rohdecke bis Rückseite Platte:
Abhanghöhe (mm): bis 1,15 cm
OKF-Fußboden bis UK-Unterdecke:
Einbauhöhe (mm): 2,70 m

Einzelgröße (b/l): 1,530/1,875 m = 2,87 m2

Mineralplatte 20mm, an einer Längsseite mit rechteckigen Zuschnitt zuzüglich der Anpassung der Unterkonstruktion für zugeschnittene Mineralplatten 3 Stück ca. 280x625mm nebeneinander.

Deckenraster LxB (mm): 6 Stück 625x625 mm
Deckenraster LxB (mm): 3 Stück ca. 280x625 mm

Einbauort: Raum 10.147A (Schleuse), Laborbereich
Menge: 1,000 St

**01.02.12 GKB-Wandfries, L-förmig, Abhangh. 85 cm Friesbreite 200 -300 mm**
*** Bezugsbeschreibung
Gipsplatten-Deckenfriese L-förmig, abgehängt, als Friesanschluss für vorgenanntes Hygiene-Deckensystem mit Wandprofil in variablen Friesbreiten, niveaugleich
Wandprofil in Pos. Hygiene-Deckensystem.

Friesen mit einseitiger Aufkantung aus Gipskarton-Faltplatten mit werkseitig vorgefertigten V-Fräsungen, 12,5 mm dick, ungelocht 1-lagig, einschl. erforderlicher Unterkonstruktion für Abhängung an bestehenden ebenen Stahlbeton-Rohdecke aus verzinkten Stahlblechprofilen DIN 18182-1, als Tragprofile CD 60/27, Abhängung und Befestigung mit Abhängung aus Ober- und Unterteil mit mechanischer Sicherung .inkl. des Wandanschluss mit U-Profil, Wandanschlussprofil als Stahlblechprofil, Dimension 27/28/27/0,6 m sowie Anpassung an angrenzenden Wänden und anderen Gewerken.

Höhe des Friese (Aufkantung): 50 mm
Breite der Friese bis max. 1000 mm (ansonsten Abrechnung über GKB-Unterdecke glatt
Breite des Frieses (mm): 200 mm bis 300 mm
Einbauhöhe: 3,00 m
Abhanghöhe: 85 cm

Die Tragfähigkeit der Konstruktion zur zusätzlichen Anbindung an angrenzende Unterdecke-Systeme ist sicherzustellen.
In den Ecken sind die Profile sauber auf Gehrung zu stoßen.
Die Leistung beinhaltet alle erforderlichen Kleinteile als
auch die Anpassarbeiten an das vorhandene Hygiene-Deckensystem.

Einbauort: Räume
ohne Flure, Lagerräume, Teeküche, Gerätewerkstatt, Schleuse 10.158A, Schleuse 10.159A
nach Deckenspiegelplanung: Deckenspiegel 1.OG - Bauabschnitt 1
Menge: 32,000 m

**01.02.13 GKB-Wandfries, L-förmig, Abhangh. 85 cm Friesbreite > 300 - 500 mm**
*** wie Position 01.02.12
Breite des Frieses (mm): > 300 mm - 500 mm
Menge: 15,000 m

**01.02.14 GKB-Wandfries, L-förmig, Abhangh. 85 cm Friesbreite > 500 - 750 mm**
*** wie Position 01.02.12
Breite des Frieses (mm): > 500 mm - 750 mm
Menge: 12,000 m

**01.02.15 GKB-Wandfries, L-förmig, Abhangh. 85 cm Friesbreite > 750 bis < 1000 mm**
*** wie Position 01.02.12
Breite des Frieses (mm): > 750 mm bis < 1000 mm
Menge: 5,000 m

**01.02.16 GKB-Wandfries, L-förmig, Abhangh. 115 cm Friesbreite bis < 200 mm**
*** wie Position 01.02.12
Abhanghöhe: 115 cm
Breite des Frieses (mm): bis < 200 mm
Menge: 17,000 m

**01.02.17 GKB-Wandfries, L-förmig, Abhangh. 115 cm Friesbreite 200 -300 mm**
*** wie Position 01.02.12
Abhanghöhe: 115 cm
Breite des Frieses (mm): 200 mm bis 300 mm
Menge: 12,000 m

**01.02.18 GKB-Wandfries, L-förmig, Abhangh. 115 cm Friesbreite > 300 - 500 mm**
*** wie Position 01.02.12
Abhanghöhe: 115 cm
Breite des Frieses (mm): > 300 mm - 500 mm
Menge: 42,000 m

**01.02.19 GKB-Wandfries, L-förmig, Abhangh. 115 cm Friesbr 250-530 mm, Anschluss Schrägwand**
*** wie Position 01.02.12
Fries als rechtwinkliges Trapez, für Anschluss an schräge Wand, inkl. erforderlichem Schrägschnitt der Beplankung und Anpassung der Unterkonstruktion

Einzelgröße: bis 0,70 m2

Abhanghöhe: 115 cm
Breite des Frieses (mm): 250 mm - 530 mm
Grundlänge: 152 cm
Außenwandanschlusslänge: 160 cm

Raum 10.156A
Menge: 1,000 St

**01.02.20 GKB-Wandfries, L-förmig, Abhangh. 115 cm Friesbr 350-530 mm, Anschluss Schrägwand**
*** wie Position 01.02.12
Fries als rechtwinkliges Trapez, für Anschluss an schräge Wand, inkl. erforderlichem Schrägschnitt der Beplankung und Anpassung der Unterkonstruktion

Einzelgröße: bis 0,80 m2

Abhanghöhe: 115 cm
Breite des Frieses (mm): 350 mm - 530 mm
Grundlänge: 184 cm
Außenwandanschlusslänge: 189 cm

Raum 10.147B
Menge: 1,000 St

**01.02.21 GKB-Wandfries, L-förmig, Abhangh. 115 cm Friesbr 100-800 mm, Anschluss Schrägwand**
*** wie Position 01.02.12
Fries als rechtwinkliges Trapez, für Anschluss an schräge Wand, inkl. erforderlichem Schrägschnitt der Beplankung und Anpassung der Unterkonstruktion

Einzelgröße: bis 1,50 m2

Abhanghöhe: 115 cm
Breite des Frieses (mm): 100 mm - 800 mm
Grundlänge: 327 cm
Außenwandanschlusslänge: 335 cm

Raum 10.155
Menge: 1,000 St

**01.02.22 GKB-Wandfries, L-förmig, Abhangh. 115 cm Friesbreite > 500 - 750 mm**
*** wie Position 01.02.12
Abhanghöhe: 115 cm
Breite des Frieses (mm): > 500 mm - 750 mm
Menge: 12,000 m

**01.02.23 GKB-Wandfries, L-förmig, Abhangh. 115 cm Friesbreite > 700 bis < 1000 mm**
*** wie Position 01.02.12
Abhanghöhe: 115 cm
Breite des Frieses (mm): > 750 mm bis < 1000 mm
Menge: 16,000 m

**01.02.24 Fries, L-förmiger Richtungswechsel, 1x 12,5 mm, alle Friesbreiten**
Zulage für die Ausbildung von rechtwinkligen Richtungswechseln der GKB-Wandfriese, wie zuvor beschrieben, abgehängt (Eckausbildung)
Menge: 45,000 St

**01.02.25 Unterdecke glatt, Grund- und Tragprofil CD 60/27, GKB 1x12,5 mm, Abhangh. 85 cm**
*** Bezugsbeschreibung
Unterdecke DIN 18168-1 mit Metall-UK CD 60/27 als Grund- und Tragprofil, 950/1000/500, optionale Randbefestigung
Beplankung aus GKB 12,5 mm
Beanspruchungsklasse: Klasse A

Einbauhöhe: 3,00 m
Abhängehöhe: 85 cm.
Arbeitshöhe: bis 3,85 m über Bestandsestrich
Alle hierfür erforderlichen Arbeitsgerüste und Schutzvorrichtungen sind mit dem Einheitspreis abgegolten.
Passplatten sind vor Ort herzustellen.

Befestigungsuntergrund: Stahlbeton
Ausführung der Unterkonstruktion aus verzinkten
Stahlblechprofilen DIN 18182-1, als Grund- und Tragprofile CD 60/27, Befestigung mit Abhängung aus Ober- und Unterteil mit mechanischer Sicherung
Decklage aus Gipsplatten GKB DIN 18180 bzw. Typ A EN 520:
einlagig, Plattendicke 12,5 mm, Verarbeitung gemäß DIN 18181.

Die Tragfähigkeit der Konstruktion zur zusätzlichen Anbindung an angrenzende Unterdecke-Systeme ist sicherzustellen.
Die Leistung beinhaltet alle erforderlichen Kleinteile als auch die Anpassarbeiten an das vorhandene Hygiene-Deckensystem oder GKB-Friese.

Einbauort: Raum 10.145, Raum 10.146, Raum 10.159, Raum 10.158, Raum 10.157, Raum 10.156
Menge: 32,000 m2

**01.02.26 Unterdecke, Sonderform <= 5,0, Abhangh. 85 cm, 4,00 bis 5,00 m2**
*** wie Position 01.02.25
als Kleinfläche in Form eines rechtwinkligen Trapez für Anschluss an schräge Wand, inkl. der erforderlichen Schrägschnitte der horizontalen Bekleidungsplatten und Anpassung der Unterkonstruktion

Raum 10.156: 0,96/1,65 m x 3,54 m = 4,61 m2
Schrägschnitt: 3,61 m

Einbauort: Raum 10.156
Menge: 1,000 St

**01.02.27 Unterdecke, Sonderform <= 5,0, Abhangh. 85 cm, 1,50 m2**
*** wie Position 01.02.25
als Kleinfläche in Form eines Rechtecks mit eine unter 45 grad abgeschnittenen Ecke (rechtwinkliges Dreieck) inkl. erforderlichem Schrägschnitt der Beplankung und Anpassung der Unterkonstruktion

Seitenlängen Rechteck (a/b): ca. 170 cm/ 138 cm
Schenkellängen des abgeschnittenes rechtwinkligen Dreiecks:
115,5 cm/94 cm
Menge: 2,000 St

**01.02.28 Unterdecke glatt, Grund- und Tragprofil CD 60/27, GKB 1x12,5 mm, Abhangh. 115 cm**
*** wie Position 01.02.25
Einbauhöhe: 2,70 m
Abhanghöhe: 115 cm.

Einbauort: Raum 10.159A, Raum 10.158A
Menge: 14,000 m2

**01.02.29 Unterdecke glatt, Grund- u.Tragprofil CD 60/27, GKB 1x12,5 mm, Abhangh. 115 cm bis 4,00m2**
*** wie Position 01.02.25
Kleinfläche bis 4,00 m2

Einbauhöhe: 2,70 m
Abhanghöhe: 115 cm

Raum 10.155: 1,10 m x 3,34 m = 3,674 m2
Menge: 1,000 St

**01.02.30 Unterdecke glatt, Grund- u.Tragprofil CD 60/27, GKB 1x12,5 mm, Abhangh. 115 cm bis 5,00m2**
*** wie Position 01.02.25
Kleinfläche bis 5,00 m2

Einbauhöhe: 2,70 m
Abhanghöhe: 115 cm

Raum 10.147: 1,50/1,82 m x 2,66 m = 4,42 m2
Menge: 1,000 St

**01.02.31 Schrägschnitt, Trockenbau, Unterdecke**
Schrägschnitt an Bekleidungen der Unterdecke zur Anpassung an vorhandene Bauteile, .inkl. erforderlichem Schrägschnitt der Beplankung und Anpassung der Unterkonstruktion
Menge: 16,000 m

**01.02.32 Höhengleicher Übergang Mineralplattendecke zu GK-Decke glatt**
Höhengleicher Übergang zwischen Mineralfaser-Rasterdecken und glatter GK-Decke, mit einem vertikalen Aufkantung (analog Friesausbildung) aus GKB-Streifen 12,5 mm am Deckenrand, zur höhengerechten Aufnahme des Wandprofiles der vor beschrieben Hygiene-Decke mit Mineralfaserplatten.
für flächengleiche Höhe von Gipsplattenbeplankung der glatten Unterdecke und der Einlegeplatten der Hygienedecke.
Unterseite des Wandprofils bleibt sichtbar, inkl. Ausbildung von Innenecken.

Einbauort: Räume
ohne Flure, Lagerräume, Teeküche, Gerätewerkstatt, Schleuse 10.158A, Schleuse 10.159A
nach Deckenspiegelplanung: Deckenspiegel 1.OG - Bauabschnitt 1
Menge: 58,000 m

**01.02.33 Anschluss Stütze, eckig, Gipsplattendecke, einlagig, 3-seitig 35/40/8cm**
Anpassen und Anarbeiten Trockenbau im Anschlussbereich von Einbauteilen, eckig, in folgender Ausführung:
- Unterkonstruktion für Stützen anpassen
- Gipsplattendecke oder -bekleidung mit gleichmäßigem Abstand an die Stütze heranführen
- Fuge mit überstreichbarem, elastischem Material ausfüllen und glätten
Breite1: bis 35cm zuzüglich Putz
Breite 2: bis 8 cm zuzüglich Putz
Länge: bis 40 cm zuzüglich Putz
Ausführung an Deckenbekleidung, Anschlüsse 3-seitig, Bekleidung aus Gipsplatten, Bauplatten Typ A, Dicke 12,5 mm, Arbeitshöhe der zu bearbeitenden oder zu bekleidenden Fläche bis 3,85 m über der Standfläche des hierfür erforderlichen Gerüstes.

Einbauteil: Pfeilervorlage oder Stützenvorlageaus Stahlbeton

Ausführung: Raum 10.156A
Menge: 1,000 St

**01.02.34 Anschluss Stütze, eckig, Gipsplattendecke, dreilagig, 4-seitig 80/40cm**
Anpassen und Anarbeiten Trockenbau im Anschlussbereich von Einbauteilen, eckig, in folgender Ausführung:
- Unterkonstruktion für Stützen anpassen
- Gipsplattendecke oder -bekleidung mit gleichmäßigem Abstand an die Stütze heranführen
- Fuge mit überstreichbarem, elastischem Material ausfüllen und glätten
Breite 1: bis 40cm zuzüglich Putz
Breite 2: bis 2 x 12,5 cm zuzüglich Putz
Länge: bis 2 x 80 cm zuzüglich Putz
Ausführung an Deckenbekleidung, Anschlüsse 4-seitig, Bekleidung aus Gipsplatten, Bauplatten Typ A, Dicke 2 x 12,5 mm + 1 x 10 mm, Arbeitshöhe der zu bearbeitenden oder zu bekleidenden Fläche bis 3,85 m über der Standfläche des hierfür erforderlichen Gerüstes.

Einbauteil: Trockenbau-Verkofferungen als Pfeilervorlage oder Stützen, aus Stahlbeton

Ausführung: Raum 10.156A
Menge: 1,000 St

**01.02.35 Anschluss Deckenversorgungseinheit, eckig, Gipsplattendecke, einlagig, 4-seitig 60/60cm**
Anpassen und Anarbeiten Trockenbau im Anschlussbereich von Einbauteilen, eckig, in folgender Ausführung:
- Unterkonstruktion für medizinische Deckenversorgungseinheiten anpassen (DVE)
- Gipsplattendecke oder -bekleidung mit gleichmäßigem Abstand an die Versorgungseinheit heranführen
- Fuge mit überstreichbarem, elastischem Material ausfüllen und glätten
Breite/Länge: 600/600 mm
Ausführung an Deckenbekleidung, Anschlüsse 4-seitig, Bekleidung aus Gipsplatten, Bauplatten Typ A, Dicke 1 x 12,5 mm, Arbeitshöhe der zu bearbeitenden oder zu bekleidenden Fläche bis 3,00 m über der Standfläche des hierfür erforderlichen Gerüstes.

Einbauteil: Deckenversorgungseinheit
Einbauort: Bettenzimmer
Menge: 6,000 St

**01.02.36 Nachträgl. Anspacht, Deckeneinbauteile**
Nachträgliches Anspachteln an Deckeneinbauteile
Menge: 20,000 m

**01.02.37 Ausschnitt als Zulage Hygiene-Deckensystem, Durchmesser 100-200mm**
Ausschnitt, als Zulage für Deckenbekleidung der Hygiene-Deckensystems in Rasterplatten
Durchmesser in mm: 100 bis 200

Raum 10.155: 2 Stück Ø 200 mm
Raum 10.147B:  2 Stück Ø 125 mm
Raum 10.147A: 2 Stück Ø 100 mm
Raum 10.151: 2 Stück Ø 200 mm

Ausführungsorte gemäß Deckenspiegelplanung: Deckenspiegel 1.OG - Bauabschnitt 1 (FP)
Menge: 8,000 St

**01.02.38 Ausschnitt als Zulage Hygiene-Deckensystem, L/B 400/400**
*** Bezugsbeschreibung
Ausschnitt, als Zulage für Deckenbekleidung der Hygiene-Deckensystems in Rasterplatten
Maße in mm (quadratisch): 400/400 mm

Ausführungsorte gemäß Deckenspiegelplanung: Deckenspiegel 1.OG - Bauabschnitt 1 (FP)
Menge: 2,000 St

**01.02.39 Ausschnitt als Zulage Hygiene-Deckensystem, L/B 600/600**
*** wie Position 01.02.38
Maße in mm (quadratisch): 600/600 mm
Menge: 6,000 St

**01.02.40 Ausschnitt als Zulage Fries/Unterdecke, Durchmesser 200mm**
Ausschnitt, als Zulage für Deckenbekleidung der Unterdecke/des Frieses,
Durchmesser: 200 mm

Ausführungsorte gemäß Deckenspiegelplanung: Deckenspiegel 1.OG - Bauabschnitt 1 (FP)
Menge: 6,000 St

**01.02.41 Ausschnitt als Zulage Fries, Durchmesser 22mm**
Ausschnitt, als Zulage für Deckenbekleidung des Frieses, für von der Rohdecke mit Gewindestäben abgehängtes Schienensystem eines Deckenlifter-Systems, für Schienensystem unter der Unterdecke montiert
Durchmesser in mm: bis 25 mm
Ausführung im Wandabstand von 12 cm bis 70 cm

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
Ausführungsort gemäß Deckenspiegelplanung: Raum 10.157
Menge: 10,000 St

**01.02.42 Ausschnitt als Zulage Unterdecke, L/B 625/625**
*** Bezugsbeschreibung
Ausschnitt, als Zulage für Deckenbekleidung der Unterdecke/des Frieses
Maße (quadratisch): 625/625 mm

Ausführungsorte gemäß Deckenspiegelplanung: Deckenspiegel 1.OG - Bauabschnitt 1 (FP)

Einbauort: Raum 10.147 Labor und Bettenzimmer
Menge: 5,000 St

**01.02.43 Ausschnitt als Zulage Unterdecke, L/B 1300/420**
*** wie Position 01.02.42
Maße in mm (quadratisch): bis 1300/420 mm

Ausführungsort Raum 10.149 Pflegestützpunkt
Menge: 1,000 St

**01.02.44 Revisionsklappe GK-Unterdecke 600/600mm**
Revisionsklappe, luft- und staubdicht, in abgehängter GK-Unterdecke, Rahmen aus Alu oder Stahlblech, verzinkt,
mit nicht sichtbarem Verschluss- und Scharniermechanismus, mit umlaufender Dichtung, mit Sicherung der Klappe, Füllung aus Gipsplatten DIN 18180 und DIN EN 520, mit Bauplatten Typ A, H2 glatt, 1-lagig, Plattendicke 12,5 mm,
Oberfläche: Qualitätsstufe Q3
herstellen, liefern und fachgerecht einbauen in Unterdecke, einschl. Auswechselung der Unterkonstruktion
Größe: 600 x 600 mm
Deckenhöhe: ca. 2,70 bis 3,00 m

Einbauort: Raum 10.147 Labor
Menge: 1,000 St

**01.02.45 Revisionsklappe GK-Unterdecke 600/400mm**
Revisionsklappe, luft- und staubdicht, in abgehängter GK-Unterdecke, Rahmen aus Alu oder Stahlblech, verzinkt,
mit nicht sichtbarem Verschluss- und Scharniermechanismus, mit umlaufender Dichtung, mit Sicherung der Klappe, Füllung aus Gipsplatten DIN 18180 und DIN EN 520, mit Bauplatten Typ A, H2 glatt, 1-lagig, Plattendicke 12,5 mm,
Oberfläche: Qualitätsstufe Q3
herstellen, liefern und fachgerecht einbauen in Unterdecke, einschl. Auswechselung der Unterkonstruktion
Größe: 600 x 400 mm
Deckenhöhe: ca. 2,70 bis 3,00 m

Einbauort: Raum 10.149 Pflegestützpunkt
Menge: 1,000 St

**01.02.46 Montagerahmen, 625 mm, für Einbauten**
Montagerahmen, 625 mm, für Einbauten
Rastermaß (mm): 625 x 625 mm
Belastbarkeit (kg): maximal 3,5
aus Stahlblechprofilen, verzinkt, inklusive Verbindungsstreifen.

Ausführung: für Lasten mit Gewicht > 0,250 kg in Hygiene-Decken.
Menge: 2,000 St

**01.02.47 Gipsplatten, Randaufkantung, Höhe 150 mm**
Gipsplatten, Randaufkantung.
Dicke Platte: 15 mm
Höhe: 150 mm
Menge: 4,000 m

**01.02.48 Verstärkung Deckenplatte in MF-Rasterdecke**
Verstärkungen der MF-Rasterdeckenplatten, für Anbauten, mit oberseitiger Holz- bzw. Stahlblechverstärkung,
Punktlast: bis 1,5 kg
z.B. für Rauchmelder, Fluchtwegleuchten, Tellerventile etc.
Menge: 18,000 St

**01.02.49 Verstärkung Abhängung für Einbauteile, Hygiene-Decke**
Verstärkung bzw. zusätzliche Abhängung der Unterkonstruktion der MF- Rasterdecke bei Überschreitung der zulässigen Flächenlast, im Bereich von Einbauteilen wie Rasterleuchten,
Lüftungsauslässen etc., die nicht gesondert an der Rohdecke befestigt sind.

Abrechnung: nach Stück zusätzlich montierte Abhänger
Menge: 124,000 St

**01.02.50 Verstärkung Abhängung für Unterdecken/Friese verstärken**
Verstärkung bzw. zusätzliche Abhängung der Unterkonstruktion der 1-lagigen Unterdecken oder der 1-lagigen Friese bei Überschreitung der zulässigen Flächenlast, im Bereich von Einbauteilen wie Revisionsklappen/Einbau-, Anbauleuchten oder abgehängten Leuchten, Lüftungsein- und auslässe etc., die nicht gesondert an der Rohdecke befestigt sind.

Abrechnung: nach Stück zusätzlich montierte Abhänger
Menge: 24,000 St

**01.02.51 Abschlussprofil 13/25, Aluminium; freie GK-Plattenkante**
Liefern und Einspachteln eines Abschlussprofiles
13/25 aus Aluminium (Göppinger Profil)
an freien GK-Plattenkanten bzw. Plattenrändern
Menge: 35,000 m

**01.02.52 Kantenprofil 25/25mm ALU**
Liefern und Einspachteln eines rechtwinkligen Kantenschutzprofils, aus Aluminium, 25/25 mm,
Einbau waagerecht an Kanten von Deckenversätzen
Deckenschützen etc.,
Oberfläche Spachtelung: Q3
Menge: 60,000 m

#### Titel 01.03 Gipsplatten-Unterdeckensystem, glatt

**01.03.1 Unterdecke, Grund- und Tragprofil CD 60/27, Bauplatte GKB 12,5 mm**
Unterdecke DIN 18168-1, Metall-UK CD 60/27 als Grund- und Tragprofil, 950/1000/500, optionale Randbefestigung
Beplankung aus GKB 12,5 mm
Einbauhöhe: 2,70 m,
Abhanghöhe: 115 cm.
Befestigungsuntergrund: Stahlbeton
Ausführung der Unterkonstruktion aus verzinkten
Stahlblechprofilen DIN 18182-1,
als Grund- und Tragprofile CD 60/27,
Befestigung mit Abhängung aus Ober- und Unterteil mit mechanischer Sicherung
Decklage aus Gipsplatten GKB DIN 18180 bzw.
Typ A EN 520, einlagig, Plattendicke 12,5 mm, glatt, ungelocht
Verarbeitung gemäß DIN 18181
Brandverhalten Platte: A2-s1,d0 (DIN EN 13501-1)

Arbeitshöhe: bis 3,85 m über Bestandsestrich
Alle hierfür erforderlichen Arbeitsgerüste und Schutzvorrichtungen sind mit dem Einheitspreis abgegolten.

Einbauort: Lagerräume, Teeküche, Gerätewerkstatt, Schleuse 10.158A, Schleuse 10.159A
nach Deckenspiegelplanung: Deckenspiegel 1.OG - Bauabschnitt 1
Menge: 47,000 m2

**01.03.2 Bewegungsfuge, Gipsplattendecke abgehängt**
Bewegungsfuge in abgehängter Gipsplattendecke mit hinterlegten Plattenstreifen, einseitig geklebt

Art der Platte: Gipsplatten GKB DIN 18180 bzw.
Typ A EN 520, einlagig, Plattendicke 12,5 mm
Form Profil: Bewegungsfugenprofil

Ausführung Deckenspiegelplanung: Deckenspiegel 1.OG - Bauabschnitt 1, Achs 53
Menge: 8,500 m

**01.03.3 Anschluss Stütze, eckig, Gipsplattendecke, einlagig, 2-seitig 15/30cm**
*** Bezugsbeschreibung
Anpassen und Anarbeiten Trockenbau im Anschlussbereich von Einbauteilen, eckig, in folgender Ausführung:
- Unterkonstruktion für Stützen anpassen
- Gipsplattendecke oder -bekleidung mit gleichmäßigem Abstand an die Stütze heranführen
- Fuge mit überstreichbarem, elastischem Material ausfüllen und glätten
Breite: bis 13 cm zuzüglich Putz
Länge: bis 27 cm zuzüglich Putz
Ausführung an Deckenbekleidung, Anschlüsse 2-seitig, Bekleidung aus Gipsplatten, Bauplatten Typ A, Dicke 12,5 mm, Arbeitshöhe der zu bearbeitenden oder zu bekleidenden Fläche bis 3,85 m über der Standfläche des hierfür erforderlichen Gerüstes.

Einbauteil: Pfeilervorlage oder Stützenvorlageaus Stahlbeton
Menge: 3,000 St

**01.03.4 Anschluss Stütze, eckig, Gipsplattendecke, einlagig, 3-seitig 12,5/75/12,5cm**
*** wie Position 01.03.3
Breite: ca. 2 x 12,5 cm  zuzüglich Putz
Länge: ca. 75 cm  zuzüglich Putz
Anschlüsse 3-seitig (2 x Breite,1 x Länge)
Menge: 1,000 St

**01.03.5 Anschluss Stütze, eckig, Gipsplattendecke, einlagig, 3-seitig 25/40cm**
*** wie Position 01.03.3
Breite: bis 2 x 25 cm  zuzüglich Putz
Länge: bis 40 cm  zuzüglich Putz
Anschlüsse 3-seitig (2 x Breite,1 x Länge)
Menge: 1,000 St

**01.03.6 Anschluss Stütze, eckig, Gipsplattendecke, einlagig, 40/40cm**
Anpassen und Anarbeiten Trockenbau im Anschlussbereich von Einbauteilen, eckig,  in folgender Ausführung:
- Unterkonstruktion für Stützen anpassen
- Gipsplattendecke oder -bekleidung mit gleichmäßigem Abstand an die Stütze heranführen
- Fuge mit überstreichbarem, elastischem Material ausfüllen und glätten
Länge/Breite: ca. 40 cm zuzüglich Putz
Ausführung an Deckenbekleidung, Anschlüsse 4-seitig umlaufend, Bekleidung aus Gipsplatten, Bauplatten Typ A, Dicke 12,5 mm, Arbeitshöhe der zu bearbeitenden oder zu bekleidenden Fläche bis 3,9 m über der Standfläche des hierfür erforderlichen Gerüstes.

Einbauteil: Pfeiler oder Stütze Stahlbeton
Menge: 2,000 St

**01.03.7 Aussparung, Gipsplattendecke, einlagig, 150/1250 mm, Langfeldleuchten**
Aussparung in Gipsplattendecke oder -bekleidung, in folgender Ausführung:
- Kanten sauber schneiden
- Schnittkanten mit Abdeckrahmen der Einbauteile knapp überdecken
- Unterkonstruktion entsprechend ausbilden, z.B. durch Auswechslungen
Bauteil: Gipsplattendecke
Art des Einbauteils: Langfeldleuchte
Größe Aussparung (eckig): ca. 300/1300 mm

Ausführungsorte nach Deckenspiegelplanung: Deckenspiegel 1.OG - Bauabschnitt 1 (FP): Lager Teeküche
Menge: 9,000 St

**01.03.8 Aussparung, Gipsplattendecke, einlagig, 625/625 mm**
Aussparung in Gipsplattendecke oder -bekleidung, in folgender Ausführung:
- Kanten sauber schneiden
- Schnittkanten mit Abdeckrahmen der Einbauteile knapp überdecken
- Unterkonstruktion entsprechend ausbilden, z.B. durch Auswechslungen
Bauteil: Gipsplattendecke
Art des Einbauteils: quadratische Leuchte, Revisionsklappen
Größe Aussparung, eckig: bis ca. 625/625 mm

Ausführungsorte nach Deckenspiegelplanung: Deckenspiegel 1.OG - Bauabschnitt 1 (FP): Teeküche, Schleusen 10.159A und 10.158A
Menge: 9,000 St

**01.03.9 Aussparung, rund, Gipsplattendecke, einlagig, 100-200 mm**
Ausschnitt, als Zulage für Deckenbekleidung der GK-Unterdecke, glatt. Der Ausschnittkanten werden bauseits abgedeckt (Tellerventile).
Bauteil: Gipsplattendecke
Durchmesser in mm: 100 bis 200
Menge: 7,000 St

**01.03.10 Revisionsklappe GK-Unterdecke 600/600mm**
Revisionsklappe, luft- und staubdicht, in abgehängter GK-Unterdecke, Rahmen aus Alu oder Stahlblech, verzinkt,
mit nicht sichtbarem Verschluss- und Scharniermechanismus, mit umlaufender Dichtung, mit Sicherung der Klappe, Füllung aus Gipsplatten DIN 18180 und DIN EN 520, mit Bauplatten Typ A, H2 glatt, 1-lagig, Plattendicke 12,5 mm,
Oberfläche: Qualitätsstufe Q3
herstellen, liefern und fachgerecht einbauen in Unterdecke, einschl. Auswechselung der Unterkonstruktion
Größe: 600 x 600 mm
Deckenhöhe: ca. 2,70 bis 3,00 m

Einbauort: Schleuse 10.159A 10.158A, Lager 10.153, Teeküche 10.154
Menge: 5,000 St

#### Titel 01.04 Deckenschürzen

**01.04.1 Deckenschürze h = 1,15, b = 2,10 m, GKF 2-lagig, UK mit UA/GK abgeschlossen**
*** Bezugsbeschreibung
Deckenschürze unterhalb von Rohdecken h = ca. 1,15 m, für Anschluss an bis 3,80 m hohe seitliche Trockenbauwände, UA 100, GKF 2x 12,5 mm, Einbaubereich 1, Deckenschürze zur Lastabtragung gemäß DIN 4103-1, hängend in Primärkonstruktion des Gebäudes (Stahlbetondecke) verankert.

Belastung der anzuschließenden Wand: Linienlast 0.5 kN/m
in Verbindung
Wandhöhe: 1,15 m
Wanddicke: 150 mm
Schürzenbreite/Flurbreite: 2,10 m
Deckenschürzen am unteren Ende mit einem UW-Doppel-profil abschließen und durch ein eingelegtes MSH-Profil verstärkt. Das UA-Profil dient der kraftschlüssigen Anschlussmöglichkeit für das anzuschließende Bauteil.
MSH-Profil in gesonderter Position

Oberer Anschluss starr,
vorhandener Befestigungsuntergrund Stahlbeton,
Ausführung mit Unterkonstruktion aus verzinkten Stahlblechprofilen DIN 18182-1,
Metallständer als Einfach-Profile UA 100, als Einfachständerwerk, Einspannung der UA 100 Profile an der Rohdecke mittels Konsolwinkel und U-Stück, Bolzenankern und schrauben im tragenden Untergrund im Achsabstand von 417 mm verankern.

Wandhöhe der anzuschließenden Wand: max. 3,85 m

Beplankung beidseitig sowie untere Abdeckung aus Gipsplatten GKF DIN 18180 bzw. Typ DFH2R EN 520
zweilagig, Plattendicke 2 x 12,5 mm, glatt
Verarbeitung gemäß DIN 18181.
Dämmschicht aus Mineralwolle MW DIN EN 13162, Dämmschichtdicke: 100 mm,
Rohdichte Dämmstoff: min. 50 kg/m3 in Bahnen, Anwendungsgebiet DIN 4108-10 WI, einlagig, dicht stoßen

In den Einheitspreis ist die Verwendung von Filzstreifen und PE-Dichtungsband einzukalkulieren.

Einbauhöhe bis 3,85 m
Alle hierfür erforderlichen Arbeitsgerüste und Schutzvorrichtungen sind mit dem Einheitspreis abgegolten.

Ausführung: Flure 1.Obergeschoss
Menge: 1,000 St

**01.04.2 Deckenschürze h = 1,15, b = 2,40m GKF 2-lagig, UK mit UA/GK abgeschlossen**
*** wie Position 01.04.1
Schürzenbreite/Flurbreite: 2,10 m
Menge: 1,000 St

**01.04.3 Vorsatzschale mit CD 60/27, direkt befestigt, DFR 12,5 mm, 30mm MW, Einbauhöhe: 2,30 bis 3,00 m**
*** Bezugsbeschreibung
Wandbekleidung für Verdunklungsanlage
Wandhöhe <= 10,00 m
Wanddicke >= 52,5 mm
Hohlraumtiefe >= 40 mm
UK aus CD 60/27, direkt befestigt
Wandanschlussprofil U-Profil, als Stahlblechprofil, Dimension 27/28/27/0,6 mm unter der Unterhandecke und über dem Fenstersturz
Dämmschicht: 30 mm Mineralwolle
Beplankung: DIN 18180 GKF / DIN EN 520 DFR
Dicke der Beplankung 12,5 mm
Plattengewicht: 17,5 kg/m2

Einbauhöhe: 2,30 bis 3,00 m

Ausführung nach Detaildarstellung: Vollverdunklung Detail
Menge: 25,000 m

**01.04.4 Vorsatzschale mit CD 60/27, direkt befestigt, DFR 12,5 mm, 30mmm MW, Einbauhöhe: 2,30 bis 2,70 m**
*** wie Position 01.04.3
Einbauhöhe: 2,30 bis 2,70 m
Menge: 8,000 m

#### Titel 01.05 Wände

**01.05.1 Metallständerwand <= 4,00 m, CW 100, GKB 2x 12,5 mm, MW 80mm,d = 150 mm, R'w >=47 dB**
*** Bezugsbeschreibung
Trockenbauwand, Wandhöhe <= 4,00 m, Wanddicke 150 mm
UK als Metallständer CW 100
Beplankung: beidseitig 2x GKB 2x 12,5 mm
R‘w bewertetes Schalldämm-Maß mit Schallübertragung über flankierende Bauteile ≥ 47 dB

Nichttragende innere Trennwand DIN 4103-1 als Trockenbauwand mit umlaufenden Anschlüsse starr, vorhandener Befestigungsuntergrund: Stahlbeton
Ausführung mit Unterkonstruktion aus verzinkten Stahlblechprofilen DIN 18182-1, Metallständer CW 100, Boden und Deckenanschlüsse mit Randprofilen UW 100/40,
80 mm Dämmschicht aus Mineralwolle, Anwendungstyp: WTR,

Beplankung aus Gipsplatten GKB DIN 18180 bzw. Typ A EN 520, zweilagig, Plattendicke 2x 12,5 mm,
Verarbeitung gemäß DIN 18181.

Einbauorte gemäß Planung:
Trockenbau 1.OG E10 - Bauabschnitt 1
Menge: 475,000 m2

**01.05.2 Metallständerwand Zulag.,Nische beidseitig, CW 50, GKF 12,5 mm+GKFI 12,5mm, Stahhlblech 2mm d = 104 mm, Rw = 66,0 dB, MW 40 mm (G)**
*** Bezugsbeschreibung
Zulage für Nischen in Metallständerwand d=150, beidseitig, flächengleich gegenüberliegend, durch symmetrische Wandverjüngung auf 104 mm,
R‘w bewertetes Schalldämm-Maß mit Schallübertragung über flankierende Bauteile ≥ 47 dB
Nischenabmaße (B/H): 1300/950 mm
Nischentiefe: 23 mm
UK als Metallständer CW 50
Wanddicke: 104 mm
Umlaufende Anschlüsse starr, an Trockenbauwand d=150 mm
Ausführung mit Unterkonstruktion aus verzinkten
Stahlblechprofilen DIN 18182-1, Metallständer CW 50,
Wandanschlüsse umlaufend mit Metallständer UW 100 als Auswechslung in der Trockenbauwand d=150 (wie vor beschrieben) mit Randprofilen UW 100,
Dämmschicht aus Mineralwolle nach DIN EN 13162, Dicke
40 mm,

Beplankung beidseitig, zweilagig aus Gipsplatten GKF
DIN 18180:
1. (untere) Lage: GKF Typ DFR EN 520, Plattendicke 12,5 mm, Plattengewicht ca. 12,8 kg/m2
2. (obere) Lage: GKFI Typ DFH2IR EN 520, Plattendicke 12,5 mm, Plattengeicht ca. 17,5 kg/m2
zusätzlich 2 mm verzinktes Stahlblech an beiden Seiten
der Wandverjüngung
Leibungsverkleidung aus mit 1. und 2.Lage aus Gipsplatten wie vor, obere Lage mit V-Fräsung, Winkel 90°

Ausführung gemäß Zeichnung Nr. TB 07
Ausführungsort: zwischen Raum 10.158 und 10.159 (Bettenzimmer)
Menge: 1,000 St

**01.05.3 Metallständerwand Zulag., Nische 2000/950 einseitig, CW 50, 2xGKB 12,5 mm Stahhlblech 2mm d = 127 mm, Rw = 66,0 dB, MW 60 mm**
*** wie Position 01.05.2
einseitig, durch einseitige Wandverjüngung auf 127 mm,
Nischenabmaße (B/H): 2000/950 mm
UK als Metallständer CW 75
Wanddicke: 127 mm
Ausführung mit Unterkonstruktion aus verzinkten
Stahlblechprofilen DIN 18182-1, Metallständer CW 75,
Dämmschicht aus Mineralwolle nach DIN EN 13162
Dicke 60 mm
Beplankung Nischenrückwand, zweilagig aus Gipsplatten GKF
DIN 18180:
zusätzlich 2 mm verzinktes Stahlblech in der Nische

Ausführung gemäß Zeichnung Nr. TB 06
Ausführungsort: Raum 10.156 und Raum 10.157
Menge: 2,000 St

**01.05.4 Metallständerwand Zulag., Nische 950/950 einseitig, CW 50, 2xGKB 12,5 mm Stahhlblech 2mm d = 127 mm, Rw = 66,0 dB, MW 60 mm**
*** wie Position 01.05.2
einseitig, durch einseitige Wandverjüngung auf 127 mm,
Nischenabmaße (B/H): 950/950 mm
UK als Metallständer CW 75
Wanddicke: 127 mm
Ausführung mit Unterkonstruktion aus verzinkten
Stahlblechprofilen DIN 18182-1, Metallständer CW 75,
Dämmschicht aus Mineralwolle nach DIN EN 13162
Dicke 60 mm
Beplankung Nischenrückwand, zweilagig aus Gipsplatten GKF
DIN 18180:
zusätzlich 2 mm verzinktes Stahlblech in der Nische

Ausführung gemäß Zeichnung Nr. TB 06
Ausführungsort: Raum 10.145 und Raum 10.146
Menge: 2,000 St

**01.05.5 F30-Metallständerwand <= 4,00 m, CW 100, GKB 2x 12,5 mm, MW 80mm,d = 150 mm, R'w >=47 dB auf Zementestrich**
*** wie Position 01.05.1
Feuerwiderstandsklasse DIN 4102-2: F30
vorhandener Befestigungsuntergrund: Zementestrich

gemäß Planung: Trockenbau 1.OG E10 - Bauabschnitt 1
Ausführungsort: Raum 10.153A
Menge: 32,000 m2

**01.05.6 F90 Metallständerwand <= 4,00 m, CW 75, GKFI25mm+GKFI12,5mm, d = 150 mm**
Feuerwiderstandsklasse F90
UK als Metallständer CW 75
Beplankung: GKFI 25 mm + GKFI 12,5 mm
Feuerwiderstandsklasse DIN 4102-2: F90.
Ausführung mit Unterkonstruktion aus verzinkten
Stahlblechprofilen DIN 18182-1,
Metallständer CW 75, Boden und Deckenanschlüsse mit
Randprofilen UW 75/40,
Dämmung aus Minaralwolle, Dicke 60 mm
Beplankung beidseitig, zweilagig aus Gipsplatten GKF
DIN 18180 bzw. Typ DF DIN EN 520
1. (untere) Lage: Typ DFH2IR EN 520, Plattendicke 25 mm
2. (obere) Lage: Typ DFH2IR EN 520, Plattendicke 12,5 mm,
Verarbeitung gemäß DIN 18181.

Kleinfläche bis 2,50 m2
Abmessungen L/H: bis 560/4000 mm

gemäß Planung: Trockenbau 1.OG E10 - Bauabschnitt 1
Ausführungsort: am Flur 10.F13A mit Anschluss an Wand Raum Lüftung 10.143
Menge: 1,000 St

**01.05.7 UK verstärken UA-Profil 50/40/2 nichttragende Trennwand**
Unterkonstruktion verstärken, mit UA-Profil DIN 18182-1; 50/40/2, inkl. Befestigungswinkel, Ausführung in nichttragender Metallständerwänden oder an innerer Vorsatzschale, mit Bekleidung aus Gipsplatten, Profillage senkrecht, die Lage der Verstärkungsprofile ist beidseitig auf GK-Lage zu kennzeichnen.
Wandhöhe: bis 4,00 m
Menge: 24,000 m

**01.05.8 UK verstärken UA-Profil 100/40/2 nichttragende Trennwand**
Unterkonstruktion verstärken, mit UA-Profil DIN 18182-1; 100/40/2, inkl. Befestigungswinkel, Ausführung in nichttragender Metallständerwänden oder an innerer Vorsatzschale, mit Bekleidung aus Gipsplatten, Profillage senkrecht, die Lage der Verstärkungsprofile ist beidseitig auf GK-Lage zu kennzeichnen.
Wandhöhe: bis 4,00 m
Menge: 24,000 m

**01.05.9 Außenecke m.Eckschutzsch, 31/31/0,4 Montagewand, rechtwinklig**
Außenecke ausbilden mit Eckschutzschiene 31/31/0,4 aus Stahlblech verzinkt, wandhoch einbauen und verspachteln, als Zulage für Montagewand,
Ausbildung: rechtwinklig 90°
Menge: 8,000 m

**01.05.10 Außenecke m.Eckschutzsch, 50/50/0,6 Montagewand, schiefwinklig**
*** Bezugsbeschreibung
Außenecke ausbilden mit flexibler Eckschutzschiene 50/50/0,6 aus Stahlblech verzinkt, wandhoch einbauen und verspachteln, als Zulage für Montagewand,
Ausbildung: schiefwinklig, z. B. 135°
Menge: 12,000 m

**01.05.11 Außenecke m.Eckschutzsch, 50/50/0,6 Montagew./Vorsatzschale, schiefwinklig**
*** wie Position 01.05.10
als Zulage für Übergang von Montagewand zu Vorsatzschale
Ausbildung: 135°
Menge: 4,000 m

**01.05.12 T-Verbindung, Montagewand, unterbroch. Beplankung, Eckprofile, Höhe 4,00m**
T-Verbindung mit starrer Verbindung und unterbrochener Beplankung, mit Inneneckprofilen aus flexiblen Eckschutzschiene 50/50/0,6 aus Stahlblech verzinkt, wandhoch für beide Innenecken einbauen und nach Werksvorschrift verspachteln, als Zulage für Montagewand.
Höhe der T-Verbindung: bis 4,00 m
Menge: 12,000 St

**01.05.13 T-Verbindung, Montagewand, Hohlraumdübel Hartmut, Höhe 4,00m**
T-Verbindung mit starrer Verbindung und durchgehender Beplankung der Bestandswand, Trockenbauwand als Brandschutzwand F90, mit mindestens 3 Hohlraumdübel Hartmut mit Zugband bzw. Anzahl Dübel nach Herstellangabe Wandsystem, einbauen und nach Werksvorschrift verspachteln, als Zulage für Montagewand, inkl. Trennwandkitt und Fugenspachtel.
Höhe der T-Verbindung: bis 4,00 m

Ausführung der Verdübelung wie folgt:
- Loch in die Bestandswand bohren (Durchmesser ca. 13 mm).
- An einem der Schenkel des Dübels ziehen um die Metallstrebe an die Schenkel anzulegen.
- Metallstrebe durch das Loch schieben und den Schenkel wieder zurückschieben, so dass die Metallstrebe wieder im 90° Winkel zu den Schenkeln steht.
- Setzlasche fest an die Wand anziehen und Schenkel einfach abreißen.
- Schraube eindrehen
Menge: 2,000 St

**01.05.14 Bewegungsfuge, Montagewand, Kantenschutzprofil**
Bewegungsfuge mit zusätzlichem CW-Profilen, CW 100, als Zulage zur Montagewand mit Kantenschutzprofilen, wandhoch einbauen und nach Werksvorschrift verspachteln.
Breite in mm: 5

Ausführung: im Bereich einer T-Verbindung von Trockenbaubauteilen mit Verstärkung in der Trockenbauwand durch Q-Rohr (Q-Rohr in gesonderter Position)
T-Verbindung Flur 10.F15 zur Raumtrennwand (Raum 10.158 und Raum 10.158A
TB017 - Anschluss Dehnungsfuge/Bewegungsfuge Wand
Menge: 4,000 m

**01.05.15 Bewegungsfuge Flurtürbereich, Montagewand, Kantenschutzprofil**
Bewegungsfuge mit zusätzlichem CW-Profilen, CW 100, als Zulage zur Montagewand mit Kantenschutzprofilen, wandhoch einbauen und nach Werksvorschrift verspachteln.
Breite in mm: 5

Ausführung: im Bereich vor einer Flurtür mit Verstärkung in der Trockenbauwand durch Q-Rohr
(Q-Rohr in gesonderter Position)
Tür zwischen Flur 10.F15A und Flur 10.F15
Detail : TB16 - Anschluss Dehnungsfuge/Bewegungsfuge Wand
Menge: 4,000 m

**01.05.16 Bewegungsfuge, Montagewand, Kantenschutzprofil, Wandanschluss**
Deh-/Bewegungsfuge mit zusätzlichem CW-Profilen CW 100, als Zulage zur Montagewand im Wandanschlussbereich zur Massivwand ohne Kantenschutzprofil, Boden- und Deckenprofile im Massivwandbereich aussparen.
Breite in mm 15 mm,
Ausführung gemäß Detailzeichnung Nr. TB01 - Dehnfuge Wand F90
Menge: 4,000 m

**01.05.17 Bewegungsfuge, Montagewand, Kantenschutzprofil mit Brandschutz**
Deh-/Bewegungsfuge mit hinterlegtem Plattenstreifen und zusätzlichen CW-Profilen CW 50, als Zulage zur Montagewand mit Brandschutzanforderungen F90, mit Kantenschutzprofilen, wandhoch einbauen und nach Werksvorschrift verspachteln.
Breite in mm ≤.20mm

Ausführung gemäß Detailzeichnung Nr.: TB05 - Dehnfuge Wand F90
Menge: 4,000 m

**01.05.18 Öffnung, Montagewand, d = 150 mm, B/H = 1360/400mm, Türöffnung 1010/2135mm**
Öffnung in Bestands-Montagewand im Bereich mit einer Bewegungsfuge und Beschichtung, Dicke 150 mm, mit Brandschutzanforderung F90, raumhoch, für Türeinbau mit Profilrahmenkonstruktion und seitlich angeordneter Bewegungsfuge herstellen
Öffnungs-Breite/-Höhe: ca. 1360/4000 mm herstellen
Dicke Montagewand: 150 mm
(Die Öffnung dient der Herstellung einer Türanlage mit Türöffnungsmaße: 1010/2135 mm und dem Einbau der nachfolgen beschriebenen PR-Konstruktion und vor beschriebenen Bewegungsfuge)
UW-Bodenprofile im Bereich der Türöffnung aussparen,
nach Montage der nachfolgend beschrieben PR-Konstruktion für Türanlage beidseitige Beplankung mit 2x GKF 12,5 mm je Seite zur Abdeckung der der PR-Konstruktion und des Türsturzes bis zur Rohdecke mit Anschluss an den Bestand F90 gerecht herstellen.

Abbruchmaterial aufnehmen, abtransportieren entsorgen
Entsorgungsgebühren übernimmt der AN

siehe auch Detailzeichnung Nr.TB05 - Dehnfuge Wand F90
Menge: 1,000 St

**01.05.19 PR-Konstruktion mit Verstärkungshohlprofilen, in Montagewand, T30-RS-Tür**
Verstärkung Türöffnung in Ständerwand, mit Stahlrahmen aus Stahlhohlprofilen, zur Befestigung einer T30-RS-Tür,
Rahmen bestehend aus zwei raumhohen Pfosten und einem Querriegel/Sturzprofil sowie zwei Deckenstempeln, Verdübelung an Boden und Decke mittels angeschweißten Kopf- und Fußplatten 4 mm.
T30-RS-Türgröße B/H = 1010/2135mm
Raumhöhe/Wandhöhe: bis 4,00 m
Türhöhe: ca. 2,135 m
Länge Querriegel: ca. 1010 mm
Profil Querriegel: MSH 50x100x4 mm
Höhe Randpfosten: bis 3800 mm
Profil Randpfosten: MSH 50x100x4 mm
Höhe Deckenstempel: 2 Stück x 1140mm
Profil Deckenstempel: 2 Stück für MSH 100x100x4 mm
Deckenstempel Verdübelung an Decke und Wand mittels angeschweißter Kopf- und Fußplatten bzw. Winkeln 4 mm.
Oberfläche: Korrosionsschutzanstrich 2-fach
oder verzinkt
Auf der geschlossenen Wand ist die Achslage
der Verstärkung auf Beplankung zu markieren.
inkl. Bohrung in Randpfosten für seitliche Stromzuführung zur Tür ca. 30 mm

Einbauort: Raum 10.153A Lager
Menge: 1,000 St

**01.05.20 Vorhand. Türöffnung, Montagewand, Maulweite 150 mm, B/H = 1010/2135mm, schließen**
Vorhandene Türöffnung in 2-lagig beplankten Gips- bzw. Gipsfaserplatten-Montagewand schließen
Bauteil: Türöffnung
Breite/Höhe (Baurichtmaß): 1010/2135 mm
Dicke Montagewand: 150 mm
Beplankung beidseitig mit 2 x 12,5 mm GKB bzw. Typ A DIN EN 520
UW-Bodenprofile im Bereich der Türöffnung ergänzen.
Menge: 1,000 St

**01.05.21 Türöffnung, Montagewand, Maulweite 150 mm, B/H = 1010/2135mm, Drehtüren 1-flüglig, UA**
*** Bezugsbeschreibung
Türöffnung in 2-lagig beplankten Gips- bzw. Gipsfaserplatten-Montagewand mit Türpfosten aus UA-Ständerprofilen UA100, raumhoch, mit Langloch inkl. aller erforderlichen Verstärkungsprofile sowie Sturzprofil und Fuß- und Deckenwinkel, 2mm stark, mit Langloch.
Bauteil: Türöffnung
Breite/Höhe (Baurichtmaß): 1010/2135 mm
Dicke Montagewand: 150 mm

UW-Bodenprofile im Bereich der Türöffnung aussparen
UA-Aussteifungsprofile über Anschlusswinkel direkt mit der oberen und unteren Rohdecke verdübelt, nicht in UW-Profile eingestellt.

Einbauorte gemäß Planung:
Trockenbau 1.OG E10 - Bauabschnitt 1 und Türliste
Menge: 8,000 St

**01.05.22 Türöffnung, Montagewand, Maulweite 150 mm, B/H = 885/2135mm, Drehtüren 1-flüglig, UA**
*** wie Position 01.05.21
Breite/Höhe (Baurichtmaß): 885/2135 mm
Menge: 3,000 St

**01.05.23 Türöffnung, Montagewand, Maulweite 150 mm, B/H = 1510/2135mm, Drehtüren 2-flüglig, MSH**
*** Bezugsbeschreibung
Türöffnung in 2-lagig beplankten Gips- bzw. Gipsfaserplatten-Montagewand mit Verstärkung aus einer Rohrahmen-Konstruktion aus MSH Profilen 100x100x4 mm, raumhoch, zur Befestigung einer Schallschutztür, Rahmen bestehend aus zwei raumhohen Pfosten und einem Querriegel/Sturzprofil, Verdübelung an Boden und Decke mittels angeschweißten Kopf- und Fußplatten 4 mm.
Breite/Höhe (Baurichtmaß): 1510/2135 mm
Dicke Montagewand: 150 mm
Raumhöhe/Wandhöhe: ca. 4,00 m
Länge Querriegel: 1260 mm
Profil Querriegel: MSH 100x100x4 mm
Höhe Randpfosten: bis 4000 mm
Profil Querriegel: MSH 100x100x4 mm
Oberfläche: Korrosionsschutzanstrich 2-fach oder verzinkt.

Einbauorte gemäß Planung:
Trockenbau 1.OG E10 - Bauabschnitt 1 und Türliste
Menge: 5,000 St

**01.05.24 Türöffnung, Montagewand, Maulweite 150 mm, B/H = 1385/2135mm, Drehtüren 1-flüglig, MSH**
*** wie Position 01.05.23
Breite/Höhe (Baurichtmaß): 1385/2135 mm
Menge: 1,000 St

**01.05.25 Türöffnung, Montagewand, Maulweite 150 mm, B/H = 1510/2260mm, Schiebetür 1-flüglig, MSH**
*** Bezugsbeschreibung
Türöffnung in 2-lagig beplankten Gips- bzw. Gipsfaserplatten-Montagewand mit Verstärkung aus einer Rohrahmen-Konstruktion aus MSH Profilen 100x100x4 mm, raumhoch, zur Befestigung einer Schallschutz-Schiebetüranlage vor der Wand, Rahmen bestehend aus drei raumhohen Pfosten und einem Querriegel/Sturzprofil, Verdübelung an Boden und Decke mittels angeschweißten Kopf- und Fußplatten 4 mm.
Breite/Höhe (Baurichtmaß): 1510/2260 mm
Dicke Montagewand: 150 mm
Raumhöhe/Wandhöhe: ca. 4,00 m
Länge Querriegel: ca. 3200 mm
Profil Querriegel: MSH 100x100x4 mm
Höhe Randpfosten: bis 4000 mm
Profil Randpfosten: MSH 100x100x4 mm
Oberfläche: Korrosionsschutzanstrich 2-fach oder verzinkt.

Einbauorte gemäß Planung:
Trockenbau 1.OG E10 - Bauabschnitt 1 und Türliste
Menge: 2,000 St

**01.05.26 Türöffnung, Montagewand, Maulweite 150 mm, B/H = 1010/2260mm, Schiebetür 1-flüglig, MSH**
*** wie Position 01.05.25
Breite/Höhe (Baurichtmaß): 1010/2260 mm
Länge Querriegel: ca. 2150 mm
Menge: 2,000 St

**01.05.27 Fensteröffnung, Montagewand, Maulweite 150 mm, B/H = 1300/850mm, BHR: 1200 mm MSH**
Fensteröffnung mit Brüstung in 2-lagig beplankten Gips- bzw. Gipsfaserplatten-Montagewand mit Verstärkung aus einer Rohrahmen-Konstruktion aus MSH Profilen 100x50x4 mm, raumhoch, zur Befestigung eines Durchblickfensters, Rahmen bestehend aus zwei raumhohen Pfosten und zwei Querriegel (Brüstungs- und Sturzprofil), Verdübelung an Boden und Decke mittels angeschweißten Kopf- und Fußplatten 4 mm.
Breite/Höhe (Baurichtmaß): 1300/850 mm
Brüstungshöhe BRH: 1200 mm
Dicke Montagewand: 150 mm
Raumhöhe/Wandhöhe: ca. 4,00 m
Länge Querriegel: 1300 mm
Profil Querriegel: MSH 50x100x4 mm
Höhe Randpfosten: bis 4000 mm
Profil Randpfosten: MSH 50x100x4 mm
Oberfläche: Korrosionsschutzanstrich 2-fach oder verzinkt.
Bauteil: Fensteröffnung
Dicke Montagewand: 150 mm
Brandschutzanforderung: EI-0
Menge: 7,000 St

**01.05.28 Fensteröffnung, Montagewand, Maulweite 150 mm, B/H = 900/700mm, BHR: 1000 mm UA**
Fensteröffnung mit Brüstung in 2-lagig beplankten Gips- bzw. Gipsfaserplatten-Montagewand mit Verstärkung aus UA-Profilen UA 100, raumhoch, zur Befestigung eines Durchblickfensters, Rahmen bestehend aus zwei raumhohen Profilen und 2 Querriegel UA 100 (Brüstungs- und Sturzprofil)

Breite/Höhe (Baurichtmaß): 900/700 mm
Brüstungshöhe BRH: 1000 mm
Dicke Montagewand: 150 mm
Raumhöhe/Wandhöhe: ca. 4,00 m
Länge Querriegel: 900 mm
Höhe Randpfosten: bis 4000 mm
Bauteil: Fensteröffnung
Dicke Montagewand: 150 mm

UA-Aussteifungsprofile über Anschlusswinkel direkt mit der oberen und unteren Rohdecke verdübelt, nicht in UW-Profile eingestellt.
Menge: 1,000 St

**01.05.29 Beplankung rückbauen, Montagewand, d = 150 mm, B/H = 3450/500mm, H = 1,85 - 2,45m**
*** Bezugsbeschreibung
Beplankung mit Beschichtung einseitig von Bestands-Montagewand, 2 x 12,5 mm, ohne Brandschutzanforderung, für nachträglichen Einbau von Wandverstärkungen streifenweise auf ganzer Wandlänge rückbauen.
Dicke Montagewand: 150 mm
Höhe des Streifens: bis 500 mm
Höhe Ausbauachse: 2100 mm
Nach Einbau der Wandverstärkung Beplankung wieder herstellen.

Abbruchmaterial aufnehmen, abtransportieren entsorgen
Entsorgungsgebühren übernimmt der AN

Ausführungsort: Raum 10.153A
Menge: 1,000 St

**01.05.30 Beplankung rückbauen, Montagewand, d = 150 mm, B/H = 3450/500mm, H = 1,05 - 1,55m**
*** wie Position 01.05.29
auf einer Länge von 2,50 m rückbauen.
Höhe Ausbauachse: 1300 mm ü. OKFFB

Ausführungsort: Raum 10.153A
Menge: 1,000 St

**01.05.31 Universaltraverse in Montagewand, Holzwerkstoffplatte, 25mm, Achse 2,10m, EI-0**
Universaltraverse aus Holzwerkstoffplatte zwischen die Stahl-Ständerprofile der Montagewand oder Vorsatzschale mittels verzinkter Stahllaschen und Blechschrauben befestigen. In den Einheitspreis ist das Kürzen durch Absägen auf die notwendige Länge einzukalkulieren.
Material Platte: wasserfeste Mehrschicht-Holzwerkstoffplatte
Brandschutzanforderung: EI-0
Dicke Platte: ca. 25 mm
Abmessung Platte: ca. 300/600 mm
Konsollast: max. 1,0 kN/m
Einbauhöhe: auf Achse 2,10m

für Einbau von Hängeschränken

Einbauorte gemäß Planung:
Trockenbau 1.OG E10 - Bauabschnitt 1
Menge: 13,000 m

**01.05.32 Universaltraverse in Montagewand, Holzwerkstoffplatte, 25mm, Achse 1,83m, EI-0**
Universaltraverse aus Holzwerkstoffplatte zwischen die Stahl-Ständerprofile der Montagewand oder Vorsatzschale mittels verzinkter Stahllaschen und Blechschrauben befestigen. In den Einheitspreis ist das Kürzen durch Absägen auf die notwendige Länge einzukalkulieren.
Material Platte: wasserfeste Mehrschicht-Holzwerkstoffplatte
Brandschutzanforderung: EI-0
Dicke Platte: ca. 25 mm
Abmessung Platte: ca. 300/600 mm
Konsollast: max. 1,0 kN/m
Einbauhöhe: auf Achse 1,83m

für Einbau von Garderobenleisten
Einbauorte gemäß Planung:
Trockenbau 1.OG E10 - Bauabschnitt 1
Menge: 8,000 St

**01.05.33 Universaltraverse in Montagewand, Holzwerkstoffplatte, 25mm, Achse 1,83m, EI-0**
Universaltraverse aus Holzwerkstoffplatte zwischen die Stahl-Ständerprofile der Montagewand oder Vorsatzschale mittels verzinkter Stahllaschen und Blechschrauben befestigen. In den Einheitspreis ist das Kürzen durch Absägen auf die notwendige Länge einzukalkulieren.
Material Platte: wasserfeste Mehrschicht-Holzwerkstoffplatte
Brandschutzanforderung: EI-0
Dicke Platte: ca. 25 mm
Abmessung Platte: ca. 300/600 mm
Konsollast: max. 1,0 kN/m
Einbauhöhe: auf Achse 1,83m

für Einbau von Garderobenleisten
Einbauorte gemäß Planung:
Trockenbau 1.OG E10 - Bauabschnitt 1
Menge: 1,800 m

**01.05.34 Universaltraverse in Montagewand, Holzwerkstoffplatte, 25mm, Achse 1,30m, EI-0**
Universaltraverse aus Holzwerkstoffplatte zwischen die Stahl-Ständerprofile der Montagewand oder Vorsatzschale mittels verzinkter Stahllaschen und Blechschrauben befestigen. In den Einheitspreis ist das Kürzen durch Absägen auf die notwendige Länge einzukalkulieren.
Material Platte: wasserfeste Mehrschicht-Holzwerkstoffplatte
Brandschutzanforderung: EI-0
Dicke Platte: ca. 25 mm
Abmessung Platte: ca. 300/600 mm
Konsollast: max. 1,0 kN/m
Einbauhöhe: auf Achse 1,30m

für Einbau von Geräteschienen
Einbauorte gemäß Planung:
Trockenbau 1.OG E10 - Bauabschnitt 1
Menge: 6,000 m

**01.05.35 Wandverstärkung in Montagewand, Holzwerkstoffplatte, 25mm 700/1800mm**
*** Bezugsbeschreibung
Universaltraverse aus Holzwerkstoffplatte zwischen die Stahl-Ständerprofile der Montagewand mittels verzinkter Stahllaschen und Blechschrauben befestigen. In den Einheitspreis ist das Kürzen durch Absägen auf die notwendige Länge einzukalkulieren.
Material Platte: wasserfeste Mehrschicht-Holzwerkstoffplatte
Brandschutzanforderung: EI-0
Dicke Platte: ca. 25 mm
Abmessung Platte: ca. 700/1800 mm
Konsollast: max. 1,0 kN/m

für Einbau von Rohrpoststationen
Einbauorte gemäß Planung:
Trockenbau 1.OG E10 - Bauabschnitt 1
Menge: 1,000 St

**01.05.36 Wandverstärkung in Montagewand, Holzwerkstoffplatte, 25mm 600/1000mm**
*** wie Position 01.05.35
Abmessung Platte: ca. 600/1000 mm

für Einbau von Unterverteilern
Einbauorte gemäß Planung:
Trockenbau 1.OG E10 - Bauabschnitt 1
Menge: 1,000 St

**01.05.37 PR-Konstruktion, für Parallelwandmontage, Durchgangsmaß 2100/2700mm, Rohrahmentür 2-flüglig, MSH**
PR-Konstruktion rechtwinklig zu den parallel hergestellten Flurwänden mit 2-lagiger Beplankung, als Verstärkung, Rohrahmen-Konstruktion aus MSH Profilen 100x100x4 mm, raumhoch, zur Befestigung einer Rohrahmentüranlage, Rahmen bestehend aus zwei raumhohen Pfosten in der Achse der Flurwände innerhalb der Montagewände stehend und einem Querriegel/Sturzprofil in der Deckenschürze wie im Titel zuvor beschrieben liegend, Verdübelung an Boden und Decke mittels angeschweißten Kopf- und Fußplatten 4 mm.
Breite/Höhe Rohrahmentür (Baurichtmaß): 2100/2700 mm
Raumhöhe/Wandhöhe: ca. 4,00 m
Länge Querriegel: 2100 mm
Profil Querriegel: MSH 100x100x4 mm
Höhe Randpfosten: bis 4000 mm
Profil Randpfosten: MSH 100x100x4 mm
Oberfläche: Korrosionsschutzanstrich 2-fach oder verzinkt.

Einbauorte gemäß Planung:
Trockenbau 1.OG E10 - Bauabschnitt 1
Menge: 1,000 St

**01.05.38 PR-Konstruktion, für Parallelwandmontage, Durchgangsmaß 2125/250 mm, Rohrahmentür 2-flüglig, MSH**
Rahmen bestehend aus zwei raumhohen Pfosten, ein Pfosten in der Achse der Flurwände innerhalb der Montagewände und ein Pfosten in Vorsatzschale vor einer Flurwand stehend, sowie einem Querriegel/Sturzprofil in der Deckenschürze wie im Titel zuvor beschrieben liegend, Verdübelung an Boden und Decke mittels angeschweißten Kopf- und Fußplatten 4 mm.
Breite/Höhe Rohrahmentür (Baurichtmaß): 2100/2700 mm
Raumhöhe/Wandhöhe: ca. 4,00 m
Länge Querriegel: 2125 mm
Profil Querriegel: MSH 100x100x4 mm
Höhe Randpfosten: bis 4000 mm
Profil Randpfosten: MSH 100x100x4 mm
Oberfläche: Korrosionsschutzanstrich 2-fach oder verzinkt.

Einbauorte gemäß Planung:
Trockenbau 1.OG E10 - Bauabschnitt 1
Menge: 1,000 St

#### Titel 01.06 Installationswände, Vorsatzschalen

**01.06.1 Freistehende Vorsatzschale <= 4,00 m, CW 50 (312,5 mm), Bauplatte GKBI 2x 12,5mm, 40mm MW**
Freistehende Vorsatzschale, Wanddicke >= 85 mm
Hohlraumtiefe: 250 mm bis 275 mm
Wandhöhe <= 4,00 m
UK als Metallständer CW 50, Abstand 312,5 mm
40 mm Dämmschicht aus Mineralwolle
vorhandener Befestigungsuntergrund: Stahlbeton
Beplankung: GKBI 2x 12,5 mm
Freistehende Vorsatzschale als einseitig beplankte
leichte Trennwand DIN 4103-1, Einbaubereich 1

Einbauorte gemäß Planung:
Trockenbau 1.OG E10 - Bauabschnitt 1
Menge: 30,000 m2

**01.06.2 Freistehende Vorsatzschale <= 4,00 m, CW 50 (< 312,5 mm), Bauplatte GKBI 2x 12,5mm, 40mm MW**
Freistehende Vorsatzschale, Wanddicke >= 85 mm
Hohlraumtiefe: 250 mm
Wandhöhe <= 4,00 m
Wandlänge: bis 0,25 m
UK als Metallständer CW 50, Abstand < 312,5 mm
40 mm Dämmschicht aus Mineralwolle
vorhandener Befestigungsuntergrund: Stahlbeton
Beplankung: GKBI 2x 12,5 mm
Freistehende Vorsatzschale als einseitig beplankte
leichte Trennwand DIN 4103-1, Einbaubereich 1

Einbauorte gemäß Planung:
Trockenbau 1.OG E10 - Bauabschnitt 1
Menge: 1,000 St

**01.06.3 Freispannende Vorsatzschale <= 4,00 m, CW 50 Bauplatte GKBI 2x 12,5mm, 40mm MW**
Freispannende Vorsatzschale, Wanddicke >= 85 mm
Hohlraumtiefe: 250 mm
Wandhöhe <= 4,00 m
Wandlänge: bis 0,40 m
UK als Metallständer CW 50, auf begrenzende Wände (beidseitig) bestehend aus Stahlbetonstütze bzw. Trockenbauwand
40 mm Dämmschicht aus Mineralwolle
vorhandener Befestigungsuntergrund: Stahlbeton
Beplankung: GKBI 2x 12,5 mm
als Vorsatzschale, einseitig beplankte, als freispanenden Konstruktion in Art einer Schachtwandverkleidung ausgeführt
Einbaubereich 1

Einbauorte gemäß Planung:
Trockenbau 1.OG E10 - Bauabschnitt 1, Raum 10.146A (Schleuse)
Detail: TB04 - Anschluss Vorsatzschale an Fenster
Menge: 1,000 St

**01.06.4 Direkt befestigte Vorsatzschale <=10,00 m, CD 60/27 (625 mm), Bauplatte GKBI 2x12,5mm, 30 mm MW**
Wandbekleidung, Wandhöhe <= 10,00 m
Wandhöhe: bis 4,00 m
Wandlänge: bis 0,45 m
Wanddicke >= 65 mm
Hohlraumtiefe >= 40 mm
UK aus CD 60/27, direkt befestigt
30 mm Dämmschicht aus Mineralwolle
Beplankung: GKBI 2x 12,5 mm
Wandbekleidung, innen
Ausführung: 2. (oberste) Lage der Beplankung flächengleich mit anschließenden Metallständerwänden/Installationswänden

Einbauorte gemäß Planung:
Trockenbau 1.OG E10 - Bauabschnitt 1 teilweise auf Stahlbetonstützen
Menge: 2,000 St

**01.06.5 Metall-Installationswand <= 5,05 m, CW 50 (625 mm), GKBI 2x 12,5 mm, d >= 155 mm**
Montagewand, Wandhöhe <= 5,05 m
Wanddicke >= 155 mm
UK doppelt, verlascht, als Metallständer CW 50
Beplankung: GKBI 2x 12,5 mm
Nichttragende innere Trennwand DIN 4103-1 als Montagewand,
Wandhöhe: bis 4,00 m
Wanddicke: 400 bis 580 mm
Umlaufende Anschlüsse starr, vorhandener Befestigungsuntergrund: Stahlbeton
Ausführung mit Unterkonstruktion aus verzinkten
Stahlblechprofilen DIN 18182-1,
Metallständer als Einfach-Profile CW 50, als Doppelständerwerk,
Ständerachsabstand 625 mm, Ständer durch Laschen zug-
und druckfest verbunden.
Boden und Deckenanschlüsse mit Randprofilen UW 50/40,
Beplankung beidseitig aus Gipsplatten GKBI DIN 18180
bzw. Typ H2 EN 520, imprägniert,
zweilagig, Plattendicke 2x 12,5 mm,

Einbauorte gemäß Planung:
Trockenbau 1.OG E10 - Bauabschnitt 1
Menge: 10,000 m2

**01.06.6 Metall-Installationswand <= 5,05 m, CW 50 (625 mm), GKBI 2x 12,5 mm, d >= 155 mm, Kleinfläche < 3,50m2**
Montagewand, Wandhöhe <= 5,05 m
Wanddicke >= 155 mm
UK doppelt, verlascht, als Metallständer CW 50
Beplankung: GKBI 2x 12,5 mm
Nichttragende innere Trennwand DIN 4103-1 als Montagewand,
Wandhöhe: bis 4,00 m
Wandlänge: bis 0,85 m
Wanddicke: 400 bis 580 mm
Umlaufende Anschlüsse starr, vorhandener Befestigungsuntergrund: Stahlbeton
Ausführung mit Unterkonstruktion aus verzinkten
Stahlblechprofilen DIN 18182-1,
Metallständer als Einfach-Profile  CW 50, als Doppelständerwerk,
Ständerachsabstand 625 mm, Ständer durch Laschen zug-
und druckfest verbunden.
Boden und Deckenanschlüsse mit Randprofilen UW 50/40,
Beplankung beidseitig aus Gipsplatten GKBI DIN 18180
bzw. Typ H2 EN 520, imprägniert,
zweilagig, Plattendicke 2x 12,5 mm,

Einbauorte gemäß Planung:
Trockenbau 1.OG E10 - Bauabschnitt 1
Menge: 1,000 St

**01.06.7 Außenecke m.Eckschutzsch, 50/50/0,6 Montagewand, schiefwinklig**
Außenecke ausbilden mit flexibler Eckschutzschiene 50/50/0,6 aus Stahlblech verzinkt, wandhoch einbauen und verspachteln, als Zulage für Montagewand,
Ausbildung: schiefwinklig, z. B. 135°
Menge: 8,000 m

**01.06.8 Türöffnung, Vorsatzschale, Maulweite 150 mm, B/H = 1010/2135mm, Drehtüren 1-flüglig, UA**
Türöffnung in 2-lagig beplankten Gips- bzw. Gipsfaserplatten-Vorsatzschale mit Türpfosten aus UA-Ständerprofilen UA100, raumhoch, mit Langloch inkl. aller erforderlichen Verstärkungsprofile sowie Sturzprofil und Fuß- und Deckenwinkel, 2mm stark, mit Langloch.
Bauteil: Türöffnung
Breite/Höhe (Baurichtmaß): 1010/2135 mm
Dicke Vorsatzschale: 150 mm

UW-Bodenprofile im Bereich der Türöffnung aussparen
UA-Aussteifungsprofile über Anschlusswinkel direkt mit der oberen und unteren Rohdecke verdübelt, nicht in UW-Profile eingestellt.

Einbauorte gemäß Planung:
Trockenbau 1.OG E10 - Bauabschnitt 1 und Türliste
Menge: 1,000 St

**01.06.9 Ausbildung freies Wandende, Metall-Installationswand/-ständerwand 450/150mm**
Freies Wandende ausbilden an der Installationswand mit reduziertem Anschluss an eine Metallständerwand auf gleichen Wandachse
Wandbreite Installationswand: bis 450 mm
Wandbreite Metallständerwand: 150 mm
Beplankung 2-lagig, oberste Lage mit V-Fräsung 90°
Kanten raumhoch mit Kantenschutzprofil 31/31/0,4 mm bewehren und flächig abspachteln.
Gesamte Arbeit nach Werksvorschrift ausgeführt.
Menge: 4,000 m

#### Titel 01.07 Trockenputz

**01.07.1 Trockenputz GKBI 12,5 mm, Ansetzart A im Dünnbettverfahren, Mindestdicke 17,5 bis 40 mm, B 15 cm**
Trockenputz als Wandbekleidung mit Trockenputz Ausbauplatte GKBI 12,5 mm
Ansetzart A auf ebenem Untergrund
Trockenputz als Wandbekleidung an Stützen
Breite: 15 cm, Einbauhöhe bis 4,00 m
Trockenputz aus Gipsplatten DIN 18180 bzw. Typ H2 EN
520: Ausbauplatte GKB imprägniert,
Plattendicke 12,5 mm, Verarbeitung gemäß DIN 18181.
Ansetzen im Dünnbettverfahren auf ebenem Untergrund,
Flexkleber Multi ohne mittlere Längsbahn.
Ausführung: flächengleich mit anschließenden Vorsatzschalen  Anschluss zwischen Trockenbaukonstruktionen

Einbauort: Stahlbetonstützen
Menge: 1,000 St

**01.07.2 Trockenputz GKBI 12,5 mm, Ansetzart A im Dünnbettverfahren, Mindestdicke 17,5 bis 40 mm, B 50 cm**
Breite: bis 50 cm
Menge: 1,000 St

**01.07.3 Außenecken, Eckschutzschiene 31/31/0,4 verzinkt**
Außenecke ausbilden mit Eckschutzschiene 31/31/0,4 verzinkt, wandhoch einbauen und nach Werksvorschrift verspachteln.
Menge: 4,000 m

**01.07.4 Gipsplatten GKB Typ A auf Metallflächen kleben**
Gipsplatten GKB Typ A EN 520 auf Metallflächen kleben, vollflächig
Klebefläche: Fensterrahmenprofil umlaufend

Einbauorte gemäß Planung:
Trockenbau 1.OG E10 - Bauabschnitt 1 zwischen Bettenzimmern und Schleusen für Wandanschluss auf Fensterband
Menge: 5,000 m2

#### Titel 01.08 Öffnungen/Aussparungen für Haustechnik

**Ausführungsbeschreibung 1 Öffnung (Durchbruch) herstellen, eckig**
*Öffnung (Durchbruch) herstellen, eckig*
Öffnung herstellen beidseitig (Durchbruch), eckig,
in Metallständerwände im Zuge der Herstellung der Unterkonstruktion der Metallständerwände
Dicke Wand: 150 mm

Ausführung an nichttragender innerer Trennwand wie zuvor beschrieben mit Bekleidung aus Gipsplatten,
Bauplatten Typ A bzw. DF DIN 18180,
beide Seiten jeweils 2-lagig beplankt, jeweils 2x 12,5 mm
mit Dämmschicht aus Mineralwolle 2x 40mm bis 1x 100 mm, längenspezifischer Strömungswiderstand größer gleich 5 kPa s/m2, Wechselprofile UW sind einzukalkulieren

Notwendige zusätzliche Ständerprofile aus CW-Profilen und Leibungsbekleidung werden gesondert vergütet

Wandhöhe bis 3,85 m
Ausführung im 1.Obergeschoss inkl. des hierfür erforderlichen Gerüstes

**01.08.1 Öffnung rechteckig bis 250cm2 StäWa, B 10 cm**
*** gemäß Ausführungsbeschreibung 1
Rechteckige Wandaussparung (Durchbruch) in Ständerwänden herstellen, einschließlich dem sachgemäßen dichten Anarbeiten an die Einbauten/Durchführungen auf beiden Seiten nach Beendigung der haustechnischen Montage.

Öffnungsgröße: bis 250 cm2
Breite der Öffnung: 10 bis 15 cm
Wandtyp: Einfachständerwand 150 mm
Menge: 31,000 St

**01.08.2 Öffnung rechteckig >250-400cm2; StäWa, B 30 cm**
*** gemäß Ausführungsbeschreibung 1
Rechteckige Wandaussparung (Durchbruch) in Ständerwänden herstellen, einschließlich dem sachgemäßen dichten Anarbeiten an die Einbauten/Durchführungen auf beiden Seiten
nach Beendigung der haustechnischen Montage.

Öffnungsgröße: über 250 bis 500 cm2
Breite der Öffnung: 20 bis 30 cm
Wandtyp: Einfachständerwand 100 bis 150 mm
Menge: 21,000 St

**01.08.3 Öffnung rechteckig >400-650 cm2; StäWa, B 30 cm**
Rechteckige Wandaussparung (Durchbruch) in Ständerwänden herstellen, einschließlich dem sachgemäßen dichten Anarbeiten an die Einbauten/Durchführungen auf beiden Seiten
nach Beendigung der haustechnischen Montage.

Öffnungsgröße: über 500 bis 600 cm2
Breite der Öffnung: 20 bis 30 cm
Wandtyp: Einfachständerwand 150 mm
Menge: 10,000 St

**01.08.4 Öffnung rechteckig >650-1500cm2 StäWa, B 30 cm**
*** gemäß Ausführungsbeschreibung 1
Rechteckige Wandaussparung (Durchbruch) in Ständerwänden herstellen, einschließlich dem sachgemäßen dichten Anarbeiten an die Einbauten/Durchführungen auf beiden Seiten nach Beendigung der haustechnischen Montage.

Öffnungsgröße: über 650 bis 1500 cm2
Breite der Öffnung: 30 cm
Wandtyp: Einfachständerwand 100 mm
Menge: 12,000 St

**01.08.5 Öffnung rechteckig >650-1500cm2 StäWa, B 65 cm**
*** gemäß Ausführungsbeschreibung 1
Rechteckige Wandaussparung (Durchbruch) in Ständerwänden herstellen, einschließlich dem sachgemäßen dichten Anarbeiten an die Einbauten/Durchführungen auf beiden Seiten nach Beendigung der haustechnischen Montage.

Öffnungsgröße: über 650 bis 1500 cm2
Breite der Öffnung: 50 bis 65 cm
Wandtyp: Einfachständerwand 150 mm
Menge: 12,000 St

**01.08.6 Öffnung rechteckig >1500-2000cm2 StäWa, B 40 cm**
*** gemäß Ausführungsbeschreibung 1
Rechteckige Wandaussparung (Durchbruch) in Ständerwänden herstellen, einschließlich dem sachgemäßen dichten Anarbeiten an die Einbauten/Durchführungen auf beiden Seiten nach Beendigung der haustechnischen Montage.

Öffnungsgröße: über 1500 bis 2000 cm2
Breite der Öffnung: 40 cm
Wandtyp: Einfachständerwand 100 mm
Menge: 7,000 St

**01.08.7 Öffnung rechteckig >1500-2000cm2 StäWa, B 60 cm**
*** gemäß Ausführungsbeschreibung 1
Rechteckige Wandaussparung (Durchbruch) in Ständerwänden herstellen, einschließlich dem sachgemäßen dichten Anarbeiten an die Einbauten/Durchführungen auf beiden Seiten nach Beendigung der haustechnischen Montage.

Öffnungsgröße: über 1500 bis 2000 cm2
Breite der Öffnung: 50 bis 60 cm
Wandtyp: Einfachständerwand 150 mm
Menge: 3,000 St

**01.08.8 Öffnung rechteckig >2000-2500cm2 StäWa, B 60 cm**
*** gemäß Ausführungsbeschreibung 1
Rechteckige Wandaussparung (Durchbruch) in Ständerwänden herstellen, einschließlich dem sachgemäßen dichten Anarbeiten an die Einbauten/Durchführungen auf beiden Seiten nach Beendigung der haustechnischen Montage.

Öffnungsgröße: über 2000 bis 2500 cm2
Breite der Öffnung: 50 bis 60 cm
Wandtyp: Einfachständerwand 100 bis 150 mm
Menge: 6,000 St

**01.08.9 Öffnung rechteckig >2500-3000cm2 StäWa, B 70 cm**
*** gemäß Ausführungsbeschreibung 1
Rechteckige Wandaussparung (Durchbruch) in Ständerwänden herstellen, einschließlich dem sachgemäßen dichten Anarbeiten an die Einbauten/Durchführungen auf beiden Seiten nach Beendigung der haustechnischen Montage.

Öffnungsgröße: über 2500 bis 3000 cm2
Breite der Öffnung: 70 cm
Wandtyp: Einfachständerwand 100 mm
Menge: 6,000 St

**01.08.10 Öffnung rechteckig >3000-5000cm2 StäWa, B 110 cm**
*** gemäß Ausführungsbeschreibung 1
Rechteckige Wandaussparung (Durchbruch) in Ständerwänden herstellen, einschließlich dem sachgemäßen dichten Anarbeiten an die Einbauten/Durchführungen auf beiden Seiten nach Beendigung der haustechnischen Montage.

Öffnungsgröße: über 3000 bis 5000 cm2
Breite der Öffnung: 80 bis 110 cm
Wandtyp: Einfachständerwand 150 mm
Menge: 6,000 St

**01.08.11 Leibungsbekleidungen von Öffnungen WD 150 mm, GKB**
*** Bezugsbeschreibung
Leibungsbekleidungen von Öffnungen und Nischen bis zu einer Tiefe von 15cm in Metallständerwänden bis Wanddicke 150 mm mit Gipsplatte zur Erstellung eines geschlossenen
Rahmens für die Durchführung haustechnischer
Installationen.
Bekleidung: 2 x 12,5 mm Gipsplattensteifen
Art der Platte: GKB/GKBI DIN 18180
Menge: 15,000 m

**01.08.12 Leibungsbekleidungen von Öffnungen WD 150 mm, GKF**
*** wie Position 01.08.11
Art der Platte: GKF DIN 18180
Menge: 12,000 m

**01.08.13 Aussparung, Gipsplattbekleidung Wand, < 100/100**
*** Bezugsbeschreibung
Aussparung in Gipsplattenbekleidung, in folgender Ausführung:
- Kanten sauber schneiden
- Unterkonstruktion entsprechend ausbilden, z.B. durch Auswechslungen
Bauteil: Gipsplattenbekleidung Wand 2 x12,5 mm
Größe Aussparung, eckig: < 100/100 mm
Menge: 3,000 St

**01.08.14 Aussparung, Gipsplattbekleidung Wand, < 150/200**
*** wie Position 01.08.13
Größe Aussparung, eckig: < 150/200 mm

Ausschnitt für Reparatur von evtl. beschädigten Kabeln
Menge: 5,000 St

**01.08.15 Aussparung Gipsplattbekleidung Wand, 500/500 mm**
*** wie Position 01.08.13
Größe Aussparung, eckig: 500/500 mm
Menge: 3,000 St

**01.08.16 Aussparung Gipsplattbekleidung Wand, 600/600 mm**
*** wie Position 01.08.13
Größe Aussparung, eckig: 600/600 mm
Menge: 1,000 St

**01.08.17 Aussparung Gipsplattbekleidung Wand, 600/1000 mm**
*** wie Position 01.08.13
Größe Aussparung, eckig: 600/1000 mm

z.B. für Einbau von Unterverteilern
Menge: 1,000 St

**01.08.18 Aussparung Gipsplattbekleidung Wand, 200/1500 mm**
*** wie Position 01.08.13
Größe Aussparung, eckig: 200/1500 mm
Menge: 3,000 St

**01.08.19 Aussparung Gipsplattbekleidung Wand, 700/1800 mm**
*** wie Position 01.08.13
Größe Aussparung, eckig: 700/1800 mm

z.B. für Einbau von Rohrpoststationen
Menge: 1,000 St

**01.08.20 Anarbeitung Trockenbauwand, Kabeldurchführung, Kabelbündel bis Ø 5 cm**
*** Bezugsbeschreibung
Anarbeitung Trockenbauwand an Kabeldurchführung mittels Trockenbau-Spachtelmasse, für Beplankung 2x 12,5 mm GK
Kabelbündel bis Ø 5 cm
Menge: 2,000 St

**01.08.21 Anarbeitung Trockenbauwand, Kabeldurchführung, Kabelbündel bis Ø 10 cm**
*** wie Position 01.08.20
Kabelbündel bis Ø 10 cm
Menge: 2,000 St

**01.08.22 Auswechslung Unterkonstruktion, Ständerwerk CW/UW 100/50/06**
*** Bezugsbeschreibung
Unterkonstruktion von Montagewand auswechseln, für Einbauten, Durchführung u.dgl.
Ständerwerk: Einfachständerwand
Typ Profil: CW bzw. UW 100/50/06
Art der Platte: GKB bzw. GKF nach DIn18180
Anzahl Plattenlagen: 2-lagig
Dicke Platte: 12,5 mm
Größe Auswechselung Breite: > 31 cm bis 62,5 cm entsprechend der Profilständerabstände
Zusätzliche Ständerprofile UA 100 in gesonderter Position
Menge: 18,000 St

**01.08.23 Auswechslung Unterkonstruktion, Ständerwerk CW/UW 100/50/06, nachträglich**
*** wie Position 01.08.22
Ausführung nachträglich
Menge: 6,000 St

**01.08.24 Herstellen und Schließen Deckenöffnung, 200/200mm**
*** Bezugsbeschreibung
Herstellen und Schließen Deckenöffnung für nachträglichen Kabelzug, GK-Decke 1- lagig

Öffnungsgröße: ca. 20 x 20 cm
Menge: 2,000 St

**01.08.25 Herstellen und Schließen Deckenöffnung, 400/400mm**
*** wie Position 01.08.24
Öffnungsgröße: ca. 40 x 40 cm
Menge: 2,000 St

**01.08.26 Zusätzliche Löcher TGA, Ständerwandprofile**
Herstellung von zusätzliche Löcher TGA, UA-Ständerwandprofile
Menge: 65,000 St

#### Titel 01.09 Maßnahmen für TGA E10

**01.09.1 Bekleidung, Stahlträger, 2- bis 3 seitig, GM-FH2 1x 25 mm, EI 90**
Brandschutzbekleidung von Stahlprofilen ohne Unterkonstruktion, aus Gips-Feuerschutzplatten mit Vliesarmierung, in folgender Ausführung
- Kanten der Platten versetzt stoßen und klammern
- Stöße mit Streifen, 100 mm breit, hinterlegen
Bauteil: Stahlträger
Art des Profils: UPN 200
Bekleidung dreiseitig (2x Breite, 1x Höhe)
oder zweiseitig (1x Breite, 1x Höhe)
Verhältnis U/A Stahlprofil: max. 120 1/m
Abwicklung: ab 275 mm bis 350 mm
Art der Platte: Feuerschutzplatte
Typ Platte: GM-FH2
Anzahl Plattenlagen: 1-lagig
Dicke Platte: 25 mm
Brandverhalten Platte: A1 (DIN EN 13501-1)
Feuerwiderstandsklasse (DIN EN 13501-2): EI 90
Menge: 3,000 m2

#### Titel 01.10 Maßnahmen für TGA E00

*Hinweis: Arbeiten in der Ebene 00*
Die Arbeiten finden in der Ebene 00 statt (darunterliegendes Geschoss) als Hilfsleistung für die TGA zur Verlegung und Umverlegung von Leitungen in abgehängten Zwischendecke oder in der Trockenbauwand im Bereich Bauabschnitt I

Ausführungsorte nach Planung TGA
Lichte raumhöhe bis 3,85 m
Ausführung im 1.Obergeschoss inkl. des hierfür erforderlichen Gerüstes

**01.10.1 Abstimmung Handwerker zeitl. Verlauf Maßnahmen f. TGA, E00**
Zusätzliche Abstimmung der Handwerker des AN und des Bauleiter AN mit dem zeitlichen Verlauf der Maßnahmen für AN TGA in der Ebene 00
Menge: 30,000 h

**01.10.2 Abdeckung, Bodenflächen, Milchtütenpapier, E00**
Schutzabdeckung auf Bodenflächen, zum Schutz vor Verschmutzung und Beschädigung mit beidseitig silikoniertem/PE-beschichtetem Karton, unempfindlich gegen Wasser, Flüssigkeiten und dem Stellen von Gerüsten.
Menge: 261,000 m2

**01.10.3 Abdeckung Einrichtungsgegenstände, Malerabdeckvlies, E00**
Abdecken von Bodenflächen mit Malerabdeckvlies, rutschfest, beschichtet, vor Beginn der Arbeiten auslegen und nach Beendigung zur Wiederverwendung entfernen.
Abdeckmaterial: Malerabdeckvlies
Verwendung: Abdeckung Bodenflächen
Einbauort: Innenflächen
Menge: 360,000 m2

**01.10.4 Abkleben Fenster- und Türflächen, Abdeckfolie, E00**
Abkleben von Fenster- und Türflächen inkl. den jeweiligen Rahmen im Innenbereich mit Malerfolie. Klebebänder passend zu den Rahmenmaterialien wählen. Folien nach Abschluss der Arbeiten rückstandslos entfernen und entsorgen.
Abdeckmaterial: Abdeckfolie (PE)
Verwendung: Abkleben Fenster- und Türflächen
Einbauort: Innenflächen
Menge: 120,000 m2

**01.10.5 Schutz- und Staubwand, OSB3, inkl. UK, E00**
Gedämmte Schutzwand im Gebäude aus Holzwerkstoffplatten OSB3 mit Trag- und Unterkonstruktion aus Holz. Wand als Einbruchs-, Staub- und Sichtschutz liefern, herstellen, vorhalten und abschließend beseitigen. Übergänge an die angrenzende Baukonstruktion staubdicht/ winddicht abkleben.
Dämmung mit Hartschaumplatten d=8 cm
Menge: 30,000 m2

**01.10.6 Wandbekleidung öffnen, verschließen mit Gipsplattenbekleidung 2x GKF 12,5mm, F30**
*** Bezugsbeschreibung
Öffnen der beschichteten Gipsplattenbekleidung inkl. späteres Wiederbeplanken mit zwei Lagen Gipsplatten, ohne Unterkonstruktion.
Öffnungsgröße: bis ca. 62,5cm/400 cm
Beplankung: GKF 2 x 12,5 mm
Plattentyp: DF
Brandverhalten: A1
Feuerwiderstandsklasse DIN 4102-2: F30
Bauteil: Montagewand, Vorsatzschale

Abbruchmaterial aufnehmen, abtransportieren entsorgen
Entsorgungsgebühren übernimmt der AN
Menge: 10,000 m2

**01.10.7 Wandbekleidung öffnen, verschließen mit Gipsplattenbekleidung 2x GKB 12,5mm, F0**
*** wie Position 01.10.6
Beplankung: GKB 2 x 12,5 mm
Plattentyp: A
Brandverhalten: A2-s1,d0
Bauteil: Montagewand, Vorsatzschale

Abbruchmaterial aufnehmen, abtransportieren entsorgen
Entsorgungsgebühren übernimmt der AN
Menge: 5,000 m2

**01.10.8 Rasterdecke öffnen+schließen, einlagern, Metallpaneel B/L 300/1200mm**
Decke aus Metallpaneelen, abgehängt, öffnen, Platten seitlich lagern, gelagerte Platten wieder einhängen
Deckenaufbau: Metallpaneeldecke, Raster 1200 x 300, verdecktes System, Platten demontierbar, ca. 5 kg/m2

Kleinflächen unter 5,00 m2 werden nicht gesondert vergütet.
Menge: 17,000 m2

**01.10.9 Rasterdecke öffnen+schließen, einlagern, Mineralfaser, B/L 300x1200mm**
Decke aus Mineralfaserplatten, abgehängt, öffnen, Platten seitlich lagern, gelagerte Platten wieder einhängen
Deckenaufbau: Mineralfaser Akustikdecke, Raster 1200 x 300 x 20, verdecktes System, Platten demontierbar, ca. 3,4 kg/m2

Kleinflächen unter 5,00 m2 werden nicht gesondert vergütet.
Menge: 18,000 m2

**01.10.10 Zusätzliche Abhängung für Einbauteile, MF-Rasterdecke, an Weitspannprofil**
Zusätzliche Abhängung der Unterkonstruktion der Rasterdecke, im Bereich von neuen Einbauteilen TGA, im Deckenzwischenraum, Abhängung mit Abhängekralle an Weitspannträger oder Rostwinkel von untergehangenen Decken
Belastung bis 0,25 kN

Abrechnung: nach Stück zusätzlich montierte Abhänger
Menge: 12,000 St

**01.10.11 Zusätzliche Abhängung für Einbauteile, MF-Rasterdecke, Rohdeckenbefestigung**
Zusätzliche Abhängung der Unterkonstruktion der MF- Rasterdecke, im Bereich von neuen Einbauteilen TGA, im Deckenzwischenraum, Abhängung an Rohdecke
Belastung bis 0,25 kN

Abrechnung: nach Stück zusätzlich montierte Abhänger
Menge: 24,000 St

**01.10.12 C-Weitspannprofil bis 4,00 wandbefestigt**
Weitspannträger als Durchlaufträger aus C-Stahlblechprofil, verzinkt, im Deckenhohlraum, als UK für Rasterdecken mit Mineralfaserplatten, Befestigung mit systemzugehörigen Montagewinkel an Wänden befestigen
Befestigungsgrund: Trockenbauwand/Stahlbetonwand/-decke
Abmessung HxT (mm): 102x32 mit unter Aufkantung Höhe ca. 26 mm zum Einhängen von Abhängerkrallen
Länge: bis 4000 mm
Materialstärke (mm): 2,0
mit Bohrungen für Gewindestäbe M8
Anschluss-/Montagewinkel
Länge (mm): 118
Abmessung HxB (mm): 97x97
Materialstärke (mm): 3,0
mit Bohrungen und Langlöcher für M8
inkl. Befestigungsmittel (Schraube, Beilagescheibe und Mutter)
Abmessung (mm): M8x20
Befestigung an der Wand ist kraftschlüssig herzustellen.
Einbauhöhe: bis ca. 3,30 m

Torsions- und Kippsicherung der Weitspannträger:
In fortlaufendem Abstand von max. 1500 mm sind durchlaufende Torsionssicherungen einzubringen. Verwendung
finden L-förmige, Rostwinkel, welche mittels selbstbohrender Schraube mit dem Weitspann träger verbunden werden.
Rostwinkel in gesonderter Position.

Die erforderlichen Kleinteile sind in den Meterpreis
mit einzukalkulieren.

Abrechnung nach Anzahl Weitspannträger
Menge: 7,000 m

**01.10.13 Rostwinkel 28x28mm**
Rostwinkel aus Stahlblech, verzinkt, zur Montage auf Weitspannprofile befestigen als Auflager für Unterkonstruktion.
Länge. bis 4000 mm
Abmessung HxB (mm): 28x28
Materialstärke (mm): 2,0
Lochung Durchmesser 6,5 mm

Die erforderlichen Kleinteile sind in den Meterpreis
mit einzukalkulieren.
Menge: 3,000 m

**01.10.14 Einbauleuchte in Rasterdecken herausnehmen, wieder einsetzen**
Rechteckige Langfeldleuchten oder quadratische Rasterleuchten aus den Rasterdecken ausbauen, Verbindungsstecker zum Stromnetz trennen,
und wieder einsetzen in die Aussparungen der Rasterdecken, mit dem Stromnetz verbinden inkl. Funktionsprobe

Einbauteil: rechteckige oder quadratische Einbauleuchte
Größe Aussparung, quadratisch bis 625/625 mm, Langfeldleuchten rechteckig bis 1100/500 mm
Menge: 8,000 St

**01.10.15 Lüftungsbauteile in Rasterdecken herausnehmen, wieder einsetzen**
Lüftungsbauteile, Drallventile, Lüftungsein- und -auslässe aus den Rasterdecken ausbauen, Verbindung zum Lüftungskanal trennen, und wieder einsetzen in die Aussparungen der Rasterdecken und an den Lüftungskanal anschließen
Einbauteils: runde oder quadratische Lüftungsbauteile
Größe Aussparung, quadratisch bis 625/625 mm, rund bis 250 mm
Menge: 12,000 St

**01.10.16 Durchführungen, Kabel in Decken**
Rohrdurchführung durch abgehängte Rasterdecken verfugen mit umlaufender elasto-plastischer Verfugung, überstreichbar.
Querschnitt: bis 20 mm
Menge: 4,000 St

**01.10.17 Fugenabdichtung, Acryl, <=10 mm, Wandprofil/Wand, E00**
Elasto-plastische Verfugung der Anschlüsse mit Dichtstoff auf Acryldispersionsbasis (überstreichbar), im Innenbereich, inkl. reinigen, abkleben und grundieren. Fugen anschließend glätten.
Bauteil: Wandfugen
Breite d. Fuge: <= 10 mm
Fugenmaterial: Acryl
Einbauort: Innenbereich
Menge: 19,000 m

**01.10.18 Überholungsbesch., d. Baumaßnahmen geschädigte Innenwand**
Überholungsbeschichtung im Innenbereich mit Dispersionsfarbe.
Kontrastverhältnis/Deckvermögen: Klasse 1/deckend
Glanz: matt
Nassabriebbeständigkeit: Klasse 2
Farbton: gemäß Bestand nach Ermittlung des Farbtones durch Farbmesstechnik (z.B. Color Reader)
Untergrund: Glasfaserflies/ Glasfasertapete
Bauteil :Wand
Menge: 60,000 m2

**01.10.19 Deckendurchbruch, Stb, schließen 20x20cm, 30cm, E00**
Deckendurchbruch in Stahlbetondecken schließen
inkl. Schalarbeiten im darunterliegenden Geschoss, Abstützung, Gerüst und Abdeckung
Arbeitshöhe bis 3,80 m über Fertigfußboden

Größe Durchbruch: bis 20x 20 cm
Deckenstärke: 30 cm
Menge: 7,000 St

**01.10.20 Staubschutzwand, Folienwand mit Staubschutz 4 x 6 m**
Staubschutzwand als Folienwand mit Staubschutz 4 x 6 m mit Schmutzschleuse mit Reißverschluss
Staubschutzwand bis 4 x 6 Meter, bei allen staubigen Renovierungs- und Umbauarbeiten erstellen und nach Abschluss der Arbeiten wieder rückbauen.
Im Set sind:
4 Stück Teleskop-Aluminiumstützen mit integrierten Spannfedern und Exzenterschnellverschluss
8 Stück oberflächenschonende Fuß-, Kopfplatten für Gips- und Mineralfaserplattendecken
12 Folien Spannclips um die Folie am Rohr zu befestigen
Folienschneidklinge
LDPE Folie 6µm
2 Klebe-Reißverschlüsse enthalten
mit welchen individuelle Durchgangsmöglichkeiten geschafft werden können.
Alle verwendeten Komponenten sind weitestgehend wiederverwendbar und dichthalten.
Nicht wiederverwendbare Teile sind zu ersetzen.
Menge: 4,000 St

**01.10.21 Baureinigung, bei Baubetrieb, mehrfach**
Zwischenreinigung während der Bauzeit, zum Entfernen von grober Bauverschmutzung und Verpackungsmaterialien, einschl. Entsorgung
Menge: 630,000 m2

**01.10.22 Bauschutt, gemischte Bauabfälle beseitigen**
Bauschutt und groben Unrat jeglicher Art im Gebäudeinneren, in allen Geschossen, beseitigen, durch getrenntes Sammeln, transportieren aus dem Gebäude und entsorgen in bauseits gestellten Containern.
Bauschutt (z.B. Kleinteile (Nägel, Schrauben), Zeitungen, Papiertüten, Keile, Transportkisten, Abdeckfolie, Entleerte Farbeimer, Farbrollen, Karton, Papier, Pappe, Pinsel, Steckdosen, Tapetenreste, Teppichreste etc.), Verpackungen ( nicht verunreinigte Kartonagen, restentleerte Eimer, Fässer, Styropor-/PE-Verpackungen, Kunststoffbänder, Transportkisten aus Holz, Europaletten) gemischte Materialien (z.B. gemischte Verpackungen, Folien, Umreifungsbänder, Paletten, Styropor)
die nachweislich aus wirtschaftlichen oder örtlichen Gegebenheiten nicht getrennt zu sammeln sind und nicht einem Rücknahmesystem unterliegen.

Abfallschl. nach AVV (Abfallverzeichnis-Verordnung): 170802, 150101 bis 150106
nicht schadstoffbelastet

Die Abrechnung erfolgt auf Nachweis über Wiegenoten.
Menge: 400,000 kg

**01.10.23 Bauschutt, Baustoffe auf Gipsbasis beseitigen**
Bauschutt, auf Gipsbasis im Gebäudeinneren, in allen Geschossen, beseitigen, durch getrenntes Sammeln, transportieren aus dem Gebäude und entsorgen in bauseits gestellten Containern.
Baustoffe auf Gipsbasis: Gipsplatten (Gipskartonplatten, Gipsfaserplatten und Vollgipsplatten) und Baugipse, Gipsformteile, sortenrein, Putz

Abfallschl. nach AVV (Abfallverzeichnis-Verordnung): 170802
nicht schadstoffbelastet

Die Abrechnung erfolgt auf Nachweis über Wiegenoten.
Menge: 1275,000 kg

**01.10.24 Schuttcontainer, gemischte Abfälle, Bigpack 1,0 cbm**
Schuttcontainer für gemischte Abfälle bereitstellen und entsorgen, inkl. aller Gebühren wie Transport, Stand- und Kippgebühr, u.ä. Ausführung nur auf ausdrückliche Anweisung der Objektüberwachung.
Gemischter Abbruchabfall (z.B. Kleinteile (Nägel, Schrauben), Papiertüten, Keile, Transportkisten, Abdeckfolie, Entleerte Farbeimer, Farbrollen, Karton, Papier, Pappe, Pinsel, Steckdosen, Tapetenreste etc.) der nachweislich aus wirtschaftlichen oder örtlichen Gegebenheiten nicht getrennt zu sammeln ist.

Abfallschl. nach AVV (Abfallverzeichnis-Verordnung): 170802
nicht schadstoffbelastet

Verwertungsanlage: nach Wahl des AN; inkl. fachgerechter Sicherung der nicht gefährlichen Abfälle bei Transport und Entladung, Leichtverpackungen aus Metall, Kunst- und Verbundstoffen sowie Papier, Pappe und Karton sind über die bestehenden Erfassungssysteme einer Verwertung zuzuführen.

Die Abrechnung erfolgt auf Nachweis über Registerbeleg/ Lieferschein sowie Wiegenote.

Bigpack bis 1,0 m3
Abrechnungsgrundlage: pro 1 Stück Bigpack
Menge: 3,000 St

**01.10.25 Schuttcontainer, gemischte Abfälle, Container 3 m3**
Schuttcontainer für gemischte Abfälle bereitstellen und entsorgen, inkl. aller Gebühren wie Transport, Stand- und Kippgebühr, u.ä. Ausführung nur auf ausdrückliche Anweisung der Objektüberwachung.
Gemischter Abbruchabfall (z.B. Kleinteile (Nägel, Schrauben), Papiertüten, Keile, Transportkisten, Abdeckfolie, Entleerte Farbeimer, Farbrollen, Karton, Papier, Pappe, Pinsel, Steckdosen, Tapetenreste etc.) der nachweislich aus wirtschaftlichen oder örtlichen Gegebenheiten nicht getrennt zu sammeln ist.

Abfallschl. nach AVV (Abfallverzeichnis-Verordnung): 170802
nicht schadstoffbelastet

Verwertungsanlage: nach Wahl des AN; inkl. fachgerechter Sicherung der nicht gefährlichen Abfälle bei Transport und Entladung, Leichtverpackungen aus Metall, Kunst- und Verbundstoffen sowie Papier, Pappe und Karton sind über die bestehenden Erfassungssysteme einer Verwertung zuzuführen.

Die Abrechnung erfolgt auf Nachweis über Registerbeleg/ Lieferschein sowie Wiegenote.

Bigpack bis 1,0 m3
Containergröße: bis 3 m3
Abrechnungsgrundlage: pro 1 Stück Container
Menge: 1,000 St

**01.10.26 Schuttcontainer, Baustoffe auf Gipsbasis**
Schuttcontainer für Baustoffe auf Gipsbasis bereitstellen und entsorgen, inkl. aller Gebühren wie Transport, Stand- und Kippgebühr, u.ä.

Abfallschl. nach AVV (Abfallverzeichnis-Verordnung): 170802
nicht schadstoffbelastet

Verwertungsanlage: nach Wahl des AN; inkl. fachgerechter Sicherung der nicht gefährlichen Abfälle bei Transport und Entladung

Die Abrechnung erfolgt auf Nachweis über Registerbeleg/ Lieferschein sowie Wiegenote.

Containergröße: bis 3 m3
Abrechnungsgrundlage: pro 1 Stück Container
Menge: 1,000 St

#### Titel 01.11 Beleuchtete Glaselemente

**01.11.1 LEDscreen Wandelement - LED (7525) 2,00/0,95m**
LEDscreen Wandelement - LED (7525) gemäß Produktbeschreibung LEDscreen-beleuchtetes Glaselement mit Motivdruck.
Wandelement für vertikalen, lastabgetragenen Einbau
ESG-H klar 5 mm, Weißglas eisenoxydarm nach DIN EN 12150, Glaskanten umlaufend CNC matt geschliffen,
Glasstempel nicht sichtbar (Kantenstempel),
Motivdruck (4-farbig) nach Vorgabe AG - 71211
2-seitig beleuchtet mit LED‘s ca. 14,4W/m, 24V-DC - 8 mm
Ausführung mit wechselbarem LED-Streifen
Lichtfarbe: ca. 4000-4500K Nw (Neutralweiß)
Kabelausgang 1 x ROL nach Formular "Kabelausgang" - 78913
Kabelausgang 1 x ROR nach Formular "Kabelausgang" - 78914
Kabellänge ca. 1,5 m mit offenen Drahtenden - 78115
Einbaudicke: ca. 22 mm (+/-Toleranz)
Leistung: ca. 85W (inkl. Sicherheit)
inkl. LEDscreen Tragschienen-System, in Trockenbaunische

Abmessungen B/H/L [mm]: bis 2000/950
Menge: 2,000 St

**01.11.2 LEDscreen Wandelement - LED (7525) 1,30/0,95 m**
LEDscreen Wandelement - LED (7525)
Wandelement für vertikalen, lastabgetragenen Einbau
ESG-H klar 5 mm, Weißglas eisenoxydarm nach DIN EN 12150, Glaskanten umlaufend CNC matt geschliffen,
Glasstempel nicht sichtbar (Kantenstempel),
Motivdruck (4-farbig) nach Vorgabe AG - 71211
2-seitig beleuchtet mit LED‘s ca. 14,4W/m, 24V-DC - 8 mm
Ausführung mit wechselbarem LED-Streifen
Lichtfarbe: ca. 4000-4500K Nw (Neutralweiß)
Kabelausgang 1 x ROL nach Formular "Kabelausgang" - 78913
Kabelausgang 1 x ROR nach Formular "Kabelausgang" - 78914
Kabellänge ca. 1,5 m mit offenen Drahtenden - 78115
Einbaudicke: ca. 22 mm (+/-Toleranz)
Leistung: ca. 85W (inkl. Sicherheit)
inkl. LEDscreen Tragschienen-System, in Trockenbaunische

Abmessungen B/H/L [mm]: bis 1300/950
Menge: 2,000 St

**01.11.3 LEDscreen Wandelement - LED (7525) 0,95/0,95 m**
LEDscreen Wandelement - LED (7525)
Wandelement für vertikalen, lastabgetragenen Einbau
ESG-H klar 5 mm, Weißglas eisenoxydarm nach DIN EN 12150, Glaskanten umlaufend CNC matt geschliffen,
Glasstempel nicht sichtbar (Kantenstempel),
Motivdruck (4-farbig) nach Vorgabe AG - 71211
2-seitig beleuchtet mit LED‘s ca. 14,4W/m, 24V-DC - 8 mm
Ausführung mit wechselbarem LED-Streifen
Lichtfarbe: ca. 4000-4500K Nw (Neutralweiß)
Kabelausgang 1 x ROL nach Formular "Kabelausgang" - 78913
Kabelausgang 1 x ROR nach Formular "Kabelausgang" - 78914
Kabellänge ca. 1,5 m mit offenen Drahtenden - 78115
Einbaudicke: ca. 22 mm (+/-Toleranz)
Leistung: ca. 40W (inkl. Sicherheit)
inkl. LEDscreen Tragschienen-System, in Trockenbaunische

Abmessungen B/H/L [mm]: bis 950/950
Menge: 2,000 St

**01.11.4 LEDscreen Wandelement - LED (7525) 0,95/0,95 m, AP**
LEDscreen Wandelement - LED (7525)
Wandelement für vertikalen, lastabgetragenen Einbau
ESG-H klar 5 mm, Weißglas eisenoxydarm nach DIN EN 12150, Glaskanten umlaufend CNC matt geschliffen,
Glasstempel nicht sichtbar (Kantenstempel),
Motivdruck (4-farbig) nach Vorgabe AG - 71211
2-seitig beleuchtet mit LED‘s ca. 14,4W/m, 24V-DC - 8 mm
Ausführung mit wechselbarem LED-Streifen
Lichtfarbe: ca. 4000-4500K Nw (Neutralweiß)
Kabelausgang 1 x ROL nach Formular "Kabelausgang" - 78913
Kabelausgang 1 x ROR nach Formular "Kabelausgang" - 78914
Kabellänge ca. 1,5 m mit offenen Drahtenden - 78115
Einbaudicke: ca. 22 mm (+/-Toleranz)
Leistung: ca. 40W (inkl. Sicherheit)
inkl. LEDscreen Tragschienen-System für AP

Abmessungen B/H/L [mm]: bis 950/950
Menge: 8,000 St

**01.11.5 LEDscreen Stecker (2-polig) für Anschlusskabel**
LEDscreen Stecker (2-polig) für Anschlusskabel
Stecker-Typ: AMP (2-polig)
Verschluss: Crimp- / Click-Technik, weiß
Menge: 5,000 St

**01.11.6 LEDscreen Verteiler 6-fach**
LEDscreen Verteiler 6-fach
Buchsen-Typ: AMP (2-polig)
Menge: 5,000 St

**01.11.7 LEDscreen Netzteil 24V-DC**
LEDscreen Netzteil 24V-DC
Leistung: 100W
Menge: 5,000 St

#### Titel 01.12 Sonstiges

**Ausführungsbeschreibung 2 Stundenlohnarbeiten**
*Stundenlohnarbeiten*
Stundenlöhne enthalten die Zulagen für Feiertags- ,
Samstags- und Sonntagsarbeit sowie für Überstunden.
Mit den Stundenlöhnen sind im Weiteren Fahrkosten,
Aufwendungen für Verpflegung, Übernachtung sowie
Kleinmaterialien, Einsatz von Kleinmaschinen sowie
Verbrauchsmaterialien und dgl. abgegolten.
Ein Anspruch auf Ableistung der nachstehend
genannten Stunden besteht generell nicht.
Ein Vergütungsanspruch für Zeitaufwendungen
entsteht nur, wenn die voraussichtlich benötigten Aufwendungen vor Arbeitsausführung von der
örtlichen Bauleitung des AG bestätigt/ beauftragt wurden.
Für einfache Tätigkeiten, wie Transport, Reinigung
Stemm- & Abbrucharbeiten etc., gelangen grundsätzlich
nur die Stundensätze für Bauhelfer zur Abrechnung.
Die vom AN angegebenen Stundensätze werden als
Grundlage wechselseitiger Zeitaufwandsverrechnung
zwischen AN und AG herangezogen.

**01.12.1 Stundensatz Facharbeiter**
*** gemäß Ausführungsbeschreibung 2
Stundensatz für Leistungen, welche nicht in den
Positionen erfasst sind und nur auf ausdrückliche
Anweisung der Bauleitung gegen Nachweis zur
Ausführung kommen.

Facharbeiter Trockenbau
Menge: 40,000 h

**01.12.2 Stundensatz Helfer/-in**
*** gemäß Ausführungsbeschreibung 2
Stundensatz für Leistungen, welche nicht in den
Positionen erfasst sind und nur auf ausdrückliche
Anweisung der Bauleitung gegen Nachweis zur
Ausführung kommen.

Helfer/-in Trockenbau
Menge: 40,000 h

**01.12.3 Zulage Nachtarbeit/Wochenendarbeiten**
*** gemäß Ausführungsbeschreibung 2
Zulage für Nacht-/Wochenendarbeitsstunden,
auf ausdrückliche Anforderung durch den Bauherrn
Menge: 10,000 h

**01.12.4 Dokumentation Trockenbau**
Erstellung und Übergabe der Dokumentationsunterlagen für ausgeführte Leistungen:

Zur Dokumentation der Leistungen hat der Auftragnehmer die erforderlichen Nachweise über die verwendeten Bauprodukte und Bauarten spätestens vor Abnahme zu erbringen und dem AG zu übergeben. Die Unterlagen sind 1-fach in Papierform und 1-fach in digitaler Form (Datenträger) über die Bauleitung
des AG einzureichen.

Folgende Leistungen sind zu berücksichtigen:
- Fachbauleiter- und Fachunternehmererklärung
- Herstellernachweise, Datenblätter der verwendeten Produkte, Zertifikate, Prüfzeugnisse, Zulassungen, Konformitätserklärungen und die entsprechenden Übereinstimmungserklärungen
- Leistungserklärungen für jede beschriebene Bauprodukt, das von einer harmonisierten Norm erfasst ist oder das einer Europäisch Technischen Bewertung entspricht
- Dokumentation der Bedienungsanleitungen.
- Pflege-/Wartungsunterlagen
- Geforderte Lieferscheine
- Aufmaßzeichnungen mit Eintragungen der überwachungspflichtigen bzw. brandschutzrelevanter Bauteile

Das Vorliegen der kompletten Dokumentationsunterlagen ist Voraussetzung für die Abnahme.
Menge: 1,000 St

### Los 02 Trockenbauarbeiten, BA II

*Hinweis: Hinweis zum Bauabschnitt II:*
Die Ausführung des Bauabschnitts II erfolgt zeitlich versetzt zum Bauabschnitt I. Der Auftraggeber behält sich vor, den Bauabschnitt II nicht ausführen zu lassen. Einen Anspruch auf entfallenen Gewinn etc. (Ausgleichsberechnung) kann der Auftragnehmer somit nicht daraus ableiten.

#### Titel 02.01 Metall-Deckensystem, Metalllangfeldpaneel mit GK-Fries

**02.01.1 Werk- und Detailplanung F30-Metall-Paneeldecke**
*** Pauschalposition
Erstellung einer Werk- und Detailplanung für F30-Metallpaneel-Langfeldecke, entsprechend den aktuellen Systemangaben, Technischen Richtlinien und Normen.

Es sind Grundriss- und Detailpläne, basierend
auf der Planung der Architekten sowie den örtlichen
Aufmaßen zu erstellen, in denen die Angaben der Fachingenieure und die aufgemessenen Bestandsbauteile (Lüftungsauslässe etc.) einzuarbeiten sind.

Die Werk- und Detailplanung ist zu erstellen:
- Grundrissauszug M 1:50 (1 Teilbereich)
- Detailpläne M 1:5

Detailausführungen erforderlich für:
- Friesanschluss längs und quer, mit Abhängungen
- Anschluss/Einbau Lüftungsauslässe
- Leuchteneinbau- bzw. -anbauten
- Kabeldurchführungen

Die Pläne sind den Architekten rechtzeitig zur Baufreigabe, vor Fertigung/Ausführungsbeginn, einzureichen, 1 Ausfertigungen x digital.

Korrekturen und Änderungen sind durch den AN umgehend, rechtzeitig in die Werkplanung einzuarbeiten und wieder als Pläne digital einzureichen.

Die Werkplanung ist spätestens sechs Wochen nach Auftragserteilung vorzulegen.
Menge: 1,000 psch

**02.01.2 F30 A Metall-Kassetten, Abklapp-System, Kassetten 1800 x 397 mm, weiß**
Metall-Kassette, Langfeldkassetten, Drehriegel unsichtbar, Systembreite 400 mm, Sichtflächen in weiß pulverbeschichtet komplett werkseitig nach TAIM Qualitätsstandard fertiggestellt, einbaufertig liefern und montieren von F30 A Metallkassette im Abklapp-System ohne Unterkonstruktion.
Die Elemente sind so auszuführen, dass ein leichtes Abklappen und Verschieben der Elemente über die Längsachse gewährleistet ist. Jede Kassette ist so einzeln abklappbar und abnehmbar.

Feuerwiderstand:
Feuerhemmend selbständig, F30 A für Brandbeanspruchung von oben und unten nach DIN 4102-2. Vom Bieter sind vor der Auftragserteilung folgende Nachweise vorzulegen:
Allgemein gültiges bauaufsichtliches Prüfzeugnis (ABP) für die Gesamtkonstruktion, Feuerwiderstandsdauer F30 AB von unten und oben nach DIN 4102-2 (EI 30 a<>b).

Oberfläche:
glatte und pflegeleichte Pulverbeschichtung ähnlich RAL 9010
Schichtdicke: 60-70µm

Kassettenaufbau:
allseitig mit 50 mm hohen Umbügen, zusätzlich an allen 4 Seiten mit 20 mm breiten Umkantungen nach innen
Obere Umbüge im Überlappungsbereich an allen 4 Ecken formschlüssig miteinander verbunden, für hohe Verwindungssteifigkeit auch bei häufiger Revisionierung
genaue Distanzierung der Kassettenlängsstege zueinander mit einer Fuge von 3 mm mittels eingeprägter Abstandsnoppen,
exakte Zentrierung zwischen den G - förmigen Randprofilen mit einer Fuge von 3 mm an beiden Stirnseiten ist durch Spezialgleitrollen sicherzustellen, Kassetten werkseitig an der Oberseite mit GKF Platten beplankt, welche so auszubilden sind, dass eine übergreifende Überlappung entsteht, um die Rieselsicherheit gewährleisten zu können.
Es sind keine Laminatstreifen oder Dichtungsbänder an den Längsseiten der Kassetten zulässig.
Öffnen der Kassette durch unsichtbare Drehriegel, mit integrierter Sicherungsfedern, bedienbar durch stirnseitigen Fugen. Das Anheben der Kassetten zum Öffnen ist nicht zulässig.

Herstellung und Ausführung der Systemdecke auf Basis der DIN EN 13964 und dem technischen Regelwerk des TAIM e.V.
Es sind nur nach DIN EN 13964 geprüfte sowie als solche zugelassene Systemteile anzubieten. Dies ist in einer Leistungserklärung basierend auf der Bauprodukte-Verordnung (EU) Nr. 305/2011 darzulegen.

Material: Stahlblech verzinkt, 0,7 mm
Systembreite: 400 mm
Kassettenlänge: 1800 mm
Kassettenformat: ca. 1800 x 397 mm
Kassettenrand: umlaufend scharfkantig
Längs- und Querstege: C-förmig 50/20 mm abgekantet und Überlappungen der oberen Umbüge vernietet
Distanznoppen: 3 mm an einem Längssteg,
Stirnstege mit Auflagerollen und Drehriegelverschluss

Untersicht: glatt (ohne Perforation)
Perforation in gesonderter Position

Baustoffklasse:
Die Metallkassette aus verzinktem Stahlblech, mit Akustikvlies, inkl. Pulverbeschichtung der Sichtfläche, hat nach DIN EN 13501-1 "A1" zu erreichen.

Abhängehöhe: ca. 120 cm
Einbauhöhe (UK Abhangdecke): ca. 2,70 mm
Arbeitshöhe: bis 3,80 m über Bestandsestrich
Alle hierfür erforderlichen Arbeitsgerüste und Schutzvorrichtungen sind mit dem Einheitspreis abgegolten.

Ein Anschneiden und Aufkanten der Kassetten ist nicht zulässig.

Der Auftragnehmer hat die Eignung des Bauproduktes auf Basis eines Untersuchungsberichtes für den Inneneinsatz in Gebäuden vorzuweisen. Es ist nachzuweisen, dass die angebotene Metallkassette zur Deckenverkleidung, die Richtwerte des AgBB - Bewertungsschema für VOC aus Bauprodukten einhält. NIK-Werte-Liste entsprechend dem aktuellsten Stand Juni 2021

Ein Nachweis für die Schallabsorption in Verbindung mit dem angebotenen Metalldeckenelement ist mittels Prüfzeugnis vom AN vorzulegen.

Die einzelnen Langfeldkassettendecke erhalten jeweils einen umlaufenden GK-Fries. GKF-Fries/Tragprofil in separaten Positionen.

Abrechnung: Unterdecken in m2 Deckenfläche nach DIN 18340, neueste Fassung Pkt. 5.4.1.

Einbauort Flur 10.F20
nach Deckenspiegelplanung: Deckenspiegel 1.OG - Bauabschnitt 2
Detail:
6211_ARC_5_D_TB_E03_X_GT_0014  TB14 -  Anschluss (F30) GK-Decke an MK-Decke mit LED-Band
ist zu beachten
Menge: 44,000 m2

**02.01.3 Zulage für Ausschnitt mittig über zwei Paneele 400/400mm**
*** Bezugsbeschreibung
Zulage für werksseitigen Ausschnitt in Metall-Kassette, Langfeldkassetten mit Systembreite 400 mm, Sichtflächen in weiß pulverbeschichtet im Abklapp-Schiebesystem, in Langfeldmitte über zwei Langfeldkassette hinweg mit allseitiger Aufkantung, inkl. Aussteifungsprofilen zur Aufnahme zur flächenbündigen Integration von bauseitgen Zuluftbauteile (Drallauslass) mit Kassettenuntersicht. Ausschnitte werkseitig, vor der Pulverbeschichtung
Abmessung Zuluftbauteil: 400mm x 400mm
Ausschnitt je Langfeldkassette: 400mm x 200 mm

Ausführung nach vorheriger Abstimmung mit dem AN Lüftung über die örtliche Bauleitung.
Menge: 1,000 St

**02.01.4 Zulage für Ausschnitt mittig über zwei Paneele 600/600mm**
*** wie Position 02.01.3
Abmessung Zuluftbauteil: 600mm x 600mm
Ausschnitt je Langfeldkassette: 600mm x 300 mm
Menge: 2,000 St

**02.01.5 Zulage, Perforation Rg 0,7 - 4%, mit schwarzem Vlies**
Zulage Perforation Rg 0,7 - 4%- schwarzes Vlies zur Deckenposition für perforierte Ausführung mit ca. 10 mm lochfreiem Rand an der Längsseite und ca. 25 mm lochfreiem Rand an der Stirnseite, inkl. werkseitig vollflächig eingeklebtem Akustikvlies

Lochung nach DIN 24041: Rg 0,7 - 4%
Lochdurchmesser: 0,7 mm
Lochanordnung: gerade
Lochanteil: 4,0 %
Vlies: schwarz, werkseitig eingeklebt

Die Kombination aus Perforation und Vlies erreicht dabei einen Schallabsorptionsgrad von "Alpha W = 0,75 (L)" (Prüfwert für Absenkhöhe von 200 mm)
Schallabsorptionsklasse: D
Gemäß DIN EN ISO 11654 ist die Klasse D ohne zusätzliche Einlagen zu erreichen. Ein entsprechendes Prüfzeugnis in Verbindung mit dem angebotenen Metalldeckenelement ist vor Auftragserteilung beizubringen.

Das Vlies hat die Anforderungen des AgBB-Prüfkonzeptes entsprechend den Zulassungsgrundsätzen zur gesundheitlichen Bewertung der Emissionen von flüchtigen organischen Verbindungen aus Bauprodukten zu erfüllen. Ein entsprechender Nachweis ist beizulegen.

Abrechnung: m2 belegte Fläche
Menge: 39,000 m2

**02.01.6 LED Leuchte HCL als Zulage zur Pos. F30-Metall-Paneeldeckel**
*** Bezugsbeschreibung
LED Leuchte HCL
als Zulage zur Pos. F30-Metall-Paneeldecke.
Flächenbündig, rahmenlos in Kassettenmitte eingebaut LED-Inlay-Leuchte, einschl. allseitiger Aufkantung und Aussteifungsprofilen, mit 10 mm lochfreien Rand um die Leuchte, keine Durchdringung der oberen Brandschutzabdeckung der Kassette, Ausführung als selbsttragendes und verwindungssteifes Gehäuse aus vorlackiertem Stahlblech mit LED-Platinen und Betriebsgerät (Treiber), extraflach, mittels Befestigungssatz in Metallkassette montiert, opale Leuchtenabdeckung mit hoher Lichtdurchlässigkeit für gleichmäßige Oberflächenausleuchtung, zu Wartungszwecken demontierbar, Austausch von der Deckenunterseite möglich, Elektroanschluss über vormontiertes Anschlusskabel (Länge ca. 1,2 m, Wielan-Steckverbindung), Kabeldurchführung durch die obere Brandschutzabdeckung, Beistellung und Übergabe Kupplungs-Gegenstück für Montage durch Elektrofachpersonal an bauseitige Elektroanlage, Abmessungen der Leuchte ca. LxB 1152x59 mm, Leuchtenlichtstrom 3150 lm,
Systemleistung 32W
Betriebsgerät (Treiber) DALI2-dimmbar
Lichtfarbe 2700-6500K

Einschl. Anschluss an bauseitig montierte Steckverbindung, betriebsfertig
Menge: 6,000 St

**02.01.7 LED Leuchte als Zulage zur Pos. F30-Metall-Paneeldeckel**
*** wie Position 02.01.6
LED Leuchte als Zulage zur Pos. F30-Metall-Paneeldecke.

Leuchtenlichtstrom 5551 lm,
Systemleistung 54W
Betriebsgerät (Treiber) schaltbar
Lichtfarbe 4000 K,

Einschl. Anschluss an bauseitig montierte Steckverbindung, betriebsfertig
Menge: 2,000 St

**02.01.8 G-Tragprofilmontage, verdeckte Ausführung mit GK-Fries**
Systemgerechtes G-Tragprofilmontage mit Flachrundschraube M6 x 16 mm, Mutter M6 und Scheibe M8 am GKF-Fries zweilagig verschrauben, in verdeckter Ausführung inkl. Längsverbindern.
Material: Stahl verz. 20/78/20/20/1,5 mm

Abhanghöhe: ca. 118 cm
Einbauhöhe (UK Unterkonstruktion): ca. 2,72 m
Arbeitshöhe: bis 3,80 m über Bestandsestrich
Alle hierfür erforderlichen Arbeitsgerüste und Schutzvorrichtungen sind mit dem Einheitspreis abgegolten.
Menge: 43,000 m

**02.01.9 L-Tragprofilmontage, verdeckte Ausführung mit GK-Fries**
Systemgerechtes L-Tragprofilmontage mit Flachrundschraube M6 x 16 mm, Mutter M6 und Scheibe M8 am GKF-Fries zweilagig verschrauben, in verdeckter Ausführung, mit Distanzprägung (Anschlagdämpfung)
Material: Stahl verz. 20/68//1,5 mm

Abhanghöhe: ca. 150 cm
Einbauhöhe (UK Unterkonstruktion): ca. 2,720 m
Menge: 7,200 m

**02.01.10 Zulage, Eck-Verbinder G-/L-Tragprofil**
Zulage für Eck-Verbinder für die Verbindung von Innenecken aus G-Tragprofil der Längsseiten und L-Tragprofil der Stirnseiten.
Menge: 8,000 St

**02.01.11 Bewegungsfuge als Zulage für G-Tragprofil**
Ausbildung einer Bewegungsfuge als Zulage für G-Tragprofimontage, inkl. Trennung de Profils im Bereich der Bewegungsfuge und einseitige Befestigung des Längsverbinders, Hinterlegung weiß
Menge: 2,000 St

**02.01.12 Anschluss m. GKF-Fries F30, Abhangh.115 cm, Flurlängsseite Breite bis 420mm, für Lichtband**
*** Bezugsbeschreibung
Wandanschluss F30, für abklapp- und verschiebbare Kassetten mit Fries, mit variabler Friesbreite des GKF-Frieses als Formteil, flurlängsseitig, bestehend aus einem horizontalen doppelten GKF-Streifen, 2 x12,5 mm, von der Decke mit einem teleskopierbaren Abhänger und Sicherungselement im Querschnitt des Frieses abgehängten Deckenprofil aus Stahl verz. 1,0 mm, Wandanschluss mit U-Profil inkl. Anschlussdichtung herstellen und zusätzliches U-Querprofil im Abstand wie Abhängung.
Eckformteil und U-Formteil aus 1 x 12,5 mm starken GKF-Plattensteifen mit Wandanschluss wie doppelter GKF-Streifen (bei Eckformteil ) und Anschluss an doppelten GKF-Streifen oberhalb (Eckformteil 1x U-Formteil 2x) mit Abstand von ca. 20 mm untereinander zur Integration eines LED-Profils. Auffüllung des Abstandes zwischen den Formteilen mit 12,5 mm starken Plattensteifen, Breite 20 mm Abmessungen: Eckformteil 160 x 80 mm; U-Formteil 80 x 130 x 80 mm
Das U-Formteil dient der Aufnahme des G-Profil, wie vor beschrieben.
Flexibles aufquellendes Dichtband 25-30 mm, das unter Temperatur- einwirkung mit hohem Druck aufschäumt und einen druckfester Schaum bildet, innerhalb der Formteilkante des F30-Metall-Paneeldecke anbringen.

Feuerwiderstandsdauer F30 AB von unten und oben nach DIN 4102-2 (EI 30 a<>b).

Material:
GKF-Streifen aus Gipsplatten GKF
Dichtband: Baustoff auf Blähgraphitbasis, Rollenmaterial
Rohdichte [kg/m³]: 1200 (±10 %), Reaktionsbeginn [°C]: ab ca. 190, Aufschäumfaktor [x-fach]: 18 bis 38 bei 1,5 mm (550 °C; 30 Min.; mit Auflast), Wirkungsrichtung: dreidimensional
Entstehender Blähkörper: feste, stabile Masse
Blähdruck [N/mm2]: 0,80 bei 1,5 mm (300 °C, Verfahren 4)

Befestigung mit Abhängung aus Ober- und Unterteil mit mechanischer Sicherung an Stahlbetondecke
Befestigungsgrund Wandanschluss: Trockenbau/Betonwand/-stützen

GKF-Friesbreite Untersicht: bis 320 mm
GKF-Friesbreite verdeckt oberhalb: bis 420 mm
Gesamtaufbauhöhe von Unterkante Kassette bis Oberkante vertikaler Gipsplattenstreifen beträgt: max. ca. 100 mm.

Befestigung: Die Befestigungsmittel sind nach statischen Erfordernissen, dem vorhandenen Befestigungsuntergrund zu wählen.
Die Montage erfolgt waag- und fluchtgerecht.
Abhängehöhe: bis 115 cm
Einbauhöhe (UK Abhangdecke): ca. 2,70 m
Arbeitshöhe: bis 3,80 m über Bestandsestrich
Alle hierfür erforderlichen Arbeitsgerüste und Schutzvorrichtungen sind mit dem Einheitspreis abgegolten.

Abrechnung: in lfm Wandanschluss

Ausbildung von Anschlüssen und Fugen für Brandschutzanforderung von unten und oben.
Menge: 21,500 m

**02.01.13 Anschluss m. GKF-Fries F30, Abhangh.115 cm, Flurlängsseite B bis 360mm, ohne Lichtband**
*** wie Position 02.01.12
mit einem Eckformteil (ohne U-Formteil) aus 1 x 12,5 mm starken GKF-Plattensteifen ohne Integration eines LED-Profils, ohne Auffüllung mit Plattensteifen
Abmessungen: Eckformteil 235 x 80 mm

GKF-Friesbreite Untersicht: bis 240 mm
GKF-Friesbreite verdeckt oberhalb: bis 360 mm
Menge: 21,500 m

**02.01.14 Anschluss m. GKF-Fries F30, Abhangh. 115 cm, Flurstirnseiten Breite bis 600 mm**
*** wie Position 02.01.12
flurstirnseitig, und einem horizontalem Abdeckstreifen über das L-Tragprofil hinweg

zusätzlich Auflagenwinkel (20/20/1,5 mm) für Anfangs/Endkassetten an der Flurstirnseite anbringen.

GKF-Friesbreite Untersicht: bis 500 mm
GKF-Friesbreite verdeckt oberhalb: bis 600 mm
Menge: 5,100 m

**02.01.15 Fries, L-förmiger Richtungswechsel**
Zulage für die Ausbildung von rechtwinkligen Richtungswechseln der GKF-Deckenfriese, wie zuvor beschrieben, von Fries an der Flurlängsseite zum Fries an der Flurstirnseite, abgehängt (Eckausbildung), inkl. Anpassung der Unterkonstruktion
Menge: 4,000 St

**02.01.16 Friesanschluss F30, Stirnseite/Längsseite**
Zur Montage der stirnseitigen GKF-Formteilfriese das GKF-
Formteilfries an den seitlichen Stößen beschneiden, den oberen GKF-Schenkel ausklinken.
Am längsseitigen Fries einen Abschnitt UD-Profil als Anschlag für den stirnseitigen Fries montieren (mit Schnellbauschrauben in das durchlaufende Deckenprofil) und dort das stirnseitige Fries verschrauben.
Bei der Montage überlappen sich die GKF-Formteile von
Längs- und Stirnfries.
Vor/beim Einsetzen des Stirnformteils Klebepaste auf Wasserglasbasis auf die Schnittkanten geben.
Stöße fachgerecht zu verspachteln, stumpfe Stoßkante der Überdeckung mit einem 12,5 mm GKF-Streifen (Länge =125 mm, Breite =100 mm) überdecken

Abrechnung: nach Stück Stirnfriese
Menge: 2,000 St

**02.01.17 Bewegungsfuge als Zulage für GKF-Friese mit Lichtband**
Bewegungsfuge, als Zulage für Unterdecke (GKF-Friese) mit GKB-Platten hinterlegt, Deckenprofil unterbrochen, für Flurlängsseite Breite bis 420mm, für Fries mit Lichtband.
Hinterlegung in Breite des Frieses inkl. senkrechter Abdeckung der Schnittkanten des doppelten GKB-Steifens (über der Metalldecke, nicht Wandanschlussseite)
GKB-Platten Hinterlegung auch der Formteile (Eck- und U-Formteil) inklusive; Auffüllung des Abstandes zwischen den Formteilen auf einer Länge von 20 mm unterbrechen

Bauteil: GKF-Fries

Einbauort: Flur 10.F20,
Deckenspiegelplanung: Deckenspiegel 1.OG - Bauabschnitt 2
Detail: TB15 - Dehnungsfuge (F30) GK-Decke
Menge: 1,000 St

**02.01.18 Bewegungsfuge als Zulage für GKF-Friese ohne Lichtband**
Bewegungsfuge, als Zulage für Unterdecke (GKF-Friese) mit GKB-Platte hinterlegt, Deckenprofil unterbrochen, für Flurlängsseite Breite bis 420mm, für Fries mit Lichtband
Hinterlegung in Breite des Frieses inkl. senkrechter Abdeckung der Schnittkanten des doppelten GKB-Steifens (über der Metalldecke, nicht Wandanschlussseite). GKB-Platten Hinterlegung des Eck-Formteils inklusive

Bauteil: GKF-Fries

Einbauort: Flur 10.F20,
Deckenspiegelplanung: Deckenspiegel 1.OG - Bauabschnitt 2
Detail: TB15 - Dehnungsfuge (F30) GK-Decke
Menge: 1,000 St

**02.01.19 Anschluss Stütze, eckig, GKF-Fries, zweilagig, 3-seitig 15/80cm**
Anpassen und Anarbeiten Trockenbau im Anschlussbereich von Einbauteilen, eckig, in folgender Ausführung:
- Unterkonstruktion für Stützen anpassen
- Gipsplatten GKF mit gleichmäßigem Abstand an die Stütze heranführen
- Fuge mit überstreichbarem, elastischem Material ausfüllen und glätten
Breite: bis 15 cm
Länge: bis 80 cm
Ausführung an Deckenfriesen GKF, Anschlüsse 3-seitig, Bekleidung aus Gipsplatten, Bauplatten Typ A, Dicke 12,5 mm, Arbeitshöhe der zu bearbeitenden oder zu bekleidenden Fläche bis 3,80 m über der Standfläche des hierfür erforderlichen Gerüstes.

Einbauteil: Pfeilervorlage oder Stützenvorlageaus Stahlbeton
Menge: 3,000 St

**02.01.20 Demontieren Platten, Unterdecke, Lagern**
Öffnen von elementierten Unterdecken durch Herausnehmen eingelegter Platten sowie Lagern der Platten bis zum Wiedereinbau; für nachträgliche Arbeiten an der Rohdecke.
Deckensystem : Langfeld-Metalldecke
Abmessung Platte bis 2,00 x 0,30 m
Menge: 2,500 m2

**02.01.21 Schließen Unterdecke, Wiedereinbau**
Schließen der Unterdecke durch Wiedereinbau seitlich gelagerter Platten; nach nachträglichen Arbeiten an der Rohdecke.
Deckensystem : Langfeld-Metalldecke
Abmessung Platte bis 2,00 x 0,30 m
Menge: 2,500 m2

**02.01.22 Deckenausschnitt für Leuchten eckig, 1150x850 mit Aufkantung F30**
Zulage für werksseitigen Ausschnitt in Metall-Kassette, Langfeldkassetten mit Systembreite 400 mm, Sichtflächen in weiß pulverbeschichtet im Abklapp-Schiebesystem, in Langfeldmitte mit allseitiger Aufkantung, inkl. Aussteifungsprofilen zur Aufnahme zur flächenbündigen Integration von bauseitgen Langfeldleuchten ohne Rahmen
Das Leuchtenlangfeldplattenelement ist je nach verwendetem Unterkonstruktionssystem abklapp- und verschiebbar.
Ausschnitte werkseitig, vor der Pulverbeschichtung
Anforderungen an den Feuerwiderstand (EI 30 a<>b)

Ausschnitt: 1150mm x 850 mm
Menge: 7,000 St

**02.01.23 Brandschutzummantelung, Einbauleuchte, EI 30**
Brandschutzummantelung für Aussparungen der Einbauleuchten, Ummantelung geschraubt
Bauteil: Brandschutzummantelung
Art des Einbauteils: Einbauleuchte
Größe Aussparung, eckig: 1150/850 mm
Höhe Aussparung: 100 mm
Feuerwiderstandsklasse (DIN EN 13501-2): EI 30 (a<-b)
Menge: 7,000 St

**02.01.24 Lautsprecherausschnitt, rund 250 mm, F30**
Herstellen von runden Öffnungen in den Metalldeckenelementen, für den bauseitigen Einbau von beigestellten Lautsprechern mit Auflagerand, jedoch ohne Anschluss der Lautsprecher. Die Lage des Lautsprechers ist mittig und innerhalb einer Kassette, Ausschnitte werkseitig, vor der Pulverbeschichtung

Lausprechergröße (Ø): 200 bis 250 mm
Menge: 4,000 St

**02.01.25 Brandschutzummantelung, Lautsprecherausschnitt, F 30**
Brandschutzummantelung für Lautsprecherausschnitt in Unterdecke, Ummantelung geschraubt
Bauteil: Unterdecke
Art des Einbauteils: Lautsprecherausschnitt
Art der Platte: Feuerschutzplatte
Typ Platte: DF
Anzahl Plattenlagen: 2-lagig
Dicke Platte: 12,5 mm
Anzahl Seiten: 5-seitig
Befestigungsmittel: Schnellbauschrauben
Typ Profil: CD 60/27/06
Feuerwiderstandsklasse (DIN EN 13501-2): EI 30 (a<-b)
Größe Aussparung, rund: 200 -250mm
Lichte Höhe: 100 - 150 mm
Menge: 4,000 St

**02.01.26 Verstärkung Metall-Langfeldkassetten**
Verstärkungen der Metallkassette, Kassettenformat: 1800 x 397 mm, für Anbauten in der Mitte der Metall-Langfeld-Kassetten (Rauchmelder, Lautsprecher, deckenhängende Displays etc.),
mit oberseitiger Holz-, Gips- bzw. Stahlblechverstärkung,
für Punktlast: bis 1,5 kg

Abmessungen Bauteile:
Rauchmelder ca. 30 x 30 cm
Anzeigedisplay/Antenne ca. 40 x 30 cm
für Anbauleuchte ca. 40 x 15 cm
Menge: 5,000 St

**02.01.27 Verstärkung Abhängung für Einbauteile, zusätzl. Abhängung**
Verstärkung bzw. zusätzliche Abhängung der Unterkonstruktion der Friese für Metallkassettendecke, bei Überschreitung der zulässigen Flächenlast, im Bereich von Ein- und Anbauteilen wie z.B. Einbauleuchten, Anbauleuchten, Beschilderung, Lüftungsein- und -auslässen etc., die nicht gesondert an der Rohdecke befestigt sind.

Abrechnung: nach Stück zusätzlich montierte teleskopierbare Abhänger und Sicherungselement
Menge: 35,000 St

**02.01.28 Verstärkung Abhängung für Einbauteile, Gewindestangen M6**
Verstärkung bzw. zusätzliche Abhängung der Unterkonstruktion der Friese für Metallkassettendecke, bei Überschreitung der zulässigen Flächenlast, im Bereich von Ein- und Anbauteilen wie z.B. Einbauleuchten, Anbauleuchten, Beschilderung, Lüftungsein- und -auslässen etc., die nicht gesondert an der Rohdecke befestigt sind.

Abrechnung: nach Stück montierte Gewindestangen M6
Menge: 28,000 St

**02.01.29 UA75 Weitspannträger 2,25m wandbefestigt**
Weitspannträger im Deckenhohlraum, als UK für GK-Unterdecke/Randfries und Metallunterdecke,
aus UA 75-Profil, Befestigung mit systemzugehörigen Montagewinkeln an Wänden,
Gewicht Unterdecke: bis 25 kg/m2
Achsabstand: ca. 1,00 m bzw. nach System
Befestigungsgrund: Trockenbauwand/Stahlbeton
Einbauhöhe: bis ca. 3,30 m
Spannweite/Einzellänge: 2,25 m
Abrechnung nach Anzahl Weitspannträger
Menge: 8,000 St

**02.01.30 Bohrung, Kabeldurchführung bis 20 mm**
Bohrungen für Kabeldurchführung bis 20 mm in vorbeschriebenen F30-Metallpaneelen mit Gipslattenabdeckung herstellen, Kabel durchführen und abdichten.
Menge: 8,000 St

#### Titel 02.02 Hygiene-Deckensystem, Akustik/Hygiene-Rasterdecke mit GK-Fries

**02.02.1 Hygiene-Deckensystem mit Mineralplatte 20mm (quadratisch), Abhangh. 85 cm, Friesanschluss**
*** Bezugsbeschreibung
Hygiene-Deckensystem mit Mineralplatte 20mm (quadratisch), vlieskaschiert, sichtbares Tragsystem mit 24 mm breiten Profilen, herausnehmbar, für den Einsatz als Hygiene- und Reinraumdecke, abwischbar, wischdesinfizierbar, ISO-Klasse 3, mit Unterkonstruktion abhängen, inkl. Ausrichten und Nivellieren der Unterkonstruktion.
Ausführung als Unterdecken ohne Wandanschluss mit Einfassung aus flächengleichen Gipsplattenflächen.
Die GKB-Fries/die GKB-Decke werden in einer separaten. Position beschrieben.

Deckenraster LxB (mm): 625x625

Technische Daten:
Mineralplatten nach DIN EN 13964 und DIN 18177
Verwendbarkeitsnachweis gemäß EU-Bau PVO:
CE-Kennzeichen und Leistungserklärung (DoP)
Luftdurchlässigkeitsklasse: PM 1
Formaldehydklasse: FH 1
Abgabe VOC: TVOC 1

Farbe: weiß, endbehandelt
Lichtreflexionsgrad: ca. 84 (ISO 7724-2, ISO 7724-3)
Baustoffklasse: A2-s1,d0 nach DIN EN 13501-1
Kante: 3, ringsum scharfkantig, versiegelt
Plattenstärke: 20 mm
Schallabsorption: Alpha w = 0,95, Absorptionsklasse A (EN ISO 11654)
NRC = 0,95 (ASTM E 1264)
Schall-Längsdämmung: Dn,f,w= 24 dB (EN ISO 10848)
Feuchtigkeitsbeständigkeit: bis 100% RH
Reinraumklasse: ISO 3 nach ISO 14644-1

Anforderung:
Wischdesinfizierbar in Anlehnung an DIN EN 16615:2015, DIN EN ISO 15883.
Abwaschbar und scheuerbeständig gem. ASTM 2486;
ASTM 4828.
Hydrophobe Oberfläche.

Stahlblechprofile, verzinkt, Sichtseite matt weiß.
Sichtflächen höhengleich, kein Auflegen der Profile.

Befestigung:
über Schnellabhänger an Betondecke, D 4 mm
mit Hauptschiene Abmessung LxBxH (mm): 3700x24x38
mit Querschiene: Abmessung LxBxH (mm):1200x24x32 und
Abmessung LxBxH (mm): 600x24x32
sowie Wandprofile ca. 3000x32x19 0,5 mm stark, seitlich an Gipsplatten-Friese montiert, als Übergangsprofil zum GK-Fries oder GK-Decke glatt, Untersicht ca. 19 mm, als Übergang auf die GK-Platten (12,5 mm), alle Innen- und Außenecken sauber in Gehrung geschnitten, das Profil und GK-Platte werden miteinander verschraubt.
Das GK-Fries/die GK-Decke ist in einer sep. Position beschrieben.
und erforderliche Verbindungsprofile (Verbinder, T-Verbinder, Querverbinder, Verbindungswinkel usw.), Sichtseiten weiß

UK-Rohdecke bis Rückseite Platte:
Abhanghöhe (mm): bis 90 cm
OKF-Fußboden bis UK-Unterdecke:
Einbauhöhe (mm): 3,00 m
Arbeitshöhe: bis 3,80 m über Bestandsestrich
Alle hierfür erforderlichen Arbeitsgerüste und Schutzvorrichtungen sind mit dem Einheitspreis abgegolten.
Passplatten sind vor Ort herzustellen.
Menge: 49,000 m2

**02.02.2 Hygiene-Deckensystem mit Mineralplatte 20mm (quadratisch), Abhangh. 115 cm, Friesanschluss**
*** wie Position 02.02.1
UK-Rohdecke bis Rückseite Platte:
Abhängehöhe (mm): bis 115 cm
OKF-Fußboden bis UK-Unterdecke:
Einbauhöhe (mm): 2,70 m
Menge: 9,000 m2

**02.02.3 GKB-Zwischenfries, U-förmig, Abhangh. 85 cm Friesbreite 100-150 mm**
Gipsplatten-Deckenfriese U-förmig, abgehängt, als Friesanschluss für vorgenanntes Hygiene-Deckensystem als Zwischenfries ohne in variablen Friesbreiten, niveaugleich
Wandprofil separat in Pos. Hygiene-Deckensystem.

Friesen mit zweiseitiger Aufkantung aus Gipskarton-Faltplatten mit werkseitig vorgefertigten V-Fräsungen, 12,5 mm dick, ungelocht 1-lagig, einschl. erforderlicher Unterkonstruktion für Abhängung an bestehenden ebenen Stahlbeton-Rohdecken aus verzinktem Stahlblechprofil DIN 18182-1, als Tragprofile CD 60/27, Abhängung und Befestigung mit Abhängung aus Ober- und Unterteil mit mechanischer Sicherung sowie Anpassung an angrenzenden anderen Gewerken.

Höhe des Friese (Aufkantung): 50 mm
Breite des Frieses (mm): 100 mm bis 150 mm
Einbauhöhe: 3,00 m
Abhanghöhe: 85 cm

Die Tragfähigkeit der Konstruktion zur zusätzlichen Anbindung an angrenzende Unterdecke-Systeme ist sicherzustellen.
In den Ecken sind die Profile sauber auf Gehrung zu stoßen.
Die Leistung beinhaltet alle erforderlichen Kleinteile als
auch die Anpassarbeiten an das vorhandene Hygiene-Deckensystem.
Menge: 6,250 m

**02.02.4 GKB-Wandfries, L-förmig, Abhangh. 85 cm Friesbreite 300 -500 mm**
*** Bezugsbeschreibung
Gipsplatten-Deckenfriese L-förmig, abgehängt, als Friesanschluss für vorgenanntes Hygiene-Deckensystem mit Wandprofil in variablen Friesbreiten, niveaugleich
Wandprofil in Pos. Hygiene-Deckensystem.

Friesen mit einseitiger Aufkantung aus Gipskarton-Faltplatten mit werkseitig vorgefertigten V-Fräsungen, 12,5 mm dick, ungelocht 1-lagig, einschl. erforderlicher Unterkonstruktion für Abhängung an bestehenden ebenen Stahlbeton-Rohdecken aus verzinkten Stahlblechprofilen DIN 18182-1, als Tragprofile CD 60/27, Abhängung und Befestigung mit Abhängung aus Ober- und Unterteil mit mechanischer Sicherung .inkl. des Wandanschluss mit U-Profil, Wandanschlussprofil als Stahlblechprofil, Dimension 27/28/27/0,6 m sowie Anpassung an angrenzenden Wänden und anderen Gewerken.

Höhe des Friese (Aufkantung): 50 mm
Breite der Friese bis max. 1000 mm (ansonsten Abrechnung über GKB-Unterdecke glatt
Breite des Frieses (mm): 300 mm bis 500 mm
Einbauhöhe: 3,00 m
Abhanghöhe: 85 cm

Die Tragfähigkeit der Konstruktion zur zusätzlichen Anbindung an angrenzende Unterdecke-Systeme ist sicherzustellen.
In den Ecken sind die Profile sauber auf Gehrung zu stoßen.
Die Leistung beinhaltet alle erforderlichen Kleinteile als
auch die Anpassarbeiten an das vorhandene Hygiene-Deckensystem.
Menge: 12,500 m

**02.02.5 GKB-Wandfries, L-förmig, Abhangh. 85 cm Friesbreite > 500 - 750 mm**
*** wie Position 02.02.4
Breite des Frieses (mm): > 500 mm - 750 mm
Menge: 14,500 m

**02.02.6 GKB-Wandfries, L-förmig, Abhangh. 85 cm Friesbreite > 750 bis < 1000 mm**
*** wie Position 02.02.4
Breite des Frieses (mm): > 750 mm bis < 1000 mm
Menge: 14,500 m

**02.02.7 GKB-Wandfries, L-förmig, Abhangh. 115 cm Friesbreite 200 -300 mm**
*** wie Position 02.02.4
Abhanghöhe: 115 cm
Breite des Frieses (mm): 200 mm bis 300 mm
Menge: 6,000 m

**02.02.8 GKB-Wandfries, L-förmig, Abhangh. 115 cm Friesbreite > 300 - 500 mm**
*** wie Position 02.02.4
Abhanghöhe: 115 cm
Breite des Frieses (mm): > 300 mm - 500 mm
Menge: 2,000 m

**02.02.9 GKB-Wandfries, L-förmig, Abhangh. 115 cm Friesbreite > 500 - 750 mm**
*** wie Position 02.02.4
Abhanghöhe: 115 cm
Breite des Frieses (mm): > 500 mm - 750 mm
Menge: 2,000 m

**02.02.10 GKB-Wandfries, L-förmig, Abhangh. 115 cm Friesbreite > 700 bis < 1000 mm**
*** wie Position 02.02.4
Abhanghöhe: 115 cm
Breite des Frieses (mm): > 750 mm bis < 1000 mm
Menge: 6,000 m

**02.02.11 Fries, L-förmiger Richtungswechsel, 1x 12,5 mm, alle Friesbreiten**
Zulage für die Ausbildung von rechtwinkligen Richtungswechseln der GKB-Wandfriese, wie zuvor beschrieben, abgehängt (Eckausbildung)
Menge: 20,000 St

**02.02.12 Unterdecke glatt, Grund- und Tragprofil CD 60/27, GKB 1x12,5 mm, Abhangh. 85 cm**
Unterdecke DIN 18168-1 mit Metall-UK CD 60/27 als Grund- und Tragprofil, 950/1000/500, optionale Randbefestigung
Beplankung aus GKB 12,5 mm
Beanspruchungsklasse: Klasse A

Einbauhöhe: 3,00 m
Abhanghöhe: 85 cm.
Arbeitshöhe: bis 3,80 m über Bestandsestrich
Alle hierfür erforderlichen Arbeitsgerüste und Schutzvorrichtungen sind mit dem Einheitspreis abgegolten.
Passplatten sind vor Ort herzustellen.

Befestigungsuntergrund: Stahlbeton
Ausführung der Unterkonstruktion aus verzinkten
Stahlblechprofilen DIN 18182-1, als Grund- und Tragprofile CD 60/27, Befestigung mit Abhängung aus Ober- und Unterteil mit mechanischer Sicherung
Decklage aus Gipsplatten GKB DIN 18180 bzw. Typ A EN 520:
einlagig, Plattendicke 12,5 mm, Verarbeitung gemäß DIN 18181.

Die Tragfähigkeit der Konstruktion zur zusätzlichen Anbindung an angrenzende Unterdecke-Systeme ist sicherzustellen.
Die Leistung beinhaltet alle erforderlichen Kleinteile als auch die Anpassarbeiten an das vorhandene Hygiene-Deckensystem oder GKB-Friese.
Menge: 18,000 m2

**02.02.13 Höhengleicher Übergang Mineralplattendecke zu GK-Decke glatt**
Höhengleicher Übergang zwischen Mineralfaser-Rasterdecken und glatter GK-Decke, mit einem vertikalen Aufkantung (analog Friesausbildung) aus GKB-Streifen 12,5 mm am Deckenrand, zur höhengerechten Aufnahme des Wandprofiles der vor beschrieben Hygiene-Decke mit Mineralfaserplatten.
für flächengleiche Höhe von Gipsplattenbeplankung der glatten Unterdecke und der Einlegeplatten der Hygienedecke.
Unterseite des Wandprofils bleibt sichtbar, inkl. Ausbildung von Innenecken.
Menge: 64,000 m

**02.02.14 Anschluss Stütze, eckig, Gipsplattendecke, einlagig, 1 bis 2-seitig 12/6cm**
*** Bezugsbeschreibung
Anpassen und Anarbeiten Trockenbau im Anschlussbereich von Einbauteilen, eckig, in folgender Ausführung:
- Unterkonstruktion für Stützen anpassen
- Gipsplattendecke oder -bekleidung mit gleichmäßigem Abstand an die Stütze heranführen
- Fuge mit überstreichbarem, elastischem Material ausfüllen und glätten
Einseitig bis 18 cm oder
Zweiseitig mit
Breite: bis 6cm zuzüglich Putz
Länge: bis 12 cm zuzüglich Putz
Ausführung an Deckenbekleidung, Anschlüsse 1 bis 2-seitig, Bekleidung aus Gipsplatten, Bauplatten Typ A, Dicke 12,5 mm, Arbeitshöhe der zu bearbeitenden oder zu bekleidenden Fläche bis 3,00 m über der Standfläche des hierfür erforderlichen Gerüstes.

Einbauteil: Pfeilervorlage oder Stützenvorlageaus Stahlbeton
Menge: 1,000 St

**02.02.15 Anschluss Stütze, eckig, Gipsplattendecke, einlagig, 2-seitig 30/10cm**
*** wie Position 02.02.14
zweiseitig
Breite: bis 10 cm zuzüglich Putz
Länge: bis 30 cm zuzüglich Putz
Menge: 1,000 St

**02.02.16 Anschluss Stütze, eckig, Gipsplattendecke, einlagig, 2-seitig 50/15cm**
*** wie Position 02.02.14
zweiseitig
Breite: bis 15 cm zuzüglich Putz
Länge: bis 50 cm  zuzüglich Putz
Menge: 1,000 St

**02.02.17 Anschluss Stütze, eckig, Gipsplattendecke, einlagig, 2-seitig 80/15cm**
*** wie Position 02.02.14
zweiseitig
Breite: bis 15 cm zuzüglich Putz
Länge: bis 80 cm  zuzüglich Putz
Menge: 1,000 St

**02.02.18 Anschluss Deckenversorgungseinheit, eckig, Gipsplattendecke, einlagig, 4-seitig 60/60cm**
Anpassen und Anarbeiten Trockenbau im Anschlussbereich von Einbauteilen, eckig, in folgender Ausführung:
- Unterkonstruktion für medizinische Deckenversorgungseinheiten anpassen (DVE)
- Gipsplattendecke oder -bekleidung mit gleichmäßigem Abstand an die Versorgungseinheit heranführen
- Fuge mit überstreichbarem, elastischem Material ausfüllen und glätten
Breite/Länge: 600/600 mm
Ausführung an Deckenbekleidung, Anschlüsse 4-seitig, Bekleidung aus Gipsplatten, Bauplatten Typ A, Dicke 1 x 12,5 mm, Arbeitshöhe der zu bearbeitenden oder zu bekleidenden Fläche bis 3,00 m über der Standfläche des hierfür erforderlichen Gerüstes.

Einbauteil: Deckenversorgungseinheit
Menge: 4,000 St

**02.02.19 Nachträgl. Anspacht, Deckeneinbauteile**
Nachträgliches Anspachteln an Deckeneinbauteile
Menge: 6,000 m

**02.02.20 Ausschnitt als Zulage Hygiene-Deckensystem, Durchmesser 100-200mm**
Ausschnitt, als Zulage für Deckenbekleidung der Hygiene-Deckensystems in Rasterplatten
Durchmesser in mm: 100 bis 200
Menge: 4,000 St

**02.02.21 Ausschnitt als Zulage Hygiene-Deckensystem, L/B 600/600**
Ausschnitt, als Zulage für Deckenbekleidung der Hygiene-Deckensystems in Rasterplatten
Maße in mm (quadratisch): 600/600 mm
Menge: 5,000 St

**02.02.22 Ausschnitt als Zulage Fries/Unterdecke, Durchmesser 200mm**
Ausschnitt, als Zulage für Deckenbekleidung der Unterdecke/des Frieses,
Durchmesser: 200 mm
Menge: 4,000 St

**02.02.23 Ausschnitt als Zulage Fries, Durchmesser 22mm**
Ausschnitt, als Zulage für Deckenbekleidung des Frieses, für von der Rohdecke mit Gewindestäben abgehängtes Schienensystem eines Deckenlifter-Systems, für Schienensystem unter der Unterdecke montiert
Durchmesser in mm: bis 25 mm
Ausführung im Wandabstand von 12 cm bis 70 cm

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
Ausführungsort gemäß Deckenspiegelplanung: Raum 10.112
Menge: 12,000 St

**02.02.24 Montagerahmen, 625 mm, für Einbauten**
Montagerahmen, 625 mm, für Einbauten
Rastermaß: 625 mm x 625 mm
Belastbarkeit: maximal 3,5 kg
aus Stahlblechprofilen, verzinkt, inklusive Verbindungsstreifen.

Ausführung: für Lasten mit Gewicht > 0,250 kg in Hygiene-Decken.
Menge: 5,000 St

**02.02.25 Gipsplatten, Randaufkantung, Höhe 150 mm**
Gipsplatten, Randaufkantung.
Dicke Platte: 15 mm
Höhe: 150 mm
Menge: 2,000 m

**02.02.26 Verstärkung Deckenplatte in MF-Rasterdecke**
Verstärkungen der MF-Rasterdeckenplatten, für Anbauten, mit oberseitiger Holz- bzw. Stahlblechverstärkung,
Punktlast: bis 1,5 kg
z.B. für Rauchmelder, Fluchtwegleuchten, Tellerventile etc.
Menge: 5,000 St

**02.02.27 Verstärkung Abhängung für Einbauteile, Hygiene-Decke**
Verstärkung bzw. zusätzliche Abhängung der Unterkonstruktion der MF- Rasterdecke bei Überschreitung der zulässigen Flächenlast, im Bereich von Einbauteilen wie Rasterleuchten,
Lüftungsauslässen etc., die nicht gesondert an der Rohdecke befestigt sind.

Abrechnung: nach Stück zusätzlich montierte Abhänger
Menge: 45,000 St

**02.02.28 Verstärkung Abhängung für Unterdecken/Friese verstärken**
Verstärkung bzw. zusätzliche Abhängung der Unterkonstruktion der 1-lagigen Unterdecken oder der 1-lagigen Friese bei Überschreitung der zulässigen Flächenlast, im Bereich von Einbauteilen wie Revisionsklappen/Einbau-, Anbauleuchten oder abgehängten Leuchten, Lüftungsein- und auslässe etc., die nicht gesondert an der Rohdecke befestigt sind.

Abrechnung: nach Stück zusätzlich montierte Abhänger
Menge: 12,000 St

**02.02.29 Abschlussprofil 13/25, Aluminium; freie GK-Plattenkante**
Liefern und Einspachteln eines Abschlussprofiles
13/25 aus Aluminium (Göppinger Profil)
an freien GK-Plattenkanten bzw. Plattenrändern
Menge: 6,000 m

**02.02.30 Kantenprofil 25/25mm ALU**
Liefern und Einspachteln eines rechtwinkligen
Kantenschutzprofils, aus Aluminium, 25/25 mm,
Einbau waagerecht an Kanten von Deckenversätzen
Deckenschützen etc.,
Oberfläche Spachtelung: Q3
Menge: 12,000 m

#### Titel 02.03 Gipsplatten-Unterdeckensystem, glatt

**02.03.1 F30-Unterdecke, Grund- und Tragprofil CD 60/27 (500), Bauplatte GKF 2x12,5 mm, 2x40mm MW**
F30-Unterdecke DIN 18168-1, Metall-UK CD 60/27 als Grund- und Tragprofil, 950/1000/500, optionale Randbefestigung
Beplankung aus GKF 2x12, Dämmschicht aus Mineralwolle nach DIN EN 13162, Dicke 2x 40 mm,
Mindestrohdichte 40 kg/m3, Brandverhalten nach DIN EN
13501-1: A1, Schmelzpunkt mind. 1000 °C, zusätzlich 150 mm breit auf Grundprofil, Feuerwiderstandsdauer F30 AB von unten und oben nach DIN 4102-2 (EI 30 a<>b)
Einbauhöhe: 2,70 m,
Abhanghöhe: 115 cm.
Befestigungsuntergrund: Stahlbeton
Ausführung der Unterkonstruktion aus verzinkten
Stahlblechprofilen DIN 18182-1, Achsabstand 500 mm
als Grund- und Tragprofile CD 60/27,
Befestigung mit Abhängung aus Ober- und Unterteil mit mechanischer Sicherung
Decklage aus Gipsplatten GKF DIN 18180 bzw.
Typ DF EN 520, 2-lagig, Plattendicke 12,5 mm, glatt, ungelocht
Verarbeitung gemäß DIN 18181
Brandverhalten Platte: A2-s1,d0 (DIN EN 13501-1)

Arbeitshöhe: bis 3,80 m über Bestandsestrich
Alle hierfür erforderlichen Arbeitsgerüste und Schutzvorrichtungen sind mit dem Einheitspreis abgegolten.

Einbauort: Flur 10.F20
Menge: 5,500 m2

**02.03.2 Bewegungsfuge als Zulage für F30-Unterdecke**
Bewegungsfuge F30, als Zulage für Unterdecke 2-lagig beplankt, mit GKF-Platte hinterlegt, mit Gips-Spachtelmasse, Füll- und Feinspachtel Typ 3B nach EN 13963, einseitig kleben.

Bauteil: F30-Unterdecke
Menge: 2,500 m

#### Titel 02.04 Wände

**02.04.1 F30 Metallständerwand <= 4,00 m, CW 100, GKB 2x 12,5mm, MW 80 mm, d=150mm, R'w >=47 dB**
Trockenbauwand, Wandhöhe <= 4,00 m, Wanddicke 150 mm, UK als Metallständer CW 100 Beplankung: beidseitig 2x GKB 2x 12,5 mm, R‘w bewertetes Schalldämm-Maß mit Schallübertragung über flankierende Bauteile ≥ 47 dB
Feuerwiderstandsklasse F30
80 mm Dämmschicht aus Mineralwolle
Beplankung: GKB 2x 12,5 mm
Hinweis zum Brandschutz
Nichttragende innere Trennwand DIN 4103-1 als
Montagewand,
Feuerwiderstandsklasse DIN 4102-2: F30.

Umlaufende Anschlüsse starr, vorhandener Befestigungsuntergrund Stahlbeton
Ausführung mit Unterkonstruktion aus verzinkten Stahlblechprofilen DIN 18182-1,
Metallständer CW 100, Boden und Deckenanschlüsse mit Randprofilen UW 100/40,
Dämmschicht aus Mineralwolle nach DIN EN 13162, Dicke
80 mm
Beplankung beidseitig aus Gipsplatten GKB DIN 18180
bzw. Typ A EN 520,
zweilagig, Plattendicke 2x 12,5 mm,
Verarbeitung gemäß DIN 18181.
Vor Ausführung ist der Verwendbarkeitsnachweis Brandschutz vorzulegen.
Menge: 46,000 m2

**02.04.2 Anschluss, Montagewand, Bestandswände**
Zulage zur F30 Metallständerwand für Anschluss, Montagewand and Bestandsmontagewände
Menge: 8,000 m

**02.04.3 Metallständerwand <= 4,00 m, CW 100, GKB 2x 12,5 mm, MW 80mm,d = 150 mm, R'w >=47 dB**
Trockenbauwand, Wandhöhe <= 4,00 m, Wanddicke 150 mm
UK als Metallständer CW 100
Beplankung: beidseitig 2x GKB 2x 12,5 mm
R‘w bewertetes Schalldämm-Maß mit Schallübertragung über flankierende Bauteile ≥ 47 dB

Nichttragende innere Trennwand DIN 4103-1 als Trockenbauwand mit umlaufenden Anschlüsse starr, vorhandener Befestigungsuntergrund: Stahlbeton
Ausführung mit Unterkonstruktion aus verzinkten Stahlblechprofilen DIN 18182-1, Metallständer CW 100, Boden und Deckenanschlüsse mit Randprofilen UW 100/40,

80 mm Dämmschicht aus Mineralwolle, Anwendungstyp: WTR,

Beplankung aus Gipsplatten GKB DIN 18180 bzw. Typ A EN 520, zweilagig, Plattendicke 2x 12,5 mm,
Verarbeitung gemäß DIN 18181.
Menge: 84,000 m2

**02.04.4 UK verstärken UA-Profil 50/40/2 nichttragende Trennwand**
Unterkonstruktion verstärken, mit UA-Profil DIN 18182-1; 50/40/2, inkl. Befestigungswinkel, Ausführung in nichttragender Metallständerwänden oder an innerer Vorsatzschale, mit Bekleidung aus Gipsplatten, Profillage senkrecht, die Lage der Verstärkungsprofile ist beidseitig auf GK-Lage zu kennzeichnen.
Wandhöhe: bis 4,00 m
Menge: 8,000 m

**02.04.5 UK verstärken UA-Profil 100/40/2 nichttragende Trennwand**
Unterkonstruktion verstärken, mit UA-Profil DIN 18182-1; 100/40/2, inkl. Befestigungswinkel, Ausführung in nichttragender Metallständerwänden oder an innerer Vorsatzschale, mit Bekleidung aus Gipsplatten, Profillage senkrecht, die Lage der Verstärkungsprofile ist beidseitig auf GK-Lage zu kennzeichnen.
Wandhöhe: bis 4,00 m
Menge: 16,000 m

**02.04.6 Außenecke m.Eckschutzsch, 31/31/0,4 Montagewand, rechtwinklig**
Außenecke ausbilden mit Eckschutzschiene 31/31/0,4 aus Stahlblech verzinkt, wandhoch einbauen und verspachteln, als Zulage für Montagewand,
Ausbildung: rechtwinklig 90°
Menge: 4,000 m

**02.04.7 T-Verbindung, Montagewand, nicht unterbroch. Beplankung, Eckprofile, Höhe 4,00m**
T-Verbindung mit Brandschutz, starre Verbindung und nicht unterbrochener Beplankung, wandhoch für beide Innenecken einbauen und nach Werksvorschrift verspachteln, als Zulage für Montagewand.
Höhe der T-Verbindung: bis 4,00 m
Menge: 1,000 St

**02.04.8 Starrer angespachtelter Anschluss Fassadenbauteil**
Anschluss Gipsplattenbauteil an Fassadenbauteil, vertikal und horizontal, mit ausreichender Fugenbreite
Fugenbreite: 5-8 mm

Vertikal: ca. 1,38 m
Horizontal (Leibungstiefe): 2 mal ca. 25 cm

Gipsbauteilbauteil: Trockenbauwand (Abrechnung für zwei Innenecken, also beidseitiger Anschluss)

Leistung inklusive zusätzlichen CW/UW Profilen im Leibungsbereich, Trennstreifen und Fugenspachteln in der Bekleidungsebene in der Breite des Anschlussprofil zur Massivwand, Dichtstoff als doppelter Streifen/Raupe oder durchgehendes Dichtband als Anschlussdichtung

Bauteilanschluss:
Metallblechpaneel mit GK-Platte beklebt bzw.
Metallblechpaneel ohne GK-Platte
Menge: 1,000 St

**02.04.9 Wandbekleidung öffnen, verschließen mit Gipsplattenbekleidung F30**
Öffnen der beschichteten Gipsplattenbekleidung für Anschluss neuer Flurwand inkl. späteres Wiederbeplanken mit zwei Lagen Gipsplatten, ohne Unterkonstruktion.
Öffnungsgröße: bis ca. 62,5cm/400 cm
Beplankung: GKF 2 x 12,5 mm
Plattentyp: DF
Brandverhalten: A2-s1,d0
Feuerwiderstandsklasse DIN 4102-2: F30
Bauteil: Montagewand, Vorsatzschale

Abbruchmaterial aufnehmen, abtransportieren entsorgen
Entsorgungsgebühren übernimmt der AN
Menge: 7,000 m2

**02.04.10 Türöffnung, F30 Montagewand, Maulweite 150 mm, B/H = 1010/2135mm, Drehtüren 1-flüglig, UA**
Türöffnung in 2-lagig mit Gips- bzw. Gipsfaserplatten beplanten F30 Montagewand mit Türpfosten aus UA-Ständerprofilen UA100, raumhoch, mit Langloch inkl. aller erforderlichen Verstärkungsprofile sowie Sturzprofil und Fuß- und Deckenwinkel, 2mm stark, mit Langloch.
Bauteil: Türöffnung
Breite/Höhe (Baurichtmaß): 1010/2135 mm
Öffnungsgröße: 1060/2150
Dicke Montagewand: 150 mm
UW-Bodenprofile im Bereich der Türöffnung aussparen
UA-Aussteifungsprofile über Anschlusswinkel direkt mit der oberen und unteren Rohdecke verdübelt, nicht in UW-Profile eingestellt.
Menge: 1,000 St

**02.04.11 Türöffnung, F30 Montagewand, Maulweite 150 mm, B/H = 1510/2135mm, Drehtüren 1-flüglig, MSH**
Türöffnung in 2-lagig in mit Gips- bzw. Gipsfaserplatten beplankten F30-Montagewand mit Verstärkung aus einer Rohrahmen-Konstruktion aus MSH Profilen 100x100x4 mm, raumhoch, zur Befestigung einer Schallschutztür, Rahmen bestehend aus zwei raumhohen Pfosten und einem Querriegel/Sturzprofil, Verdübelung an Boden und Decke mittels angeschweißten Kopf- und Fußplatten 4 mm.
Breite/Höhe (Baurichtmaß): 1510/2135 mm
Öffnungsgröße: 1560/2160 mm
Dicke Montagewand: 150 mm
Raumhöhe/Wandhöhe: ca. 4,00 m
Länge Querriegel: 1560 mm
Profil Querriegel: MSH 100x100x4 mm
Höhe Randpfosten: bis 4000 mm
Profil Querriegel: MSH 100x100x4 mm
Oberfläche: Korrosionsschutzanstrich 2-fach oder verzinkt.
Menge: 2,000 St

**02.04.12 Türöffnung, Montagewand, Maulweite 150 mm, B/H = 1010/2260mm, Schiebetür 1-flüglig, MSH**
Türöffnung in 2-lagig beplankten Gips- bzw. Gipsfaserplatten-Montagewand mit Verstärkung aus einer Rohrahmen-Konstruktion aus MSH Profilen 100x100x4 mm, raumhoch, zur Befestigung einer Schallschutz-Schiebetüranlage vor der Wand, Rahmen bestehend aus drei raumhohen Pfosten und einem Querriegel/Sturzprofil, Verdübelung an Boden und Decke mittels angeschweißten Kopf- und Fußplatten 4 mm.
Breite/Höhe (Baurichtmaß): 1010/2260 mm
Dicke Montagewand: 150 mm
Raumhöhe/Wandhöhe: ca. 4,00 m
Länge Querriegel: ca. 2000 mm
Profil Querriegel: MSH 100x100x4 mm
Höhe Randpfosten: bis 4000 mm
Profil Randpfosten: MSH 100x100x4 mm
Oberfläche: Korrosionsschutzanstrich 2-fach oder verzinkt.
Menge: 2,000 St

**02.04.13 Fensteröffnung, F30-Montagewand, Maulweite 150 mm, B/H = 1300/850mm, BHR bis 1200 mm MSH**
Fensteröffnung mit Brüstung in 2-lagig beplankt mit Gips- bzw. Gipsfaserplatten, F30-Montagewand, mit Verstärkung aus einer Rohrahmen-Konstruktion aus MSH Profilen 100x50x4 mm, raumhoch, zur Befestigung eines Durchblickfensters, Rahmen bestehend aus zwei raumhohen Pfosten und zwei Querriegel (Brüstungs- und Sturzprofil), Verdübelung an Boden und Decke mittels angeschweißten Kopf- und Fußplatten 4 mm.
Breite/Höhe (Baurichtmaß): 1100/850 mm
Öffnungsgröße: 1150/875 mm
Brüstungshöhe BRH: 1000 -1200 mm
Dicke Montagewand: 150 mm
Raumhöhe/Wandhöhe: ca. 4,00 m
Länge Querriegel: 1150 mm
Profil Querriegel: MSH 50x100x4 mm
Höhe Randpfosten: bis 4000 mm
Profil Randpfosten: MSH 50x100x4 mm
Oberfläche: Korrosionsschutzanstrich 2-fach oder verzinkt.
Bauteil: Fensteröffnung
Brandschutzanforderung: EI-30
Menge: 2,000 St

**02.04.14 Fensteröffnung, Montagewand, Maulweite 150 mm, B/H = 1390/1260mm, BHR: 1000 mm MSH**
Fensteröffnung mit Brüstung in 2-lagig beplankten Gips- bzw. Gipsfaserplatten-Montagewand, mit Verstärkung aus einer Rohrahmen-Konstruktion aus MSH Profilen 100x50x4 mm, raumhoch, zur Befestigung eines Durchblickfensters, Rahmen bestehend aus zwei raumhohen Pfosten und zwei Querriegel (Brüstungs- und Sturzprofil), Verdübelung an Boden und Decke mittels angeschweißten Kopf- und Fußplatten 4 mm.
Breite/Höhe (Baurichtmaß): 1390/1260 mm
Brüstungshöhe BRH: 1000 mm
Dicke Montagewand: 150 mm
Raumhöhe/Wandhöhe: ca. 4,00 m
Länge Querriegel: 1390 mm
Profil Querriegel: MSH 50x100x4 mm
Höhe Randpfosten: bis 4000 mm
Profil Randpfosten: MSH 50x100x4 mm
Oberfläche: Korrosionsschutzanstrich 2-fach oder verzinkt.
Bauteil: Fensteröffnung
Menge: 2,000 St

**02.04.15 Leibungsbekleidungen von Öffnungen WD 150 mm, GKF/GKFI**
Leibungsbekleidungen von Öffnungen und Nischen bis zu einer Tiefe von 15cm in Metallständerwänden/bis Wanddicke 150 mm mit Gipsfaserplatten zur Erstellung eines geschlossenen
Rahmens für den Einbau von Durchsichtfenstern in Brandschutzwänden
Bekleidung: 2 x 12,5 mm Gipsfaserplattensteifen
Art der Platte: GKF/GKFI DIN 18180
Menge: 15,000 m

#### Titel 02.05 Installationswände, Vorsatzschalen

**02.05.1 Freistehende Vorsatzschale <= 4,00 m, CW 50 (312,5 mm), Bauplatte GKBI 2x 12,5mm, 40mm MW, m. Außenecke**
Freistehende Vorsatzschale, Wanddicke >= 85 mm
Hohlraumtiefe: 220 mm bis 225 mm
Wandhöhe <= 4,00 m
UK als Metallständer CW 50, Abstand 312,5 mm
40 mm Dämmschicht aus Mineralwolle
vorhandener Befestigungsuntergrund: Stahlbeton
Beplankung: GKBI 2x 12,5 mm,
mit Unterkonstruktion zusätzlich für eine Außenecke (Rücksprung bis 300 mm) am Ende der Vorsatzschale, Außenecke in gesonderter Position

Freistehende Vorsatzschale mit Abwinkelung als beplankte leichte Vorsatzschale, Einbaubereich 1
Vorsatzschale mit einseitiger Anschluss in der Breite des Anschlussprofil zur Massivwand, Dichtstoff als doppelter Streifen/Raupe oder durchgehendes Dichtband als Anschlussdichtung an Betonwand, Betondecke Betonstütze

Länge Vorwand: 2,25 m
Abwicklung gesamt bis 2,50 m

Einbauort: Schleuse 10.112A
Menge: 10,000 m2

**02.05.2 Außenecke m.Eckschutzsch, 31/31/0,4 Vorsatzschale, rechtwinklig**
Außenecke ausbilden mit Eckschutzschiene 31/31/0,4 aus Stahlblech verzinkt, wandhoch einbauen und verspachteln, als Zulage für Montagewand,
Ausbildung: rechtwinklig 90°
Menge: 12,000 m

**02.05.3 Universaltraverse in Vorsatzschale, Holzwerkstoffplatte, 25mm, Achse 2,10m, EI-0**
Universaltraverse aus Holzwerkstoffplatte zwischen die Stahl-Ständerprofile der Vorsatzschale mittels verzinkter Stahllaschen und Blechschrauben befestigen. In den Einheitspreis ist das Kürzen durch Absägen auf die notwendige Länge einzukalkulieren.
Material Platte: wasserfeste Mehrschicht-Holzwerkstoffplatte
Brandschutzanforderung: EI-0
Dicke Platte: ca. 25 mm
Abmessung Platte: ca. 300/312,5 mm
Konsollast: max. 1,0 kN/m
Einbauhöhe: auf Achse 2,10m

für Einbau von Hängeschränken
Menge: 2,500 m

#### Titel 02.06 Trockenputz

**02.06.1 Trockenputz GKBI 12,5 mm, Ansetzart A im Dünnbettverfahren, Mindestdicke 17,5 bis 40 mm, B 15 cm**
Trockenputz als Wandbekleidung mit Trockenputz Ausbauplatte GKBI 12,5 mm
Ansetzart A auf ebenem Untergrund
Trockenputz als Wandbekleidung an Stützen
Breite: 15 cm, Einbauhöhe bis 4,00 m
Trockenputz aus Gipsplatten DIN 18180 bzw. Typ H2 EN
520: Ausbauplatte GKB imprägniert,
Plattendicke 12,5 mm, Verarbeitung gemäß DIN 18181.
Ansetzen im Dünnbettverfahren auf ebenem Untergrund,
Flexkleber Multi ohne mittlere Längsbahn.
Ausführung: flächengleich mit anschließenden Vorsatzschalen
Menge: 4,000 St

**02.06.2 Trockenputz GKBI 12,5 mm, Ansetzart A im Dünnbettverfahren, Mindestdicke 17,5 bis 40 mm, B 50 cm**
Breite: bis 50 cm
Menge: 4,000 St

**02.06.3 Außenecken, Eckschutzschiene 31/31/0,4 verzinkt**
Außenecke ausbilden mit Eckschutzschiene 31/31/0,4 verzinkt, wandhoch einbauen und nach Werksvorschrift verspachteln.
Menge: 16,000 m

**02.06.4 Gipsplatten GKB Typ A auf Metallflächen kleben**
Gipsplatten GKB Typ A EN 520 auf Metallflächen kleben, vollflächig.
Größe: bis 2,00 m2
Menge: 1,000 St

#### Titel 02.07 Öffnungen/Aussparungen für Haustechnik

**Ausführungsbeschreibung 3 Öffnung (Durchbruch) herstellen, eckig**
*Öffnung (Durchbruch) herstellen, eckig*
Öffnung herstellen beidseitig (Durchbruch), eckig,
in Metallständerwände im Zuge der Herstellung der Unterkonstruktion der Metallständerwände
Dicke Wand: 150 mm

Ausführung an nichttragender innerer Trennwand wie zuvor beschrieben mit Bekleidung aus Gipsplatten,
Bauplatten Typ A bzw. DF DIN 18180,
beide Seiten jeweils 2-lagig beplankt, jeweils 2x 12,5 mm
mit Dämmschicht aus Mineralwolle 2x 40mm bis 1x 100 mm, längenspezifischer Strömungswiderstand größer gleich 5 kPa s/m2, Wechselprofile UW sind einzukalkulieren

Notwendige zusätzliche Ständerprofile aus CW-Profilen und Leibungsbekleidung werden gesondert vergütet

**02.07.1 Öffnung rechteckig bis 250cm2 StäWa, Wandhöhe bis 3,95 m, B 10 cm**
*** gemäß Ausführungsbeschreibung 3
Rechteckige Wandaussparung (Durchbruch) in Ständerwänden herstellen, einschließlich dem sachgemäßen dichten Anarbeiten an die Einbauten/Durchführungen auf beiden Seiten nach Beendigung der haustechnischen Montage.

Öffnungsgröße: bis 250 cm2
Breite der Öffnung: 10 cm
Wandhöhe bis 3,95 m
Wandtyp: Einfachständerwand 150 mm
Ausführung im 1.Obergeschoss inkl. des hierfür erforderlichen Gerüstes
Menge: 7,000 St

**02.07.2 Öffnung rechteckig >250-400cm2; StäWa, Wandhöhe bis 3,95m, B 30 cm**
*** gemäß Ausführungsbeschreibung 3
Rechteckige Wandaussparung (Durchbruch) in Ständerwänden herstellen, einschließlich dem sachgemäßen dichten Anarbeiten an die Einbauten/Durchführungen auf beiden Seiten
nach Beendigung der haustechnischen Montage.

Öffnungsgröße: über 250 bis 500 cm2
Breite der Öffnung: 20 cm
Wandhöhe bis 3,95 m
Wandtyp: Einfachständerwand 150 mm
Ausführung im 1.Obergeschoss inkl. des hierfür erforderlichen Gerüstes
Menge: 1,000 St

**02.07.3 Öffnung rechteckig >400-600 cm2; StäWa, Wandhöhe bis 3,95m, B 30 cm**
Rechteckige Wandaussparung (Durchbruch) in Ständerwänden herstellen, einschließlich dem sachgemäßen dichten Anarbeiten an die Einbauten/Durchführungen auf beiden Seiten
nach Beendigung der haustechnischen Montage.

Öffnungsgröße: über 500 bis 600 cm2
Breite der Öffnung: 20 bis 30 cm
Wandhöhe bis 3,95 m
Wandtyp: Einfachständerwand 150 mm
Ausführung im 1.Obergeschoss inkl. des hierfür erforderlichen Gerüstes
Menge: 4,000 St

**02.07.4 Öffnung rechteckig >500-1500cm2 StäWa, Wandhöhe bis 3,95m, B 65 cm**
*** gemäß Ausführungsbeschreibung 3
Rechteckige Wandaussparung (Durchbruch) in Ständerwänden herstellen, einschließlich dem sachgemäßen dichten Anarbeiten an die Einbauten/Durchführungen auf beiden Seiten nach Beendigung der haustechnischen Montage.

Öffnungsgröße: über 500 bis 1500 cm2
Breite der Öffnung: 50 bis 65 cm
Wandhöhe bis 3,95 m
Wandtyp: Einfachständerwand 150 mm
Ausführung im 1.Obergeschoss inkl. des hierfür erforderlichen Gerüstes
Menge: 3,000 St

**02.07.5 Leibungsbekleidungen von Öffnungen WD 150 mm, GKB**
*** Bezugsbeschreibung
Leibungsbekleidungen von Öffnungen und Nischen bis zu einer Tiefe von 15cm in Metallständerwänden bis Wanddicke 150 mm mit Gipsplatte zur Erstellung eines geschlossenen
Rahmens für die Durchführung haustechnischer
Installationen.
Bekleidung: 2 x 12,5 mm Gipsplattensteifen
Art der Platte: GKB/GKBI DIN 18180
Menge: 7,000 m

**02.07.6 Leibungsbekleidungen von Öffnungen WD 150 mm, GKF**
*** wie Position 02.07.5
Art der Platte: GKF DIN 18180
Menge: 10,000 m

**02.07.7 Aussparung, Gipsplattbekleidung Wand, < 100/100**
Aussparung in Gipsplattenbekleidung, in folgender Ausführung:
- Kanten sauber schneiden
- Unterkonstruktion entsprechend ausbilden, z.B. durch Auswechslungen
Bauteil: Gipsplattenbekleidung Wand 2 x12,5 mm
Größe Aussparung, eckig: < 100/100 mm
Menge: 2,000 St

**02.07.8 Aussparung, Gipsplattbekleidung Wand, < 150/200**
Aussparung in Gipsplattenbekleidung, in folgender Ausführung:
- Kanten sauber schneiden
- Unterkonstruktion entsprechend ausbilden, z.B. durch Auswechslungen
Bauteil: Gipsplattenbekleidung Wand 2 x12,5 mm
Größe Aussparung, eckig: < 150/200 mm

Ausschnitt für Reparatur von evtl. beschädigten Kabeln
Menge: 3,000 St

**02.07.9 Aussparung Gipsplattbekleidung Wand, 600/600 mm**
Aussparung in Gipsplattenbekleidung, in folgender Ausführung:
- Kanten sauber schneiden
- Unterkonstruktion entsprechend ausbilden, z.B. durch Auswechslungen
Bauteil: Gipsplattenbekleidung Wand 2 x12,5 mm
Größe Aussparung, eckig: 600/600 mm
Menge: 1,000 St

**02.07.10 Aussparung Gipsplattbekleidung Wand, 600/1000 mm**
Aussparung in Gipsplattenbekleidung, in folgender Ausführung:
- Kanten sauber schneiden
- Unterkonstruktion entsprechend ausbilden, z.B. durch Auswechslungen
Bauteil: Gipsplattenbekleidung Wand 2 x12,5 mm
Größe Aussparung, eckig: 600/1000 mm

z.B. für Einbau von Unterverteilern
Menge: 1,000 St

**02.07.11 Aussparung Gipsplattbekleidung Wand, 200/1500 mm**
Aussparung in Gipsplattenbekleidung, in folgender Ausführung:
- Kanten sauber schneiden
- Unterkonstruktion entsprechend ausbilden, z.B. durch Auswechslungen
Bauteil: Gipsplattenbekleidung Wand 2 x12,5 mm
Größe Aussparung, eckig: 200/1500 mm
Menge: 3,000 St

**02.07.12 Aussparung Gipsplattbekleidung Wand, 700/1800 mm**
Aussparung in Gipsplattenbekleidung, in folgender Ausführung:
- Kanten sauber schneiden
- Unterkonstruktion entsprechend ausbilden, z.B. durch Auswechslungen
Bauteil: Gipsplattenbekleidung Wand 2 x12,5 mm
Größe Aussparung, eckig: 700/1800 mm

z.B. für Einbau von Rohrpoststationen
Menge: 1,000 St

**02.07.13 Anarbeitung Trockenbauwand, Kabeldurchführung, Kabelbündel bis Ø 5 cm**
Anarbeitung Trockenbauwand an Kabeldurchführung mittels Trockenbau-Spachtelmasse, für Beplankung 2x 12,5 mm GK
Kabelbündel bis Ø 5 cm
Menge: 1,000 St

**02.07.14 Anarbeitung Trockenbauwand, Kabeldurchführung, Kabelbündel bis Ø 10 cm**
Anarbeitung Trockenbauwand an Kabeldurchführung mittels Trockenbau-Spachtelmasse, für Beplankung 2x 12,5 mm GK
Kabelbündel bis Ø 10 cm
Menge: 1,000 St

**02.07.15 Auswechslung Unterkonstruktion, Ständerwerk CW/UW 100/50/06**
Unterkonstruktion von Montagewand auswechseln, für Einbauten, Durchführung u.dgl.
Ständerwerk: Einfachständerwand
Typ Profil: CW bzw. UW 100/50/06
Art der Platte: GKB bzw. GKF nach DIn18180
Anzahl Plattenlagen: 2-lagig
Dicke Platte: 12,5 mm
Größe Auswechselung Breite: > 31 cm bis 62,5 cm entsprechend der Profilständerabstände
Zusätzliche Ständerprofile UA 100 in gesonderter Position
Menge: 6,000 St

**02.07.16 Auswechslung Unterkonstruktion, Ständerwerk CW/UW 100/50/06, nachträglich**
Unterkonstruktion von Montagewand auswechseln, für Einbauten, Durchführung u.dgl.
Ständerwerk: Einfachständerwand
Typ Profil: CW bzw. UW 100/50/06
Art der Platte: GKB bzw. GKF nach DIn18180
Anzahl Plattenlagen: 2-lagig
Dicke Platte: 12,5 mm
Größe Auswechselung Breite: > 31 cm bis 62,5 cm entsprechend der Profilständerabstände
Zusätzliche Ständerprofile UA 100 in gesonderter Position

Ausführung nachträglich
Menge: 2,000 St

**02.07.17 Herstellen und Schließen Deckenöffnung, 200/200mm**
*** Bezugsbeschreibung
Herstellen und Schließen Deckenöffnung für nachträglichen Kabelzug, GK-Decke 1- lagig

Öffnungsgröße: ca. 20 x 20 cm
Menge: 1,000 St

**02.07.18 Herstellen und Schließen Deckenöffnung, 400/400mm**
*** wie Position 02.07.17
Öffnungsgröße: ca. 40 x 40 cm
Menge: 1,000 St

**02.07.19 Zusätzliche Löcher TGA, Ständerwandprofile**
Menge: 25,000 St

#### Titel 02.08 Maßnahmen für TGA E00

*Hinweis: Arbeiten in der Ebene 00*
Die Arbeiten finden in der Ebene 00 statt (darunterliegendes Geschoss) als Hilfsleistung für die TGA zur Verlegung und Umverlegung von Leitungen in abgehängten Zwischendecke oder in der Trockenbauwand im Bereich Bauabschnitt II.

**02.08.1 Abstimmung Handwerker zeitl. Verlauf Maßnahmen f. TGA, E00**
Zusätzliche Abstimmung der Handwerker des AN und des Bauleiter AN mit dem zeitlichen Verlauf der Maßnahmen für AN TGA in der Ebene 00
Menge: 12,000 h

**02.08.2 Abdeckung, Bodenflächen, Milchtütenpapier, E00**
Schutzabdeckung auf Bodenflächen, zum Schutz vor Verschmutzung und Beschädigung mit beidseitig silikoniertem/PE-beschichtetem Karton, unempfindlich gegen Wasser, Flüssigkeiten und dem Stellen von Gerüsten.
Menge: 160,000 m2

**02.08.3 Abdeckung Einrichtungsgegenstände, Malerabdeckvlies, E00**
Abdecken von Bodenflächen mit Malerabdeckvlies, rutschfest, beschichtet, vor Beginn der Arbeiten auslegen und nach Beendigung zur Wiederverwendung entfernen.
Abdeckmaterial: Malerabdeckvlies
Verwendung: Abdeckung Bodenflächen
Einbauort: Innenflächen
Menge: 140,000 m2

**02.08.4 Abkleben Fenster- und Türflächen, Abdeckfolie, E00**
Abkleben von Fenster- und Türflächen inkl. den jeweiligen Rahmen im Innenbereich mit Malerfolie. Klebebänder passend zu den Rahmenmaterialien wählen. Folien nach Abschluss der Arbeiten rückstandslos entfernen und entsorgen.
Abdeckmaterial: Abdeckfolie (PE)
Verwendung: Abkleben Fenster- und Türflächen
Einbauort: Innenflächen
Menge: 50,000 m2

**02.08.5 Schutz- und Staubwand, OSB3, inkl. UK, E00**
Gedämmte Schutzwand im Gebäude aus Holzwerkstoffplatten OSB3 mit Trag- und Unterkonstruktion aus Holz. Wand als Einbruchs-, Staub- und Sichtschutz liefern, herstellen, vorhalten und abschließend beseitigen. Übergänge an die angrenzende Baukonstruktion staubdicht/ winddicht abkleben.
Dämmung mit Hartschaumplatten d=8 cm
Menge: 15,000 m2

**02.08.6 Wandbekleidung öffnen, verschließen mit Gipsplattenbekleidung 2x GKF 12,5mm, F30**
*** Bezugsbeschreibung
Öffnen der beschichteten Gipsplattenbekleidung inkl. späteres Wiederbeplanken mit zwei Lagen Gipsplatten, ohne Unterkonstruktion.
Öffnungsgröße: bis ca. 62,5cm/400 cm
Beplankung: GKF 2 x 12,5 mm
Plattentyp: DF
Brandverhalten: A1
Feuerwiderstandsklasse DIN 4102-2: F30
Bauteil: Montagewand, Vorsatzschale

Abbruchmaterial aufnehmen, abtransportieren entsorgen
Entsorgungsgebühren übernimmt der AN
Menge: 5,000 m2

**02.08.7 Wandbekleidung öffnen, verschließen mit Gipsplattenbekleidung 2x GKB 12,5mm, F0**
*** wie Position 02.08.6
Beplankung: GKB 2 x 12,5 mm
Plattentyp: A
Brandverhalten: A2-s1,d0
Bauteil: Montagewand, Vorsatzschale

Abbruchmaterial aufnehmen, abtransportieren entsorgen
Entsorgungsgebühren übernimmt der AN
Menge: 2,500 m2

**02.08.8 Rasterdecke öffnen+schließen, einlagern, Metallpaneel B/L 300/1200mm**
Decke aus Metallpaneelen, abgehängt, öffnen, Platten seitlich lagern, gelagerte Platten wieder einhängen
Deckenaufbau: Metallpaneeldecke, Raster 1200 x 300, verdecktes System, Platten demontierbar, ca. 5 kg/m2

Kleinflächen unter 5,00 m2 werden nicht gesondert vergütet.
Menge: 33,000 m2

**02.08.9 Rasterdecke öffnen+schließen, einlagern, Mineralfaser, B/L 300x1200mm**
Decke aus Mineralfaserplatten, abgehängt, öffnen, Platten seitlich lagern, gelagerte Platten wieder einhängen
Deckenaufbau: Mineralfaser Akustikdecke, Raster 1200 x 300 x 20, verdecktes System, Platten demontierbar, ca. 3,4 kg/m2

Kleinflächen unter 5,00 m2 werden nicht gesondert vergütet.
Menge: 16,000 m2

**02.08.10 Zusätzliche Abhängung für Einbauteile, MF-Rasterdecke, an Weitspannprofil**
Zusätzliche Abhängung der Unterkonstruktion der Rasterdecke, im Bereich von neuen Einbauteilen TGA, im Deckenzwischenraum, Abhängung mit Abhängekralle an Weitspannträger oder Rostwinkel von untergehangenen Decken
Belastung bis 0,25 kN

Abrechnung: nach Stück zusätzlich montierte Abhänger
Menge: 4,000 St

**02.08.11 Zusätzliche Abhängung für Einbauteile, MF-Rasterdecke, Rohdeckenbefestigung**
Zusätzliche Abhängung der Unterkonstruktion der MF- Rasterdecke, im Bereich von neuen Einbauteilen TGA, im Deckenzwischenraum, Abhängung an Rohdecke
Belastung bis 0,25 kN

Abrechnung: nach Stück zusätzlich montierte Abhänger
Menge: 6,000 St

**02.08.12 C-Weitspannprofil bis 4,00 wandbefestigt**
Weitspannträger als Durchlaufträger aus C-Stahlblechprofil, verzinkt, im Deckenhohlraum, als UK für Rasterdecken mit Mineralfaserplatten, Befestigung mit systemzugehörigen Montagewinkel an Wänden befestigen
Befestigungsgrund: Trockenbauwand/Stahlbetonwand/-decke
Abmessung HxT (mm): 102x32 mit unter Aufkantung Höhe ca. 26 mm zum Einhängen von Abhängerkrallen
Länge: bis 4000 mm
Materialstärke (mm): 2,0
mit Bohrungen für Gewindestäbe M8
Anschluss-/Montagewinkel
Länge (mm): 118
Abmessung HxB (mm): 97x97
Materialstärke (mm): 3,0
mit Bohrungen und Langlöcher für M8
inkl. Befestigungsmittel (Schraube, Beilagescheibe und Mutter)
Abmessung (mm): M8x20
Die Befestigung an der Wand wird mit bauaufsichtlich zugelassenen Befestigungsmitteln kraftschlüssig hergestellt.
Einbauhöhe: bis ca. 3,30 m
Torsions- und Kippsicherung der Weitspannträger:
In fortlaufendem Abstand von max. 1500 mm sind durchlaufende Torsionssicherungen einzubringen. Verwendung
finden L-förmige, Rostwinkel, welche mittels selbstbohrender Schraube mit dem Weitspannträger verbunden werden.
Rostwinkel in gesonderter Position.

Die erforderlichen Kleinteile sind in den Meterpreis
mit einzukalkulieren.

Abrechnung nach Anzahl Weitspannträger
Menge: 3,500 m

**02.08.13 Rostwinkel 28x28mm**
Rostwinkel aus Stahlblech, verzinkt, zur Montage auf Weitspannprofile befestigen
Länge. bis 4000 mm
Abmessung HxB (mm): 28x28
Materialstärke (mm): 2,0
Lochung Durchmesser 6,5 mm

Die erforderlichen Kleinteile sind in den Meterpreis
mit einzukalkulieren.
Menge: 2,000 m

**02.08.14 Einbauleuchte in Rasterdecken herausnehmen, wieder einsetzen**
Rechteckige Langfeldleuchten oder quadratische Rasterleuchten aus den Rasterdecken ausbauen, Verbindungsstecker zum Stromnetz trennen,
und wieder einsetzen in die Aussparungen der Rasterdecken, mit dem Stromnetz verbinden inkl. Funktionsprobe

Einbauteil: rechteckige oder quadratische Einbauleuchte
Größe Aussparung, quadratisch bis 625/625 mm, Langfeldleuchten rechteckig bis 1100/500 mm
Menge: 8,000 St

**02.08.15 Lüftungsbauteile in Rasterdecken herausnehmen, wieder einsetzen**
Lüftungsbauteile, Drallventile, Lüftungsein- und -auslässe aus den Rasterdecken ausbauen, Verbindung zum Lüftungskanal trennen, und wieder einsetzen in die Aussparungen der Rasterdecken und an den Lüftungskanal anschließen
Einbauteils: runde oder quadratische Lüftungsbauteile
Größe Aussparung, quadratisch bis 625/625 mm, rund bis 250 mm
Menge: 4,000 St

**02.08.16 Durchführungen, Kabel in Decken**
Rohrdurchführung durch abgehängte Rasterdecken verfugen mit umlaufender elasto-plastischer Verfugung, überstreichbar.
Querschnitt: bis 20 mm
Menge: 3,000 St

**02.08.17 Fugenabdichtung, Acryl, <=10 mm, Wandprofil/Wand, E00**
Elasto-plastische Verfugung der Anschlüsse mit Dichtstoff auf Acryldispersionsbasis (überstreichbar), im Innenbereich, inkl. reinigen, abkleben und grundieren. Fugen anschließend glätten.
Bauteil: Wandfugen
Breite d. Fuge: <= 10 mm
Fugenmaterial: Acryl
Einbauort: Innenbereich
Menge: 15,000 m

**02.08.18 Überholungsbesch., d. Baumaßnahmen geschädigte Innenwand**
Überholungsbeschichtung im Innenbereich mit Dispersionsfarbe.
Kontrastverhältnis/Deckvermögen: Klasse 1/deckend
Glanz: matt
Nassabriebbeständigkeit: Klasse 2
Farbton: gemäß Bestand nach Ermittlung des Farbtones durch Farbmesstechnik (z.B. Color Reader)
Untergrund: Glasfaserflies/ Glasfasertapete
Bauteil :Wand
Menge: 44,000 m2

**02.08.19 Deckendurchbruch, Stb, schließen 20x20cm, 30cm, E00**
Deckendurchbruch in Stahlbetondecken schließen
inkl. Schalarbeiten im darunterliegenden Geschoss, Abstützung, Gerüst und Abdeckung
Arbeitshöhe bis 3,80 m über Fertigfußboden

Größe Durchbruch: bis 20x 20 cm
Deckenstärke: 30 cm
Menge: 5,000 St

**02.08.20 Baureinigung, bei Baubetrieb, mehrfach**
Zwischenreinigung während der Bauzeit, zum Entfernen von grober Bauverschmutzung und Verpackungsmaterialien, einschl. Entsorgung
Menge: 430,000 m2

**02.08.21 Bauschutt, gemischte Bauabfälle beseitigen**
Bauschutt und groben Unrat jeglicher Art im Gebäudeinneren, in allen Geschossen, beseitigen, durch getrenntes Sammeln, transportieren aus dem Gebäude und entsorgen in bauseits gestellten Containern.
Bauschutt (z.B. Kleinteile (Nägel, Schrauben), Zeitungen, Papiertüten, Keile, Transportkisten, Abdeckfolie, Entleerte Farbeimer, Farbrollen, Karton, Papier, Pappe, Pinsel, Steckdosen, Tapetenreste, Teppichreste etc.), Verpackungen ( nicht verunreinigte Kartonagen, restentleerte Eimer, Fässer, Styropor-/PE-Verpackungen, Kunststoffbänder, Transportkisten aus Holz, Europaletten) gemischte Materialien (z.B. gemischte Verpackungen, Folien, Umreifungsbänder, Paletten, Styropor)
die nachweislich aus wirtschaftlichen oder örtlichen Gegebenheiten nicht getrennt zu sammeln sind und nicht einem Rücknahmesystem unterliegen.

Abfallschl. nach AVV (Abfallverzeichnis-Verordnung): 170802, 150101 bis 150106
nicht schadstoffbelastet

Die Abrechnung erfolgt auf Nachweis über Wiegenoten.
Menge: 135,000 kg

**02.08.22 Bauschutt, Baustoffe auf Gipsbasis beseitigen**
Bauschutt, auf Gipsbasis im Gebäudeinneren, in allen Geschossen, beseitigen, durch getrenntes Sammeln, transportieren aus dem Gebäude und entsorgen in bauseits gestellten Containern.
Baustoffe auf Gipsbasis: Gipsplatten (Gipskartonplatten, Gipsfaserplatten und Vollgipsplatten) und Baugipse, Gipsformteile, sortenrein, Putz

Abfallschl. nach AVV (Abfallverzeichnis-Verordnung): 170802
nicht schadstoffbelastet

Die Abrechnung erfolgt auf Nachweis über Wiegenoten.
Menge: 637,500 kg

**02.08.23 Schuttcontainer, gemischte Abfälle, Bigpack 1,0 cbm**
Schuttcontainer für gemischte Abfälle bereitstellen und entsorgen, inkl. aller Gebühren wie Transport, Stand- und Kippgebühr, u.ä. Ausführung nur auf ausdrückliche Anweisung der Objektüberwachung.
Gemischter Abbruchabfall (z.B. Kleinteile (Nägel, Schrauben), Papiertüten, Keile, Transportkisten, Abdeckfolie, Entleerte Farbeimer, Farbrollen, Karton, Papier, Pappe, Pinsel, Steckdosen, Tapetenreste etc.) der nachweislich aus wirtschaftlichen oder örtlichen Gegebenheiten nicht getrennt zu sammeln ist.

Abfallschl. nach AVV (Abfallverzeichnis-Verordnung): 170802
nicht schadstoffbelastet

Verwertungsanlage: nach Wahl des AN; inkl. fachgerechter Sicherung der nicht gefährlichen Abfälle bei Transport und Entladung, Leichtverpackungen aus Metall, Kunst- und Verbundstoffen sowie Papier, Pappe und Karton sind über die bestehenden Erfassungssysteme einer Verwertung zuzuführen.

Die Abrechnung erfolgt auf Nachweis über Registerbeleg/ Lieferschein sowie Wiegenote.

Bigpack bis 1,0 m3
Abrechnungsgrundlage: pro 1 Stück Bigpack
Menge: 2,000 St

**02.08.24 Schuttcontainer, gemischte Abfälle, Container 3 m3**
Schuttcontainer für gemischte Abfälle bereitstellen und entsorgen, inkl. aller Gebühren wie Transport, Stand- und Kippgebühr, u.ä. Ausführung nur auf ausdrückliche Anweisung der Objektüberwachung.
Gemischter Abbruchabfall (z.B. Kleinteile (Nägel, Schrauben), Papiertüten, Keile, Transportkisten, Abdeckfolie, Entleerte Farbeimer, Farbrollen, Karton, Papier, Pappe, Pinsel, Steckdosen, Tapetenreste etc.) der nachweislich aus wirtschaftlichen oder örtlichen Gegebenheiten nicht getrennt zu sammeln ist.

Abfallschl. nach AVV (Abfallverzeichnis-Verordnung): 170802
nicht schadstoffbelastet

Verwertungsanlage: nach Wahl des AN; inkl. fachgerechter Sicherung der nicht gefährlichen Abfälle bei Transport und Entladung, Leichtverpackungen aus Metall, Kunst- und Verbundstoffen sowie Papier, Pappe und Karton sind über die bestehenden Erfassungssysteme einer Verwertung zuzuführen.

Die Abrechnung erfolgt auf Nachweis über Registerbeleg/ Lieferschein sowie Wiegenote.

Bigpack bis 1,0 m3
Containergröße: bis 3 m3
Abrechnungsgrundlage: pro 1 Stück Container
Menge: 1,000 St

**02.08.25 Schuttcontainer, Baustoffe auf Gipsbasis**
Schuttcontainer für Baustoffe auf Gipsbasis bereitstellen und entsorgen, inkl. aller Gebühren wie Transport, Stand- und Kippgebühr, u.ä.

Abfallschl. nach AVV (Abfallverzeichnis-Verordnung): 170802
nicht schadstoffbelastet

Verwertungsanlage: nach Wahl des AN; inkl. fachgerechter Sicherung der nicht gefährlichen Abfälle bei Transport und Entladung

Die Abrechnung erfolgt auf Nachweis über Registerbeleg/ Lieferschein sowie Wiegenote.

Containergröße: bis 3 m3
Abrechnungsgrundlage: pro 1 Stück Container
Menge: 1,000 St

#### Titel 02.09 Sonstiges

**Ausführungsbeschreibung 4 Stundenlohnarbeiten**
*Stundenlohnarbeiten*
Stundenlöhne enthalten die Zulagen für Feiertags- ,
Samstags- und Sonntagsarbeit sowie für Überstunden.
Mit den Stundenlöhnen sind im Weiteren Fahrkosten,
Aufwendungen für Verpflegung, Übernachtung sowie
Kleinmaterialien, Einsatz von Kleinmaschinen sowie
Verbrauchsmaterialien und dgl. abgegolten.
Ein Anspruch auf Ableistung der nachstehend
genannten Stunden besteht generell nicht.
Ein Vergütungsanspruch für Zeitaufwendungen
entsteht nur, wenn die voraussichtlich benötigten Aufwendungen vor Arbeitsausführung von der
örtlichen Bauleitung des AG bestätigt/ beauftragt wurden.
Für einfache Tätigkeiten, wie Transport, Reinigung
Stemm- & Abbrucharbeiten etc., gelangen grundsätzlich
nur die Stundensätze für Bauhelfer zur Abrechnung.
Die vom AN angegebenen Stundensätze werden als
Grundlage wechselseitiger Zeitaufwandsverrechnung
zwischen AN und AG herangezogen.

**02.09.1 Stundensatz Facharbeiter**
*** gemäß Ausführungsbeschreibung 4
Stundensatz für Leistungen, welche nicht in den
Positionen erfasst sind und nur auf ausdrückliche
Anweisung der Bauleitung gegen Nachweis zur
Ausführung kommen.

Facharbeiter Trockenbau
Menge: 18,000 h

**02.09.2 Stundensatz Helfer/-in**
*** gemäß Ausführungsbeschreibung 4
Stundensatz für Leistungen, welche nicht in den
Positionen erfasst sind und nur auf ausdrückliche
Anweisung der Bauleitung gegen Nachweis zur
Ausführung kommen.

Helfer/-in Trockenbau
Menge: 18,000 h

**02.09.3 Zulage Nachtarbeit/Wochenendarbeiten**
*** gemäß Ausführungsbeschreibung 4
Zulage für Nacht-/Wochenendarbeitsstunden,
auf ausdrückliche Anforderung durch den Bauherrn
Menge: 6,000 h

**02.09.4 Dokumentation Trockenbau**
Erstellung und Übergabe der Dokumentationsunterlagen für ausgeführte Leistungen:

Zur Dokumentation der Leistungen hat der Auftragnehmer die erforderlichen Nachweise über die verwendeten Bauprodukte und Bauarten spätestens vor Abnahme zu erbringen und dem AG zu übergeben. Die Unterlagen sind 1-fach in Papierform und 1-fach in digitaler Form (Datenträger) über die Bauleitung
des AG einzureichen.

Folgende Leistungen sind zu berücksichtigen:
- Fachbauleiter- und Fachunternehmererklärung
- Herstellernachweise, Datenblätter der verwendeten Produkte, Zertifikate, Prüfzeugnisse, Zulassungen, Konformitätserklärungen und die entsprechenden Übereinstimmungserklärungen
- Leistungserklärungen für jede beschriebene Bauprodukt, das von einer harmonisierten Norm erfasst ist oder das einer Europäisch Technischen Bewertung entspricht
- Dokumentation der Bedienungsanleitungen.
- Pflege-/Wartungsunterlagen
- Geforderte Lieferscheine
- Aufmaßzeichnungen mit Eintragungen der überwachungspflichtigen bzw. brandschutzrelevanter Bauteile

Das Vorliegen der kompletten Dokumentationsunterlagen ist Voraussetzung für die Abnahme.
Menge: 1,000 St
